# Sportpark am Zechenturm
Angebotsaufforderung (GAEB DA 2000 1.2, DA83)
Projekt: 24-10-02
Währung: EUR
Erstellt mit: GAEB Toolbox V3.3 G90 R20200226, iTWO_64 V9.1.799, 15.12.2025

## Zusätzlicher Text
1. Allgemeine Hinweise zur Baustelle

Die ausgeschriebenen Leistungen sind zu erbringende Bauleistungen für die:

  Errichtung eines Sportparks am Förderturm

  Wolfgang-Fräger-Straße 3
  59199 Bönen

Die Gemeinde Bönen beabsichtigt 2 Großspielfelder in Kunststoffrasen auf der Sportanlage "Sportpark am Förderturm" neu zu errichten. Zusätzlich wird eine überdachte Sitztribüne und eine Stockschießanlage hergestellt.

Für die Gesamtanlage wird ein Vereinsheim mit Umkleiden und Aufenthaltsräumen errichtet.

Die Baustelle ist über die Wolfgang Fräger Straße zu erreichen. Der Verkehr von der Baustelle auf den öffentlichen Verkehrsraum ist zu regeln.

Auf den allgemeinen Liefer- und Besucherverkehr der anliegenden Grundstücke im direkten Baustellenbereich ist Rücksicht zu nehmen. Es ist stets darauf zu achten, dass nicht nur der Zufahrtsbereich, sondern während der gesamten Bauarbeiten das gesamte Umfeld möglichst wenig beeinträchtigt bzw. gestört wird.

Energieversorgungseinrichtungen werden eingerichtet, für die Energiekosten wird auftragsbezogen ein Pauschal- betrag in Abzug gebracht.

2. Bauherr

  Gemeinde Bönen  Am Bahnhof 7
  59199 Bönen

3. Konstruktion Vereinsheim

Rohbau - Massivbauweise

"  eingeschossig
"  nicht unterkellert
"  bewehrte Bodenplatte mit umlaufendem Streifenfundament
"  Decken keine
"  Massivwände aus Kalksandsteinmauerwerk
"  Wärmedämmverbundsystem, mit mineralischem Putz
"  zimmermannsmäßige Holzkostruktion als Pultdach
"  Foliendacheindeckung
"  extensive Dachbegrünung

Innenausbau

"  Gipsputz, bzw. Kalkzementputz auf den Innenwandflächen
"  Schwimmender Zementestrich auf Trittschall- bzw. Wärmedämmung
"  Fußbodenheizung
"  Fliesenbelag, Bodenbeschichtungen oder Kautschukbelag
Abgehängte Decken aus Mineralfaser- und Gipskartonplatten

ATV - Allgemeine technische Vertragsbedingungen für Bauleistungen nach DIN 18 299

Diese Vorbemerkungen werden Bestandteil des Angebotes.

A. Angabe zur Baustelle

A.1. Lage und Beschreibung der Baustelle

Die Lage und Beschreibung der Baustelle ist in der allgemeinen Baubeschreibung benannt.

A.2. Zufahrten zur Baustelle, Baustelleneinrichtung, Verkehrsverhältnisse, Verkehrsbeschränkungen

A.2.1. Zufahrt zur Baustelle

Die Baustelle ist direkt von der Wolfgang-Fräger-Straße aus anfahrbar.

A.3. Baustelleneinrichtung / Lagerplätze

Flächen für die Baustelleneinrichtung und Lagerflächen können im Bereich der Bearbeitungsflächen vom AG angeboten werden. Sie werden vor Beginn der Baumaßnahme mit der Bauleitung örtlich festgelegt.
Darüber hinaus gehende Fläche sind vom AN in Eigenverantwortung und auf eigene Kosten zu beschaffen.

Die Baustelle und die Baustofflagerplätze sind vom Auftragnehmer auf seine Kosten vorschriftsmäßig abzuschranken, zu beschildern, zu beleuchten und, falls für seine Arbeiten nötig, zu bewachen.

A.4. Entsorgung von Müll und Abfallstoffen

Die ordnungsgemäße Entsorgung der Müll- und Abfallstoffe ist durchzuführen und ggf. durch die Vorlage von Wiegekarten nachzuweisen.

Die Baustelle ist täglich in einem sauberen Zustand zu versetzen. Materialreste, Restbaustoffe etc. sind sofort zu entsorgen. Bei Verunreinigungen mit Mischmüll aus diversen Gewerken behält sich der Auftraggeber vor, den Müll entsorgen zu lassen. Die Kosten werden dann anteilig den betroffenen Firmen in Abzug gebracht.

A.5. Versorgung der Baustelle mit Strom und Wasser

im Zuge der Rohbauarbeiten wird in unmittelbarer Nähe des zu errichtenden Vereinsheims eine Baustromver- sorgung mit ausreichend Entnahmestellen und eine Bauwasserversorgung eingerichtet.

Die Kosten für die verbrauchten Medien werden anteilmäßig nach Auftragssumme abgezogen.

B. Angaben zum Bauablauf

B.1. Bauzeitenplan

Vor Auftragsbeginn ist in Abstimmung mit der Bauleitung des AG ein detaillierter Bauzeitenplan vom AN zu erstellen, welcher Vertragsbestandteil wird.

B.2. Baustoffe / Bauteile

Die Umweltverträglichkeit der verwendeten Baustoffe ist zu gewährleisten und bei Anfrage nachzuweisen.

B.3. Besetzung der Baustelle/Baustelleneinrichtung

Die Baustelle ist dem Arbeitsumfang entsprechend mit Maschinen und Geräten zu besetzen. Das gleiche gilt für den Einsatz von Arbeitskräften.

5 Tage nach Auftragserteilung ist vom AG der für das Projekt verantwortliche Baustellenleiter schriftlich zu benennen, der die Arbeiten durchgehend koordiniert und steuert. Die Baustellensprache ist deutsch.

Die Kosten für die Einrichtung der Baustelle sind in den Einheitspreisen enthalten und können nicht zusätz- lich geltend gemacht werden.

B.4. Baubesprechungen

Es werden mindestens wöchentliche Baubesprechungen durchgeführt.

B.5. Einzelangaben zu Nebenleistungen, besonderen Leistungen, Abrechnung

Diese Angaben sind leistungsbezogen in den Vortexten als technische Vorbemerkung der einzelnen Titel benannt.

B.6. Unfallverhütungsvorschriften

Bei sämtlichen Arbeiten sind die Unfallverhütungsvorschriften der Berufsgenossenschaft und das Arbeitsschutzgesetz zu beachten und einzuhalten.

Die Vorgaben aus dem SiGe-Plan sind verbindlich und einzuhalten.

B.7. Stundenlohnarbeiten

Stundenlohnarbeiten sind im Vorhinein der Bauleitung mitzuteilen. Eine nachträgliche Anerkenntnis wird ausgeschlossen. Stundenlohnnachweise sind mit Datum, Name des Ausführenden, des Auftraggebers und Auftragnehmers, Qualifikation des Ausführenden, Anfangs- und Endzeiten einschl. evtl. Pausen, Materialnachweis, vollständige Beschreibung der ausgeführten Arbeiten, Ausführungsort, Unterschrift mit Datum, zu versehen und unverzüglich der Bauleitung vorzulegen.

Tagesberichte sind bautäglich zu führen und von der Bauleitung regelmäßig zu unterzeichnen.
Die Lieferscheine der Schüttgüter sind mit Datum, Wiegescheinnummer und Nettogewicht in die Tagesberichte einzutragen und von der Bauleitung gegenzeichnen zu lassen.

C. Einsicht der Unterlagen

Es wird empfohlen sich vor Abgabe des Angebotes über die Örtlichkeit zu informieren und diese zu besichtigen.

Für die Terminabstimmung und für Rückfragen zum Angebotsverfahren wenden Sie sich an die Zentrale Vergabestelle der Stadt Bergkamen.

## Zusätzlicher Text
Allgemeine Grundlagen, Normen und Richtlinien

Nachfolgende allgemeine Grundlagen, Normen und Richtlinien sind durch den Auftragnehmer besonders zu beachten

DIN VDE 0100 Errichten von Starkstromanlagen mit Nennspannungen bis
1000 V
DIN VDE 0108-100 Sicherheitsbeleuchtungsanlagen
DIN VDE 0185-305 Blitzschutzanlagen
DIN 18012 Haus-Anschlusseinrichtungen - Allg. Planungsgrundlagen
DIN VDE 0298 Verwendung von Kabeln und isolierten Leitungen für
Starkstromanlagen
DIN VDE 0800-1 Fernmeldetechnik
DIN VDE 0833-1 Gefahrenmeldeanlagen für Brand, Einbruch und Überfall - Teil
1: Allgemeine Festlegungen
DIN VDE 0833-2 Gefahrenmeldeanlagen für Brand, Einbruch und Überfall - Teil
2: Festlegungen für Brandmeldeanlagen
DIN 14675 Brandmeldeanlagen - Aufbau und Betrieb
DIN VDE 0834-1 Rufanlagen in Krankenhäusern, Pflegeheimen und ähnlichen
Einrichtungen
DIN 18040-1 Barrierefreies Bauen - Planungsgrundlagen - Teil 1: Öffentlich
zugängliche Gebäude
DIN 4102 Brandverhalten von Baustoffen und Bauteilen
MLAR Muster-Leitungsanlagen-Richtlinie

weitere spezifische Unterlagen

Brandschutzkonzept
TAB's des Energieversorgers

Leistungsumfang
Sämtliche Leistungen verstehen sich einschließlich Lieferung und Einbau/ Montage aller erforderlichen Materialien, Geräte, Maschinen, Gerüste etc. außer es wird darauf hingewiesen, dass Leistungen bauseits gestellt werden. Mit den Angaben im Leistungsverzeichnis sind auch der Herstellungsvorgang und - ablauf bis zur fertigen Leistung abgegolten.

In den Angebotspreisen ist alles einzukalkulieren, was zur vollständigen, fach- und sachgemäßen sowie funktionstüchtigen/ betriebsfertigen Ausführung der Leistungen und Lieferungen notwendig ist, insbesondere müssen darin auch alle Nebenleistungen gemäß VOB Teil C und ferne alle Leistungen und Aufwendungen, die nach der Verkehrssitte, den einschlägigen Vorschriften und den DIN/EN-Normen, den anerkannten Regeln der Technik, den behördlichen Vorschriften/ Baugenehmigung sowie den Vertragsanlagen zu den geforderten Leistung gehören, enthalten sein. Dem Bieter wird dringend empfohlen, sich vor Angebotsabgabe umfassende Ortskenntnisse durch Besichtigung des Grundstücks bzw. der Baustelle zu verschaffen.

Es dürfen nur Baustoffe mit bauaufsichtlicher Zulassung eingebaut werden. Der AN liefert hierzu auf Verlangen des AG entsprechende Nachweise (sortiert und abgeheftet).

Die Entsorgung sämtlicher Abfälle hat unter Erfüllung der abfallrechtlichen Deklarations-, Nachweis- und Dokumentationspflicht zu erfolgen. Es ist insbesondere die örtliche Abfallentsorgungssatzung zu berücksichtigen. Auf der Baustelle werden keine bauseitigen Müllcontainer vorgehalten. Das Abtransportieren von Verpackungsmaterial und Bauschutt sowie andere verursachte Abfälle sind durch den Auftragnehmer eigenverantwortlich und auf eigene Kosten durchzuführen. Die Baustelle ist laufend in einem sauberen und ordentlichen Zustand (besenrein) zu halten. Täglich hat eine grobe und zu den Wochenenden eine gründliche Reinigung zu erfolgen. Kommt der Auftragnehmer trotz Aufforderung der Reinigung nicht nach, so wird der Auftraggeber diese Arbeiten auf Kosten des Auftragnehmers durch einen Dritten ausführen lassen. Die hierfür eventuell angefallenen Kosten werden spätestens bei der Schlussrechnung in Abzug gebracht. Das Verunreinigen der öffentlichen Verkehrsflächen ist grundsätzlich zu vermeiden. Sollten dennoch Verunreinigungen entstehen, so sind diese unverzüglich auf eigene Kosten zu entfernen.

## Zusätzlicher Text
Technische Vorbemerkungen

1. Allgemeines
1.1
Den Leistungen liegen zugrunde:
- DIN 18 382 und 18 384
- die VDE-Bestimmungen
- die technischen Anschlussbedingungen (TAB) des Elektrizitäts-Versorgungsunternehmen

1.2
Es gelten ferner:
a) Arbeitsstättenrichtlinien;
b) alle einschlägigen DIN-Vorschriften;
c) die baupolizeilichen und behördlichen Vorschriften;
d) die feuerpolizeilichen Vorschriften;
e) alle gültigen Gesetze, Erlasse, Verordnungen und Richtlinien der städtischen und staatlichen des TÜV, des VdS und der Berufsgenossenschaft
f) für die Fernmeldeanlage die Technischen Bestimmungen der Deutschen Telekom

2. Revisions Unterlagen
2.1 Termine
Die Revisionsunterlagen sind grundsätzlich zwei Wochen vor Abnahme der Leistungen vorzulegen und durch das zuständige Ingenieurbüro zu prüfen. Fehlende oder nicht korrekte Unterlagen sind vom Prüfer schriftlich anzuzeigen und innerhalb von einer Woche zu korrigieren oder zu ergänzen. Gesonderte Abgabetermine bedürfen der schriftlichen Vereinbarung. Zur Einweisung des Betreibers/Nutzers sind die Inbetriebnahmeprotokolle einschließlich Messprotokolle etc., die Bedienungsunterlagen einschließlich sicherheitsrelevanter Informationen und die Fachunternehmerbescheinigungen mit Zulassung der eingebauten technischen Arbeitsmittel/Bauprodukte sowie die Revisionspläne zusätzlich als Papierausdruck vorzulegen.

2.2 Struktur und Design
Grundsätzlich sind Revisionsunterlagen oder Einweisungsunterlagen in Ordnern DIN A4 zu liefern. Revisionsunterlagen sind in dreifacher Ausführung, jeweils ein Ordner mit jeweils einem Datenträger zu erstellen. Die Ordner sind mit Rückenschildern zu beschriften: Revisionsunterlagen, Projekt, Firma, Gewerk, Jahr. Werden mehrere Ordner geliefert, sind diese fortlaufend zu nummerieren. Jedem Ordner ist ein eigenes nummeriertes Inhaltsverzeichnis in Folie als Deckblatt beizufügen. Der Ordner 1 erhält zusätzlich ein Gesamt-Inhaltsverzeichnis über alle Ordner als Deckblatt. Befinden sich in einem Abschnitt mehrere Unterlagen, ist auch in diesem Abschnitt ein Inhaltsverzeichnis voranzustellen und die einzelnen Unterlagen durch fortlaufend nummerierte Einlagen zu trennen. Befinden sich mehrere Blätter in einem Abschnitt, sind diese nicht mit Büroklammern, Tackern etc. zu verbinden. Trennungen zu anderen Inhalten erfolgen ausschließlich durch Trennblätter.
Zeichnungen sind in der zuletzt korrigierten Version zu liefern. Sie haben im Plankopf die Bezeichnung "Revisionsunterlagen" zu enthalten. Alle Zeichnungen sind mit Lochverstärkern auszustatten.
Den Zeichnungen ist eine Zeichnungsliste voranzustellen.

2.3 Inhalt
Die nachstehend beschriebenen Inhalte einer Revisionsunterlage sind unbedingt vollständig zu liefern. In den Produktdatenblättern sind die jeweils verwendeten Produkttypen bzw. Typennummern mit einem Marker farblich zu markieren.

2.3.1 Bescheinigungen und Zulassungen
- Leerer Abschnitt für Abnahmebescheinigung und Anzeige zur Mängelfreiheit.
- Fachunternehmerbescheinigung, Fachbauleitererklärung (je Gewerk und Auftrag)
- Zulassungen zu den eingebauten technischen Arbeitsmitteln/Bauprodukten
einschließlich der Errichtererklärung für diese Leistung.
Dazu gehören u.a.
- Kopien von bauaufsichtlichen Zulassungsbescheiden
- Kopien behördlicher Prüfbescheinigungen und Werkstatt-Test
- Übereinstimmungserklärung des AN gemäß Bauregelliste A
- Konformitätserklärung (sofern nicht in Zulassung gem. 1.2 enthalten)

2.3.2 Nachweis Berechnungen
- Berechnungen und dazugehörige Zeichnungen
Dazu gehören u.a.
- statische Berechnungen
- Funktions-, Widerstands- oder Leistungsberechnung
- Hydraulischer Abgleich
- Heizlastberechnung
- Auslegung Lüftungsanlage
- Strangnetzberechnung
- Netz- oder Systemberechnung einschl. Kennlinien etc. und Einstellungen

2.3.3 Protokolle
- leerer Abschnitt für Einweisungsprotokoll
- Inbetriebnahmeprotokoll
- Mess- und Einstellungsprotokolle, Messprotokoll VDE, Prüfprotokolle - z.B. Luftmengenmessprotokoll, Druckprüf- oder Spülprotokoll, etc.
- Leistungsmessungen, Funktionsprüfprotokolle
- Bestätigung, des erforderlichen Anzugsmomentes bei Schrauben
- Datenpunktlisten MSR

2.3.4 Technische Datenblätter
- Tabellarische Übersicht mit Herstellerangaben einschließlich Adressdaten
- Datenblätter für alle eingebauten technischen Arbeitsmittel/Bauprodukte
- In den Datenblätter sind die Verbauten Produkte farblich zu Kennzeichnen

2.3.5 Bedienungsunterlagen
- Bedienungsanweisungen
Dazu gehören:
- Bedeutung und Lage der Bedienungsorgane, Hausanschlüsse, etc.
- Bedienungsreihenfolge in Abhängigkeit der Betriebsweise
- Erläuterung der Störmeldungen, Fehlersuchtabelle
- Sollwerte, Betriebszeiten und Schaltpunkte
- Anzeige-, Steuer- und Regelgeräte, Verriegelung, Entriegelung
- Schalt-, Schutz- und Steuergeräte
- Aufstellung sicherheitsrelevanter Verbraucher und Einrichtungen
- Angaben für wirtschaftlichste Betriebsart
- Hinweise zu Gefahrenstoffen und Arbeitssicherheit
Alle Bedienungsvorgänge sind je Anlage in Richtiger Reihenfolge und mit den dazugehörigen
Funktionskontrollen zusammenzuführen.

2.3.6 Bautagesberichte und Protokolle/Aktennotizen
- Sämtliche Bautagesberichte (Kopien) chronologisch absteigend geordnet
- Protokolle Aktennotizen zu Auftragsrelevanten Inhalten

2.3.7 Prüf- und Wartungsanweisungen
- Tabellarische Übersicht wie unter Punkt 3.4 technische Datenblätter
- Prüfanweisungen
Dazu gehören:
- Angaben zu den rechtlichen Grundlagen
- Angaben zum Prüfumfang und Prüfmitteln
- Angaben zu den Prüfterminen und Fristen
- Angaben zu den Qualifikationen des Prüfenden
- Prüfbuch
- Wartungsanweisungen
Der Wartungsumfang ist detailliert in Abhängigkeit des Wartungszeitraumes in Form einer Tabelle entsprechend VDMA-Einheitsblatt 24186/AMEV aufzulisten.
Dazu gehören:
- Angaben zu Wartungsterminen/Zyklen unter Angabe der Grundlagen (Hersteller-, allg. anerkannten Regeln der technischen- oder rechtliche Vorgaben)
- Schmier- und Dichtungsarbeiten; Spezialwerkzeuge
- Eigenschaften und Austauschzeiten von systemischen und sonstigen Stoffen
- Eigenschaften und Austauschzeiten von Verschleißteilen
- Angaben zu Sollwerten, Grenzwerten, Einstellwerten
- Angaben zu Dauer der Arbeiten, Abschaltzeiten
- Angaben zu evtl. notwendiger Koordination mit anderen Gewerken
- Angaben zur Arbeitssicherheit

2.3.8 Zeichnungen und Planunterlagen
- Zeichnungsliste mit Angabe der Bezeichnung und Inhalt der Zeichnung
- Zeichnungen in PDF und DWG
Die Zeichnungen erfassen den Endzustand der ausgeführten Anlagen zum Zeitpunkt der
Abnahme.
Dazu gehören:
- Grundrisszeichnungen, Maßstab 1:50
- Schlitz- und Durchbruchpläne
- Zentralen-Zeichnungen, Maßstab 1:50, 1:20
- Detailzeichnungen, Maßstab 1:20
- System- und Schemazeichnungen, z.B. Strangschema
- Stromlaufpläne, Stromkreislisten, Regelschemen, Schaltschrankpläne
- Datenpunktlisten
- CD-ROM 3 Stück mit allen Zeichnungen einschl. Zeichnungsliste sowie Produkt- und
Betriebsunterlagen

3. Ausführung
3.1
Vor Beginn der Arbeiten sind die zeichnerischen Unterlagen zu prüfen. Unklarheiten sind dem Fachingenieur bzw. der Bauleitung umgehend mitzuteilen und mit diesem bzw. dieser zu klären.

3.2
Der Auftragnehmer kann sich nicht darauf berufen, dass er dadurch gestört wurde oder hierdurch Terminverzögerungen eintreten, wenn er nicht rechtzeitig zur Kenntnis gibt, welche Unterlagen benötigt werden.

3.3
Auf Verlangen der Bauleitung sind von bestimmten Materialien oder Lieferungen vor Beginn der Arbeiten Muster und Detailzeichnungen zur Begutachtung vorzulegen, die Materialprüfergebnisse einzureichen, die Bezugsquellen nachzuweisen. Leuchten werden auf Verlagen auf der Baustelle im Original - funktionstüchtig (angeschlossen) - bemustert. Dieser Aufwand wird nicht gesondert vergütet und ist im EP einzukalkulieren.

3.4
Im gesamten Bauvorhaben dürfen für gleiche Anforderungen bzw. Aufgaben nur Materialien gleichen Fabrikats und Typs eingesetzt werden.

3.5
Enthalten sind weiterhin:
a) Das Vorhalten, An- und Abtransport, der Auf- und Abbau aller nach Art und Umfang der Arbeiten erforderlichen Geräte, Maschinen, Gerüste der Mannschafts- und Materialbaracken und aller sonstigen Einrichtungen, die für die ordnungsgemäße Durchführung der in Auftrag gegebenen Leistungen notwendig sind, sofern nichts anderes ausdrücklich festgelegt ist.
b) Alle für die Durchführung der beschriebenen Leistungen notwendigen Versorgungsleitungen, inklusive der Absicherung dieser. Dies betrifft auch den Schutz und die laufende Unterhaltung der Leitungen und Anlagen während der Bauzeit.
c) Behebung aller Mängel der Anlage, die sich zur Bauabnahme bzw. während des Betriebs herausstellen und auf mangelhafte Leistungen und Materialien bzw. Koordination des Auftragnehmers mit der Bauleitung, dem EVU und den anderen Gewerken zurückzuführen sind.

3.6
In Abstimmung mit der Bauterminplanung sind die Liefer- und Montagetermine an der Baustelle auf den Stand der Transportwege und Räume vom Auftragnehmer zu prüfen und noch fehlende Bauleistungen rechtzeitig und schriftlich zu reklamieren.

3.7
Die Ausführung der Anlagen muss durch den Montagemeister des Auftragnehmers ständig überwacht werden.

3.8
Konstruktive und wirtschaftliche Durcharbeitung des Projekts in engster Zusammenarbeit mit den Rohbaufirmen bzw. den technischen Firmen und Berater ist Bestandteil des Vertrages. Dazu gehört u. a. das Einholen der für die Installation notwendigen Pläne anderer Gewerke.
Die ausführende Firma hat in Verbindung mit dem örtlichen Bauleiter alle Durchbrüche und Schlitze den Gewerken entsprechend zu kennzeichnen.

3.9
In die Einheitspreise sind alle für die betriebsfertige Funktion der Anlage erforderlichen Teile einzukalkulieren, auch wenn sie nicht separat in den Positionen aufgeführt sind. Ferner sind einzukalkulieren alle Leistungen, die sich aus Vorbemerkungen und Beschreibungen im LV ergeben, sofern dort nicht ausdrücklich Gegenteiliges vermerkt ist.
Ebenso alle erforderlichen Messungen, wie Erde, Schleifenwiderstände, Isolationswiderstände usw. Alle Leistungen sind betriebsfertig montiert, verlegt und angeschlossen anzubieten, auch wenn in einzelnen Positionen nicht ausdrücklich darauf hingewiesen wird.

4. Kabelwege
Die Kabelwege sind mit Kabeltrassen und Kabelsammelhaltern auszubauen. Das Material ist im LV separat aufgeführt.
Leitungen im Fußbodenaufbau müssen durchgängig bis zur Wandeinführung in Schutzrohr verlegt werden.

5. Niederspannungskabel und Brandschotten
5.1 Allgemeine Anforderungen
a) Kabeltypen
Energiekabel sind als Halogenfreie Variante (bspw. NHXMH-J, NYCWY, etc.) auszuführen.

b) Dimensionierung der Energiekabel
Der AN hat sämtliche Kabelquerschnitte eigenverantwortlich zu prüfen und die Berechnungen dem AG rechtzeitig zur Einsichtnahme vorzulegen.

c) Steuerkabel
Vom AN sind alle für die geforderten Steuerungen, Meldungen, Verriegelungen usw. der Starkstromanlagen erforderlichen Steuerkabel oder -leitungen zu verlegen. Alle Steuerkabel sind mit nummerierten Adern zu liefern.

5.2 Kabelverlegung
Alle Kabel müssen auch, in Kanälen an Decken und Wänden ordnungsgemäß ausgerichtet, nebeneinander verlegt werden.
Eine gute Belüftung muss gewährleistet sein.
An Wänden oder Decken verlegte Kabel sind mit Schellen zu befestigen. Kabelschellen sind in gleichen Abständen nebeneinander bzw. übereinander anzuordnen.

5.3 Brandschottungen
Zwischen den einzelnen Brandabschnitten sind alle Decken- und Wanddurchbrüche für Starkstrom- und
Fernmeldekabel feuerbeständig zu schließen.
Die Wand- und Deckendurchbrüche sind so groß auszuführen, dass später bei Bedarf noch weitere Kabel durchgezogen werden können.
Bei der Durchführung der Kabel durch Brandwände und -decken sind die Kabel mit dem notwendigen Abstand untereinander und von der Wand/ Decke zu verlegen, so dass genügend Arbeitsraum für die Ausführung der Brandschotten verbleibt.
Nach erfolgter Kabelverlegung sind die Durchbrüche in F-90-Brandwänden und Decken, vom Gewerk Maurerarbeiten so weit grob zu verschließen, dass lediglich Öffnungen für evtl. nach zu installierende Kabel und Leitungen sowie die Hohlräume zwischen den Kabeln und Leitungen verbleiben. Diese Öffnungen sind mit einem geeigneten Material derart zu verschließen, dass sie den Anforderungen an die Brandwände F 90 nach DIN 4102 genügen.
Mit der Ausführung der Brandschotten dürfen nur Fachfirmen für Brandschottung beauftragt werden. Die Schottung ist entsprechend der DIN zu beschriften.
Vor Beginn der Ausführung sind entsprechend gültige Zulassungsbescheide und Prüfzeugnisse vorzulegen.

6. Verteilungen
6.1 Leistungsumfang
Zu den Leistungen des AN gehört die kompletten Lieferung und Montage inklusive des Anschlusses aller zu- und abgehenden Leitungen und Kabel, sowie der Anschluss an den Potentialausgleich.

6.2 Allgemeine Beschreibung
Die Verteilungen und Zählerschränke sind fabrikmäßig komplett zu erstellen, zu verdrahten und in Einzelfeldern anzuliefern Vor Ort sind diese dann betriebsfertig zu montieren und anzuschließen.
Die gesamte Anlage ist nach dem Schutzleitungssystem aufgebaut.

6.3 Konstruktion, Aufbau
Die Verteilungen und Zählerschränke sind als geschlossene Stahlblechschränke auszuführen (stabile Stahlgestell Konstruktion mit Blechverkleidung), mit Kunststoffblenden und zusätzlichen Türen. Lichtbogensichere Abschottungen zwischen den einzelnen Feldern. Befestigungseisen zum Abfangen der ankommenden und abgehenden Leitungen. Alle Metallteile mit 2-fachem Rostschutzanstrich und Fertiglackierung. Farbe nach Angabe der Bauleitung. Alle Halteprofile für Sicherungselemente, Steuersicherungsklemmen, Schütze, Klemmen und sonstige Geräte (für Vollausbau des Feldes). Alle Zählerplätze mit gravierten Resopalschildern (etwa 70 x 150 mm) bezeichnet. Ein Reserveplatz von ca. 30 % für späteren Geräteeinbau ist vorzusehen, für die zugehörigen Reihenklemmen und Verdrahtungen ist der entsprechende Platz freizulassen. Die Sammelschienen und Verbindungsleitungen sind entsprechend mit mindestens 30 % Reserve zu dimensionieren.

6.4 Elektrischer Aufbau
Der AN hat sich vor Beginn der Werkstattarbeiten eigenverantwortlich über die Transportverhältnisse und die Abmessungen der vorgesehenen Einbauorte zu informieren.
Interne Verdrahtung exakt rechtwinklig geführt und gebunden.
Abgehende Adern (stromkreisweise) gebunden bis zu den Klemmen geführt.
Vor den Klemmen ein Bogen als Längenreserve.
Komplette Verdrahtung aller Mess-, Regel- und Steuergeräte.
Schutzleiter-Klemmen in eindeutiger Zuordnung neben den Phasenklemmen.
Alle Klemmen mit Bezeichnungsschildern.
Mit allem nicht einzeln aufgeführtem Klein- und Befestigungsmaterial sowie erforderlichen Klemmen,
Sicherungszubehör und NH-Patronen.
Alle Querschnitte der Leitungen zu den Abgangsklemmen sind für maximale Belastung entsprechend dem maximal möglichen Sicherungsorgan auszulegen. Alle Geräte sind grundsätzlich mit gravierten Resopalschildern zu bezeichnen. Die kommenden und abgehenden Leitungen/Kabel sind mit dauerhaften Bezeichnungsschildern zu versehen. Die Metallteile der Verteilungsanlage sind mit einem nach DIN 40011 gekennzeichneten Anschlussteil für den Schutzleiter zu versehen und nach VDE § 66 und § 30 anzuschließen.
Alle Reservedrähte müssen auf Klemmen gelegt werden.
Im Angebotspreis sind weiterhin enthalten:
Anschluss aller ankommenden und abgehenden Kabel bzw. Leitungen, Funktionsprüfung und Übergabe der betriebsfertigen Anlage mit allen Revisionsunterlagen.
Als Schraubsicherung ist die Type Neozed zu verwenden.
Die Verteilerfelder sind entsprechend ihrer Nutzung und mit Verteilernummerierung zu bezeichnen: Klebebuchstaben in Schrifthöhe 50 mm.
Alle abgehenden Hauptkabel sind mit dauerhaften Bezeichnungsschildern zu versehen. Die Bezeichnungen sind in die Revisionspläne übereinstimmend einzutragen. Die Bezeichnung der Geräte hinter der Frontplatte erfolgt mit Bezeichnungsschildern unter Astralon in Übereinstimmung mit dem Stromlaufplan.
Die Zugehörigkeit von Sicherung, Schütz, Hilfsschütz, Schalter, Signalleuchte, Klemmen usw. einheitlich und
übereinstimmend, ähnlich wie:
F1 - K1 - 1K1 - S1 - H1.
Das Anklemmen mehrere Adern, unter einer Abgangsklemme ist nicht zulässig!

6.5 Einheitspreise
Der Preis für die Verteilung enthält das Gehäuse, Türen mit dem Rahmen bündig und
mit innenliegenden Scharnieren, Plantaschen, Abdeckplatten über stromführenden Teilen mit Abhebegriffen, Abschottungen, Sammelschienen und alle erforderlichen Konstruktionsteile, orientiert an den beschriebenen Einbaugeräten + 20 % Platzreserve.
Der Preis für die Einbaugeräte enthält außer dem Gerät selbst, alle Zubehör-  und Kleinteile für eine funktionsfähige Verteilung.

7. Installation
7.1 Allgemeine Beschreibung
Soweit möglich, sind die Leitungen unter Putz bzw. in einbetonierten Rohren zu verlegen (dementsprechend sind Unter-Putz-Geräte, Steckdosen usw. zu verwenden). Die Auf-Putz-Verlegung erfolgt an gefährdeten Stellen mit Stahlschutzrohr bzw. an Wänden und Decken mit Kunststoffrohren (offene Bögen, Spezial-Kipp-Schellen).
Generell ist bei der Leitungsverlegung darauf zu achten, dass Kabelhäufungen vermieden werden.
Kunststoffrohre, die auf dem Rohfußboden verlegt werden, müssen an Kreuzungspunkten mit anderen Gewerken eingestemmt werden. Dies ist in den Einheitspreis einzurechnen und wird nicht gesondert vergütet.

7.2 Feuchtrauminstallation
Alle Geräte und Dosen mit wasserdichten Verschraubungen bzw. Würgenippeln oder selbstdichtenden Einführungen.

7.3 Unter-Putz / Hohlwand-Installation
Alle Geräte- und Abzweigdosen aus halogenfreiem Kunststoff, flammwidrig. Gerätebefestigung in den Dosen durch Schrauben, keine Krallenbefestigung. Isolierstoff-Abzweigdosen liefern und montieren ist in den Einheitspreisen der anderen Positionen enthalten. Gilt auch für Wandauslassdosen (nicht Betondosen).
In Räumen mit Wandfliesen sind die Dosen auf Fliesenkreuz, in Koordination mit dem Fliesenleger, zu setzen.
Richtlinien für Einbauhöhen:
Schalter: 1,10 m ü. FFB
Steckdosen: 0,30 m ü. FFB

7.4 Einlegearbeiten
In Beton oder in Estrich verlegte Leitungen, müssen grundsätzlich auswechselbar sein. Das heißt, die Leitungen sind in Rohre oder Kanäle einzuziehen.
Bei einer Rohrverlegung in Estrich dürfen die Installationsrohre nur parallel zu den Wänden verlegt werden; flexible Panzerrohre im Estrich sind zu vermeiden.

7.5 Leitungsverlegung
Hohlwand: Die Leitungen sind senkrecht über den Installationsdosen in die Hohlwände einzuführen und in Absprache mit der Holzbaufirma zu verlegen.

7.6 Kabelbühnen / Kabeltrassen / Kabelwege
Kabelbühnen / Kabeltrassen sind aus Gründen des Schallschutzes jeweils vor den Zimmertrennwänden enden zu lassen. Es werden nur jeweils die Kabel als Einzelleitung oder Kabelstrang durch die Wand geführt.

7.7 Abgrenzung zu anderen Gewerken
Elektroinstallation für Haustechnik:
Das Verlegen elektrischer Leitungen, inkl. Anschlüsse an die Geräte, erfolgt durch den Unternehmer für die
Elektroarbeiten nach verbindlichen Plänen des Auftragnehmers Lüftung/Heizung/Sanitär und sonstiger.
Das komplette Anschließen elektrisch betriebener Geräte sowie das Anklemmen der Leitungen im Schaltschrank ist im Leistungsumfang des Bieters enthalten. Leitungen zwischen Reparaturschalter und Motor bei Lüftungsgeräten sind ebenfalls durch den Bieter zu verlegen.
Es ist gemeinsam mit dem jeweiligen anderen Gewerk eine Funktionsprüfung durchzuführen.

8. Beleuchtungsanlage
Der Auftragnehmer ist verantwortlich für die funktions- und materialgerechte Konstruktion, für die Stabilität und Dauerhaftigkeit des Materials und für die handwerklich saubere Ausführung.
Verbesserungsvorschläge sind erwünscht, können jedoch nicht Basis für Preiserhöhungen sein. Konstruktive
Änderungen bedürfen der Zustimmung des Ingenieurbüros.
Das gelieferte Material muss den einschlägigen VDE-Vorschriften, der DIN-Norm und RAL-Empfehlungen
entsprechen.
Die Leuchten müssen das VDE-Zeichen tragen. Es sind nur solche elektrischen Elemente zu verwenden, die das VDE-Zeichen tragen.
Es sind ausschließlich Leuchten mit FF-Zeichen zu verwenden.
Die Leitungen innerhalb der Leuchten sind einwandfrei zu verlegen und zu befestigen; silikonisierte Leitungen sind durch eine zweite Hülle zu schützen; an Metallkanten, Gehäusedurchführungen etc. sind die Leitungen in Tüllen o. ä. zu führen (keine verschiebbaren Schutzschläuche oder Hülsen).
Alle Leuchten sind anschlussfertig zu liefern, d. h. einschließlich Fassungen, Vorschaltgeräten für Spannungen bis 230V, Verdrahtungen, Sicherungsschnellstarter, Drehrastfassung usw.
Vor Beschaffung der Leuchten ist unbedingt das Einverständnis der Bauleitung einzuholen.
Die Anordnung der Leuchten ist vor Beginn der Montage mit der Bauleitung in Zusammenarbeit mit dem beratenden Elektroingenieur festzulegen.
Auf Wunsch der Bauherrschaft sind Musterleuchten kostenlos zu beschaffen, beizustellen und zu montieren.
Vom Bieter sind auf Verlangen für alle Räume Beleuchtungsberechnungen vorzulegen und somit der Nachweis über ausreichende Beleuchtungsstärke zu führen.
Der Auftraggeber behält sich vor, Muster verschiedener Typen anzufordern, um die allgemeine Qualität, Funktionssicherheit und Wartungsfreundlichkeit zu beurteilen. Sie sind in angemessener Frist, auf alle Fälle vor Beginn der Montage, anzuliefern, besondere Kosten werden hierfür nicht vergütet.
Soweit im Leistungsverzeichnis die Angabe der Typen gefordert ist, sind diese genauestens anzugeben.
Das Leistungsverzeichnis umfasst sowohl die Lieferung als auch die betriebsfertige Montage, Prüfung und Inbetriebnahme aller Ausrüstungen und Materialien.
Die Preise für die Lieferung verstehen sich frei Verwendungsstelle.
Aufgemessen bzw. ausgezählt werden nur vorhandene und betriebsfertige montierte Einheiten.
Mit Rücksicht auf die Liefersituation hat der Unternehmer in enger Koordination mit Bauleitung, Deckenfirmen und anderen beteiligten Gewerken rechtzeitig die Ausführung festzulegen.

In den Einheitspreisen der Leuchten sind die Leuchtmittel enthalten.

9. Datenverkabelung/Telefon
9.1 Allgemeine Bedingungen
Voraussetzung für die Abnahme ist die vollständige Fertigstellung der beschriebenen Leistungen.
Bei Abnahme sind der Bauleitung sämtliche zur Anlage gehörenden Unterlagen sowie Stromlaufpläne, Verdrahtungs-, Übersichts- und Aufstellungspläne sowie die zugehörigen Funktionsbeschreibungen zu übergeben.

9.2 Technische Bedingungen
Alle Anlagenteile müssen zum Zeitpunkt der Schlussabnahme dem neuesten Stand der Technik entsprechen.

10. Koordinationspflicht
Der Auftragnehmer hat im Zuge seiner Koordinationspflicht alle von ihm vorzunehmenden Deckeneinbauten
auf Kollision mit anderen Gewerken zu prüfen und Kollisionen vor Deckenmontage anzugeben. In den Montageplänen sind Deckenöffnungen und Einbautiefen von Bauteilen anzugeben. Unterlässt der Auftragnehmer diese Angaben, so gehen notwendige Änderungen zu seinen Lasten.

Vorbemerkungen zu Aufmaß / Rechnung

Aufmaßblätter und Stundenlohnzettel sind vom Auftragnehmer vorab bei der Bauleitung im Original und mit Original-Unterschrift und Datum zur Prüfung einzureichen.

Eine Zuordnung zu Räumen bzw. Bauteilen ist zwingend notwendig.
Stückzahlen sind Raumweise aufzumessen
Längen und Teillängen sind eindeutig der Funktion, der Kompenenten, etc mit Angabe von Start und Endpunkt einzeiln aufzumessen.

Erst aufgrund der geprüften Massen darf eine Rechnung gestellt werden. Von der Bauleitung nicht gegengezeichnete Aufmaßblätter und Stundenlohnzettel werden bei Rechnungstellung nicht anerkannt!
Rechnungen sind ihrem Zweck nach als Abschlags-, Teilschluss- oder Schlussrechnungen zu bezeichnen. Alle Rechnungen sind durchlaufend zu nummerieren und zu saldieren.
Alle Rechnungen und die notwendigen Rechnungsunterlagen müssen die Benennung des Bauvorhabens aufweisen.
In jeder Rechnung sind die Teilleistungen in der Reihenfolge, mit der Ordnungszahl (Position) und der Bezeichnung - gegebenenfalls abgekürzt - wie im Leistungsverzeichnis auszuführen.
Die Rechnungen sind mit den Vertragspreisen ohne Umsatzsteuer (Nettopreise) aufzustellen; der Umsatzsteuerbetrag ist am Schluss der Rechnung mit dem Steuersatz einzusetzen, der zum Zeitpunkt des Bewirkens der Leistung gilt.
In jeder Rechnung sind Umfang und Wert aller bisherigen Leistungen und die bereits erhaltenen Zahlungen mit gesondertem Ausweis der darin enthaltenen Umsatzsteuerbeträge anzugeben.

## 02 Elektroanlagen
Datum: 15.12.2025

### Titel 03 KG440 Elektrische Anlagen

#### Bereich 03.01 KG442 Eigenstromversorgungsanlagen

**03.01.0001 PV-Modul 440W**
PV-Modul, monokristallin mit mindestens 3 Bypassdioden und hochtransparenter spezialgehärteter Glasabdeckung mit stabilem eloxiertem Alurahmen und vorkonfektioniertem Kabel mit Multikontaktsteckern, 12 Jahre Produktgarantie, 25
Jahre Leistungsgarantie, zertifiziert nach IEC
61215 / 61730,

Abmessung ca.1722x1134mm,
Nennleistung =  440Wp,
Modulwirkungsgrad = mind. 20%.

Angebotenes Fabrikat:  ‘...........................‘

Angebotener Typ:  ‘...........................‘

Inkl. Lieferung und Montage, sowie aller Klein- und Befestigungsmaterialien.
Menge: 162,000 St

**03.01.0002 Auflastgehaltende PV-Unterkonstruktion**
Auflastgehaltene 10° geneigte Solaraufständerung zur durchdringungsfreien Befestigung von PV-Modulen bzw. PV-Modulreihen liefern und fachgerecht nach Einbauanleitung des Herstellers einbauen.
Bestehend aus Bodenplatte und Bügel, inkl. Schrauben und Muttern zur Befestigung sowie vormontierter Schienenhalterungen.

Technische Daten Bodenplatte:
Material: Aluminium natur
Plattenmaße: L 1390 x B 260 x H 200 mm
Aufnahme für Bügel in Grundplatte integriert

Technische Daten Bügel:
Material: Aluminium natur
Maße: L 985 x B 45 x H 627 mm
Neigung: 10 Grad

Montage der Module in horizontaler Ausrichtung

Angebotenes Fabrikat:  ‘...........................‘

Angebotener Typ:  ‘...........................‘

Inkl. Lieferung und Montage, sowie aller Klein- und Befestigungsmaterialien.
Menge: 280,000 St

**03.01.0003 Modulmontageschiene**
Für die Montage von PV-Modulen auf der Solaraufständerung

Technische Daten:
Material: Aluminium natur
Höhe 36 mm
Breite 39,4 mm

Angebotenes Fabrikat:  ‘...........................‘

Angebotener Typ:  ‘...........................‘

Inkl. Lieferung und Montage, sowie aller Klein- und Befestigungsmaterialien.
Menge: 280,000 m

**03.01.0004 Schienenverbinderset**
Verbindungsset für Modulmontageschienen

Angebotenes Fabrikat:  ‘...........................‘

Angebotener Typ:  ‘...........................‘

Inkl. Lieferung und Montage, sowie aller Klein- und Befestigungsmaterialien.
Menge: 38,000 St

**03.01.0005 Modulmittelklemme**
Zur Befestigung von PV-Modulen auf Modulschnellmontageschienen.
Für Modulrahmenhöhe 30-42 mm.

Angebotenes Fabrikat:  ‘...........................‘

Angebotener Typ:  ‘...........................‘

Inkl. Lieferung und Montage, sowie aller Klein- und Befestigungsmaterialien.
Menge: 220,000 St

**03.01.0006 Modulendklemme**
Zur Befestigung von PV-Modulen auf Modulschnellmontageschienen.
Für Modulrahmenhöhe 30-42 mm.

Angebotenes Fabrikat:  ‘...........................‘

Angebotener Typ:  ‘...........................‘

Inkl. Lieferung und Montage, sowie aller Klein- und Befestigungsmaterialien.
Menge: 208,000 St

**03.01.0007 Trenn-, Schutz-, und Speichervlies**
Schutz der Dachabdichtung/Wurzelschutzbahn vor mechanischer Beanspruchung bzw. bei Materialunverträglichkeit gemäß DIN 18531-2, mit 10 cm Überlappung fachgerecht verlegen.

Eigenschaften:
Material: 100 % Recycling-Kunststofffasern
Festigkeitsklasse: GRK 2
Dicke ca. 4,0 mm
Gewicht: mind. 500 g/m²

Angebotenes Fabrikat:  ‘...........................‘

Angebotener Typ:  ‘...........................‘

Inkl. Lieferung und Montage, sowie aller Klein- und Befestigungsmaterialien.
Menge: 740,000 m²

**03.01.0008 Drän- und Wasserspeicherelement**
Drän- und Wasserspeicherelement unter extensiver Begrünung.

Eigenschaften:
Material: HDPE-Recycling-Regenerat
Nenndicke: ca. 25 mm
Flächengewicht: ca. 1,35 kg/m²
Farbe: schwarz/grau
Öffnungen zur Belüftung und Diffusion,
trittstabil,
max. Druckfestigkeit unverfüllt: 200 kN/m²
Entwässerungsleistung geprüft nach DIN EN ISO 12958 bei 2% Gefälle: 1,41 l/(m*s)
Füllvolumen (lose): ca. 7,5 l/m²
Wasserspeicherfähigkeit (unverfüllt): ca. 5 l/m²

Angebotenes Fabrikat:  ‘...........................‘

Angebotener Typ:  ‘...........................‘

Inkl. Lieferung und Montage, sowie aller Klein- und Befestigungsmaterialien.
Menge: 740,000 m²

**03.01.0009 Filtervlies**
Filtervlies als Filterschicht zwischen Dränschicht und Substrat mit 10 cm Überlappung verlegen.

Eigenschaften:
Material: 100 % PP-Endlosfaser, mech. verfestigt
Nenndicke: ca. 1,2 mm
Flächengewicht: ca. 150 g/m²
Farbe: weiß
Festigkeitsklasse: GRK 3
Höchstzugkraft nach EN ISO 10319 längs/quer: 10,5/10 KN/m
Vertikale Wasserdurchlässigkeit nach EN ISO 11058: 90 l/(m²*s)

Angebotenes Fabrikat:  ‘...........................‘

Angebotener Typ:  ‘...........................‘

Inkl. Lieferung und Montage, sowie aller Klein- und Befestigungsmaterialien.
Menge: 740,000 m²

**03.01.0010 Substrat für Auflast der PV-Unterkonstruktion**
Substrat für Auflast der PV-Unterkonstruktion

Stärke ca. 8-10cm

Inkl. Lieferung und Montage, sowie aller Klein- und Befestigungsmaterialien.
Menge: 740,000 m²

**03.01.0011 Saatgut und Sedumsprossen für extensive Begrünung**
Extensivbegrünung mit niedrigwachsenden Kräutern zur Steigerung der Biodiversität.
Sedumsprossen bestehend aus mind. 4-5 Sedumarten.

Einarbeitung in aufgeharktes trockenes Substrat.
Nach aussaat feucht halten.

Saatgut ca. 20g/m²
Sedumsprossen ca 50g/m²

Wasser wird bauseits zur Verfügung gestellt.

Inkl. Lieferung und Montage, sowie aller Klein- und Befestigungsmaterialien.
Menge: 740,000 m²

**03.01.0012 PV Hybridwechselrichter 20kW**
Integrierter System Manager mit Netzmanagementfunktion zur Wirk- und Blindleistungsregelung am Netzanschlusspunkt sowie Möglichkeit der direkten Einbindung eines Rundsteuersignalempfängers

Leistungsoptimierung bei verschatteten Modulen
Werkzeuglose DC-Steckverbinder
Steckplätze zur Ausstattung mit DC-seitigen
Überspannungsschutzmodulen

Schnittstellen:
W-LAN, Ethernet
Integrierte digitale Eingänge, Multifunktionsrelais und Schnellstop

Technische Daten:
PV-Anschluss:
Max. PV-Generatorleistung: 20 kWp
Max. Eingangsspannung: 1000 V
MPP-Spannungsbereich: 340-800 V
Max. Eingangsstrom / per MPPT: 60 / 24 A
Anzahl MPPT: 3
Anzahl paralleler Strings: je 2
Netz-Anschluss:
Bemessungsleistung bei 230 V, 50 Hz: 20 kW
AC-Nennspannung: 3 / N / PE, 230 / 400 V
Leistungsfaktor: 0-1
Wirkungsgrad:
Max. Wirkungsgrad: 98,2 %
Europ. Wirkungsgrad: 97,9 %
Allgemeines:
Betriebstemperaturbereich: -25 ‘.........‘ +60 °C
Maße (BxHxT): 728 / 762 / 266 mm
Gewicht: 35 kg
Schutzart: IP65
Deckelfarbe: weiß
Garantie: 5 Jahre / Erweiterbar auf 20 Jahre

Angebotenes Fabrikat:  ‘...........................‘

Angebotener Typ:  ‘...........................‘

Inkl. Lieferung und Montage, sowie aller Klein- und Befestigungsmaterialien.
Menge: 1,000 St

**03.01.0013 PV Hybridwechselrichter 50kW**
Integrierter System Manager mit Netzmanagementfunktion zur Wirk- und Blindleistungsregelung am Netzanschlusspunkt sowie Möglichkeit der direkten Einbindung eines Rundsteuersignalempfängers

Leistungsoptimierung bei verschatteten Modulen
Werkzeuglose DC-Steckverbinder
Steckplätze zur Ausstattung mit DC-seitigen
Überspannungsschutzmodulen

Schnittstellen:
W-LAN, Ethernet
Integrierte digitale Eingänge, Multifunktionsrelais und Schnellstop

Technische Daten:
PV-Anschluss:
Max. PV-Generatorleistung: 75 kWp
Max. Eingangsspannung: 1000 V
MPP-Spannungsbereich: 500-800 V
Max. Eingangsstrom / per MPPT: 120 / 20 A
Anzahl MPPT: 6
Anzahl paralleler Strings: je 2
Netz-Anschluss:
Bemessungsleistung bei 230 V, 50 Hz: 50 kW
AC-Nennspannung: 3 / N / PE, 230 / 400 V
Leistungsfaktor: 0-1
Wirkungsgrad:
Max. Wirkungsgrad: 98,1 %
Europ. Wirkungsgrad: 97,8 %
Allgemeines:
Betriebstemperaturbereich: -25 ‘.........‘ +60 °C
Maße (BxHxT): 569x733x621 mm
Gewicht: 84 kg
Schutzart: IP65
Deckelfarbe: weiß
Garantie: 5 Jahre / Erweiterbar auf 20 Jahre

Angebotenes Fabrikat:  ‘...........................‘

Angebotener Typ:  ‘...........................‘

Inkl. Lieferung und Montage, sowie aller Klein- und Befestigungsmaterialien.
Menge: 1,000 St

**03.01.0014 PV-Wechselrichter Dachaufständerung**
Wechselrichterunterstand für die Aufnahme der angebotenen Wechselrichter.

Schutz vor Witterungseinflüssen
Fester Stand durch die Ballastierung mit Gewichten
Seiten und Dachfläche aus Lochblech (Aluminium) geschlossen.

Material: Aluminium
Maße (außen, HxBxT): ca. 180 x 117 x 70cm
Maße (innen, H x B x T): ca. 169 x 112 x 62cm
Gewicht: ca. 48kg

Kabelkanal im Unteren Anschlussbereich für saubere Kabelführung

Inkl. Lieferung und Montage, sowie aller Klein- und Befestigungsmaterialien.
Menge: 1,000 St

**03.01.0015 Batteriespeicher 15kW/h**
Hybrid-Stromspeicher

Nominale Speicherkapazität: 16,6 kWh
Nutzbare Speicherkapazität: 15 kWh
Batterietechnologie:
Lithium-Eisenphosphat
Batterie-Nennspannung: 288 V
Max. Ladeleistung: 5,76 kW
Max. Entladeleistung: 5,76 kW
Umgebungstemperatur: 0 bis 35°C
Maße:
Breite: 600 mm
Höhe: 2000 mm
Tiefe: 250 mm
Kommunikations-Schnittstellen: 1x LAN, WLAN, 2x CAN, 1x DIG IN, 2x DIG OUT
Montageart: Wand- oder Standmontage
Schutzart: IP20

Angebotenes Fabrikat:  ‘...........................‘

Angebotener Typ:  ‘...........................‘

Inkl. Lieferung und Montage, sowie aller Klein- und Befestigungsmaterialien.
Menge: 1,000 St

**03.01.0016 Dacheinführung / Schwanenhals**
Schwanenhalsdurchführung für alle gängigen Flachdachaufbauten geeignet Die Abdichtung zu den Kabeln erfolgt über speziell auf die Schwanenhalsdurchführung abgestimmte Ringraumdichtung

Inkl. Lieferung und Montage, sowie aller Klein- und Befestigungsmaterialien.
Menge: 2,000 St

**03.01.0017 Überspannungsschutz nach Gebäudeeintritt**
Überspannungschutzgehäuse mit Ableiter Typ 1 + 2.
Schutzart: IP 65 nach IEC 60529,
Abmessungen HxBxT: ca. 300 x 300 x 170 mm
Menge: 2,000 St

**03.01.0018 Solarkabel 6 mm²**
Solarleitung für frei beweglichen Einsatz oder feste Verlegung in Photovoltaik-Anlagen nach EN 60364-7-712. Verlegung in Innenräumen, im Freien, in explosionsgefährdeten Bereichen, in der Industrie oder in landwirtschaftlichen Betrieben und für direkte Verlegung in Erde zugelassen. Die Leitung gilt als kurz- und erdschlusssicher. Sie entspricht der VDE-Anwendungsregel VDE-AR-E 2283-4.

CPR-Leistungsklasse gemäß EN 50575  Eca

Norm  V  DE 0283-618
Leitermaterial  Cu, verzinnt
Leiterklasse  Kl.5 = feindrähtig
Aderisolation  vernetztes Polyolefincopolymer
Mantelmaterial  vernetztes Polyolefincopolymer
Flammwidrigkeit  VDE 0482-332-1-2/IEC 60332-1-2
Rauchdichte  DIN EN 61034/IEC 61034
Halogenfrei  DIN EN 50267/IEC 60754
UV-beständig  ja
Ozonbeständig  ja
Als Außenkabel zulässig  ja

Max. zulässige Leitertemperatur, °C  120 °C
Zul. Kabelaußentemperatur, fest verlegt, °C  -40 - +90 °C
Zul. Kabelaußentemperatur, in Bewegung, °C  -25 - +60 °C
Biegeradius, fest verlegt  4 x Ø
Biegeradius, bewegt  6 x Ø

Leiter-Durchmesser  3.9 mm
Leiter-Nennquerschnitt, qmm  6 mm²
Leiterwiderstand  3.39 Ohm/km
Strombelastbarkeit in Luft (30 °C)  70 A
Außendurchmesser ca.  5.90 mm
Zugfestigkeit (Verlegung)  90 N
Kupferzahl (de)  58
Nennspannung  1/1 kV
Farbe  schwarz
Leiterklasse  Klasse 5 = feindrähtig

Inkl. Lieferung und Montage, sowie aller Klein- und Befestigungsmaterialien.
Menge: 350,000 m

**03.01.0019 PV-Stecker 4-6qmm**
Kupplungsstecker mit Crimphülse und Isoliergehäuse
Solar Steckverbinder für Photovoltaikanlagen
geeignet für Solarkabel mit einem Außendurchmesser 5,5 - 7,4 mm
Querschnitt: 4 - 6 mm²
Anschlussart: Crimpen
Verriegelungssystem: Locking Type
Kontaktmaterial: Kupfer - Oberfläche verzinnt
Isolationsmaterial: PC/PA
Schutzart gesteckt: IP68 / IP65
Umgebungstemperaturbereich -40°C bis + 85°C
UV-beständig und Ammoniakbeständig
Steckerdurchmesser: 18,8 mm
Steckerlänge inkl. Verschraubung: ca. 61 mm

Inkl. Lieferung und Montage, sowie aller Klein- und Befestigungsmaterialien.
Menge: 15,000 St

**03.01.0020 PV-Buchse 4-6qmm**
Kupplungsbuchse mit Crimphülse und Isoliergehäuse
Solar Steckverbinder für Photovoltaikanlagen
geeignet für Solarkabel mit einem Außendurchmesser 5,5 - 7,4 mm
Querschnitt: 4 - 6 mm²
Anschlussart: Crimpen
Verriegelungssystem: Locking Type
Kontaktmaterial: Kupfer - Oberfläche verzinnt
Isolationsmaterial: PC/PA
Schutzart gesteckt: IP68 / IP65
Umgebungstemperaturbereich -40°C bis + 85°C
UV-beständig und Ammoniakbeständig
Steckerdurchmesser: 18,8 mm
Steckerlänge inkl. Verschraubung: ca. 58 mm

Inkl. Lieferung und Montage, sowie aller Klein- und Befestigungsmaterialien.
Menge: 15,000 St

**03.01.0021 FW-Not-Aus-Schalter**
Feuerwehr-Not-Aus-Schalter,

DC-seitige Abschaltung der PV-Anlage
Schalter wird durch eine Schutzkappe gegen versehentliche Betätigung geschützt.
Schaltung durch zugentriegelten Pilztaster.

Installation: AP
Farbe: Rot
Maße: 72x80x107,66 mm
plombierbar: ja

Inkl. Lieferung und Montage, sowie aller Klein- und Befestigungsmaterialien.
Menge: 1,000 St

**03.01.0022 Hinweisschild DC-Notschalter**
Hinweisschild DC-Notschalter

Material: Folie selbstklebend
Maße: 74 x 210 mm
Grundfarbe: weiß/Randfarbe: rot
Lochung: ungelocht
Ecken: abgerundet
Witterungsbeständig: bedingt
Zur Wandmontage geeignet

Inkl. Lieferung und Montage, sowie aller Klein- und Befestigungsmaterialien.
Menge: 1,000 St

#### Bereich 03.02 KG443 Niederspannungsschaltanlagen

*Hinweis: Niederspannungsschaltanlagen*
Folgende Schaltanlagen sind im Gebäude geplant

NSHV:
Hauptverteiliung des Gebäudes und Einspeisepunkt der Wechselrichter, Anschlusspunkt der Wärmepumpe und Lüftungsanlage.

UV Hausmeister:
Versorgung des mittelen und rechten Gebäudetraktes (Umkleide, Duschen,WC-Anlagen, Büroräume, etc.)

UV Küche:
Versorgung des linken Gebäudetraktes (Aufenthaltsräume, Kiosk, Getränkelager, WC-Anlagen, Küche, etc.)

*Hinweis: NSHV*
Nachfolgende Komponenten sind in der NSHV zu platzieren

**03.02.0001 Standschrank 1850x1300x350**
Standschrank

Gehäuse aus Stahlblech,
zweiflügelige Tür aus Stahlblech mit Standardverschluss Doppelbart 3 mm,
Türöffnungswinkel 180 Grad,
Rückwand aus Stahlblech,
Leitungseinführung oben über Flanschöffnung ausgeschnitten, unten über Flanschöffnung vorgeprägt,
seitlich durchgehend offen für Schrankanreihung
Leerschrank, vorbereitet für den Ausbau mit Montagegerüst

Bauhöhe: 8
Höhe (Netto-Abmessung): 1850 mm
Breite (Netto-Abmessung): 1300 mm
Tiefe (Netto-Abmessung): 350 mm
Montageart: Aufputzmontage, für den Innenbereich, mit Tür
Platzeinheiten (PLE): 720
Rastereinheiten (RE): 12
Schutzart: IP55
Schutzklasse: I (geerdet)
Stoßfestigkeitsgrad: IK08

Angebotenes Fabrikat:  ‘...........................‘

Angebotener Typ:  ‘...........................‘

Inkl. Lieferung und Montage, sowie aller Klein- und Befestigungsmaterialien.
Menge: 1,000 St

**03.02.0002 Sockel 1300x350x100**
Sockel für Standschrank

Breite (Netto-Abmessung): 1300 mm
Höhe (Netto-Abmessung): 100 mm
Tiefe (Netto-Abmessung): 328.5 mm
Werkstoff: Stahlblech
Farbe: Schwarz

Angebotenes Fabrikat:  ‘...........................‘

Angebotener Typ:  ‘...........................‘

Inkl. Lieferung und Montage, sowie aller Klein- und Befestigungsmaterialien.
Menge: 1,000 St

**03.02.0003 Membranflansch**
Membranflansch mit integrierter Dichtung, Material Kunststoff, Montage ohne Werkzeug durch Rasttechnik, für folgende Leitungsdurchmesser:
2 x 6 - 32,5 mm,
2 x 6 - 25 mm,
4 x 6 - 19 mm,
10 x 6 - 15 mm,
2 x 6 - 12 mm,
31 x 6 - 11 mm,
1 x 6 - 7 mm

Inkl. Lieferung und Montage, sowie aller Klein- und Befestigungsmaterialien.
Menge: 5,000 St

**03.02.0004 Lasttrennschalter 3 polig 250A**
Lasttrennschalter nach DIN EN 60947-3 zur EIN/AUS-Schaltung in Anlagen. Aufgebaut in modularer Bauform zum Aufschnappen auf DIN-C-Hutprofilschiene oder zum Aufbau auf Montageplatte.

Nennstrom:  250 A
Polanzahl:  3 P
Isolationsspannung:  800 V

Inkl. Lieferung und Montage, sowie aller Klein- und Befestigungsmaterialien.
Menge: 1,000 St

**03.02.0005 Sammelschienenmodul 250A, 5-polig**
Sammelschienenmodul 250A

Anzahl Pole: 5
Material: Kupfer
Max Bemessungsbetriebsspannung: 690V
Querschnitt: 35mm²
Nennmaß außen Breite: 250mm
Nennmaß außen Höhe: 300mm

Inkl. Halterungen für die Montage auf einer Montageplatte

Inkl. Schienenabdeckung für die Herstellung der Fingersicherheit.
Menge: 5,000 St

**03.02.0006 Sammelschienenverbinder Set**
Sammelschienenverbinder Set 5-polig,
für Sammelschiene mit Nennstrom 250A

5 Stück pro Packung

Inkl. Lieferung und Montage, sowie aller Klein- und Befestigungsmaterialien.
Menge: 4,000 St

**03.02.0007 Sammelschienenklemme 4mm² - 35mm²**
Sammelschienenklemme für den Anschluss von CU-Leitern
passend für Kupfersammelschienen 12/20/25/30 x 10mm

Leiterquerschnitt: 4mm² - 35mm²
Bemessungsstrom: 270A
Schraubanschluss

Inkl. Lieferung und Montage, sowie aller Klein- und Befestigungsmaterialien.
Menge: 20,000 St

**03.02.0008 Sammelschienenklemme 16mm² - 70mm²**
Sammelschienenklemme für den Anschluss von CU-Leitern
passend für Kupfersammelschienen 12/20/25/30 x 10mm

Leiterquerschnitt: 16mm² - 70mm²
Bemessungsstrom: 400A
Schraubanschluss

Inkl. Lieferung und Montage, sowie aller Klein- und Befestigungsmaterialien.
Menge: 10,000 St

**03.02.0009 Überspannungs-Kombiableiter Typ 1+2**
Modularer Kombi-Ableiter
4-poliger, modularer, steckbarer Kombi-Ableiter für
230/400 V- TN(C)-S-Systeme,
Ableiter Typ 1 + Typ 2 nach EN 61643-11
RAC-Funkenstrecken-Technologie
zur Folgestrombegrenzung
Höchste Dauerspannung: 255 V ac
Schutzpegel: <= 1,5 kV
Blitzstoßstrom (10/350): 100 kA
Folgestromlöschfähigkeit: bis 100 kAeff.
Zertifiziert nach VDE, KEMA und UL
Energetische Koordination nach DIN CLC/TS 61643-12
Breite 4TE
Montage auf 35 mm Hutschiene nach EN 60715

Inkl. Lieferung und Montage, sowie aller Klein- und Befestigungsmaterialien.
Menge: 1,000 St

**03.02.0010 Sicherungslasttrennschalter D0, 63A, 3polig, Hutschiene**
Sicherungslasttrennschalter mit Einschubtechnik
Einrastmechanismus und unverlierbarer Sicherungseinsatzhalter.
Die Sicherung kann nur getauscht werden, wenn das System Stromlos ist.
Für D02 Sicherungseinsätze und D01 Sicherungseinsätze mit Reduzierstück.

Anzahl Pole: 3P
Bemessungsbetriebsspannung: 400 V AC, 195 V DC
Bemessungsstrom: 16 A
Sicherungsgrößen: D01 mit Reduzierstück, D02

Inkl. Lieferung und Montage, sowie aller Klein- und Befestigungsmaterialien.
Menge: 4,000 St

**03.02.0011 Sicherungseinsatz D01 E14, 10A 400V gG, mit Kennmelder**
Nennspannung:  400 V, 250 V
Nennstrom:  10 A
Sicherungsgröße:  D01
Sicherungscharakteristisch:  gG
Anzahl der Pole Produktion:  1

inklusive Passeinsatz

Inkl. Lieferung und Montage, sowie aller Klein- und Befestigungsmaterialien.
Menge: 6,000 St

**03.02.0012 Sicherungseinsatz D01 E14, 16A 400V gG, mit Kennmelder**
Nennspannung:  400 V, 250 V
Nennstrom:  16 A
Sicherungsgröße:  D01
Sicherungscharakteristisch:  gG
Anzahl der Pole Produktion:  1

inklusive Passeinsatz

Inkl. Lieferung und Montage, sowie aller Klein- und Befestigungsmaterialien.
Menge: 3,000 St

**03.02.0013 Sicherungseinsatz D02 E18, 35A 400V gG, mit Kennmelder**
Nennspannung:  400 V, 250 V
Nennstrom:  35 A
Sicherungsgröße:  D02
Sicherungscharakteristisch:  gG
Anzahl der Pole Produktion:  1

inklusive Passeinsatz

Inkl. Lieferung und Montage, sowie aller Klein- und Befestigungsmaterialien.
Menge: 3,000 St

**03.02.0014 Sicherungslasttrennschalter NH00**
NH- Sicherungslasttrennschalter

Sicherungsgröße: NH00
Bemessungsstrom: 160A
Bemessungsbetriebsspannung: 400V
Anzahl Pole: 3
Montageart: Montagegerüst / Montageplatte
Anschlussart´: Schraubverbindung

Inkl. Lieferung und Montage, sowie aller Klein- und Befestigungsmaterialien.
Menge: 8,000 St

**03.02.0015 NH-Sicherungseinsatz NH00 gG 500V 32A**
Kombi-Melder mit Metall-Grifflasche
Sicherungsgröße:  NH0
Nennstrom:  32 A
Anzahl der Pole Produktion:  1
Ausschaltvermögen Icn AC,
nach IEC 60898-1:  bis 120 kA

Inkl. Lieferung und Montage, sowie aller Klein- und Befestigungsmaterialien.
Menge: 3,000 St

**03.02.0016 NH-Sicherungseinsatz NH00 gG 500V 35A**
Kombi-Melder mit Metall-Grifflasche
Sicherungsgröße:  NH00
Nennstrom:  35 A
Anzahl der Pole Produktion:  1
Ausschaltvermögen Icn AC,
nach IEC 60898-1:  bis 120 kA

Inkl. Lieferung und Montage, sowie aller Klein- und Befestigungsmaterialien.
Menge: 3,000 St

**03.02.0017 NH-Sicherungseinsatz NH00 gG 500V 63A**
Kombi-Melder mit Metall-Grifflasche
Sicherungsgröße:  NH00
Nennstrom:  63 A
Anzahl der Pole Produktion:  1
Ausschaltvermögen Icn AC,
nach IEC 60898-1:  bis 120 kA

Inkl. Lieferung und Montage, sowie aller Klein- und Befestigungsmaterialien.
Menge: 12,000 St

**03.02.0018 NH-Sicherungseinsatz NH00 gG 500V 80A**
Kombi-Melder mit Metall-Grifflasche
Sicherungsgröße:  NH00
Nennstrom:  80 A
Anzahl der Pole Produktion:  1
Ausschaltvermögen Icn AC,
nach IEC 60898-1:  bis 120 kA

Inkl. Lieferung und Montage, sowie aller Klein- und Befestigungsmaterialien.
Menge: 3,000 St

**03.02.0019 NH-Sicherungseinsatz NH00 gG 500V 160A**
Kombi-Melder mit Metall-Grifflasche
Sicherungsgröße:  NH00
Nennstrom:  160 A
Anzahl der Pole Produktion:  1
Ausschaltvermögen Icn AC,
nach IEC 60898-1:  bis 120 kA

Inkl. Lieferung und Montage, sowie aller Klein- und Befestigungsmaterialien.
Menge: 3,000 St

**03.02.0020 Fehlerstrom-Leitungsschutzschalter 1 polig + N, B16, 30mA**
Fehlerstrom-Leitungsschutzschalter mit QuickConnect Klemme nach DIN EN 61009-1 (VDE 0664-20), am Abgang bis 20 A und am Zugang bis 63 A. Berührungsschutz DIN VDE 0106 Teil 100, blaue Test-Taste und Fehlerstromanzeige. Einfache Einzelentnahme aus dem Phasenschienenverbund. Mit VDE Zeichen. Geeignet zum nachträglichen Anbau von Zusatzeinrichtungen. Beschriftungsmöglichkeit direkt am Gerät.

Bemessungsbetriebsspannung Ue:  240 V
Nennstrom:  16 A
Auslösercharakteristik:  B
Typ des Fehlerstromschutzes:  A
Bemessungsfehlerstrom:  30 mA
Ausschaltvermögen Icn AC nach IEC 60898-1:  6 kA
Frequenz:  50 Hz

Inkl. Lieferung und Montage, sowie aller Klein- und Befestigungsmaterialien.
Menge: 1,000 St

**03.02.0021 Installationsschütz 1-polig,**
Installationsschütz

Anschlussart: Schraubklemme
Anzahl Pole: 1P
Anzahl Hauptkontakte Öffner: 0
Anzahl Hauptkontakte Schließer: 1
Anzahl Hilfskontakte Öffner: 0
Anzahl Hilfskontakte Schließer: 0
Bemessungsbetriebsleistung AC-3: 1.3 kW, 4 kW
Bemessungsbetriebsspannung: 220 V DC, 400 V AC
Bemessungsbetriebsstrom AC-1: 25 A
Bemessungsbetriebsstrom AC-3: 9 A, 9 A
Bemessungsisolationsspannung: 500 V
Bemessungssteuerspannung: 230 ... 240 V
Schutzart: IP20
Brummfrei

Inkl. Lieferung und Montage, sowie aller Klein- und Befestigungsmaterialien.
Menge: 2,000 St

**03.02.0022 Installationsschütz 3-polig,**
Installationsschütz

Anschlussart: Schraubklemme
Anzahl Pole: 3P
Anzahl Hauptkontakte Öffner: 1
Anzahl Hauptkontakte Schließer: 2
Anzahl Hilfskontakte Öffner: 0
Anzahl Hilfskontakte Schließer: 0
Bemessungsbetriebsleistung AC-3: 1.3 kW, 4 kW
Bemessungsbetriebsspannung: 220 V DC, 400 V AC
Bemessungsbetriebsstrom AC-1: 25 A
Bemessungsbetriebsstrom AC-3: 9 A, 9 A
Bemessungsisolationsspannung: 500 V
Bemessungssteuerspannung: 230 ... 240 V
Schutzart: IP20
Brummfrei

Inkl. Lieferung und Montage, sowie aller Klein- und Befestigungsmaterialien.
Menge: 1,000 St

**03.02.0023 Messwandlerzähler inkl. Wandlerlaschen**
Messwandlerzähler, 3-phasig
Reiheneinbaugerät für Hutschienenmontage
Schnittstelle: RS485

Inkl. Kabelumbau-Wandlerlaschen 250A
Genauigkeitsklasse Wandlerlaschen: 0,5-1
Maximaler Durchmesser Rundleiter: 18mm
Nennfrequenz: 50-60 Hz

Angebotenes Fabrikat:  ‘...........................‘

Angebotener Typ:  ‘...........................‘

Inkl. Lieferung und Montage, sowie aller Klein- und Befestigungsmaterialien.
Menge: 1,000 St

**03.02.0024 Netz- und Anlagenschutz**
Überwachung von Über- und Unterspannung und Frequenz, 10 Minuten-Mittelwert
Vektorsprungüberwachung
Einfehlersicher mit Überwachung der Kuppelschalter
Inselnetzüberwachung (passiv)
Messbereich 15 - 520 V / 45 - 65 Hz
Echt-Effektivwertmessung
Ansprechzeit einstellbar 0,05 - 130,0 s,
Rückschaltzeit 0 - 1000 s
4-stellige Digitalanzeige für Messwerte und Programmierung, alle Werte am Gerät einstell- und ablesbar
voreingestellte Grundprogramme
Digitalanzeige für Messwerte und Programmierung
Grenzwerte, Hysterese und Schaltzeiten für jeden Alarm einzeln einstellbar
MIN/MAX-Speicher für Messwerte, Codesperre aktivierbar
Test-Taste und Simulationsfunktion mit Messung der Schaltzeiten
Alarmzähler für 100 Alarme, mit. rel. Zeitstempel, Aufzeichnung der Alarmsummenzeit
Ausgangsrelais 2 x 1 Wechsler
Transistorausgänge für Meldung der Schaltursache
Betriebszustands- und Alarmanzeige mit LEDs
Codeschutz für Parameter und Plombierung für Einstellwerte
Verteilereinbaugehäuse,
Baubreite 105 mm (6 TE), Einbautiefe 55 mm
Montage auf Hutschiene oder Schraubbefestigung (Option)
Steuerspannung AC/DC 24-270 V

Angebotenes Fabrikat:  ‘...........................‘

Angebotener Typ:  ‘...........................‘

Inkl. Lieferung und Montage, sowie aller Klein- und Befestigungsmaterialien.
Menge: 1,000 St

**03.02.0025 Funkrundsteuerempfänger**
Integration der technischen Einrichtung des EVU zur ferngesteuerten Reduzierung der Einspeiseleistung

Angebotenes Fabrikat:  ‘...........................‘

Angebotener Typ:  ‘...........................‘

Inkl. Lieferung und Montage, sowie aller Klein- und Befestigungsmaterialien.
Menge: 1,000 St

**03.02.0026 Installationsklemme grau; 2,5mm²**
Durchgangsklemme,
Nennspannung: 800 V,
Nennstrom: 24 A,
Anzahl der Anschlüsse: 2,
Polzahl: 1,
Anschlussart: Push-in-Anschluss,
Bemessungsquerschnitt: 2,5 mm2,
Querschnitt: 0,14 mm2 - 4 mm2,
Montageart: NS 35/7,5, NS 35/15,
Farbe: grau

Inkl. Lieferung und Montage, sowie aller Klein- und Befestigungsmaterialien.
Menge: 5,000 St

**03.02.0027 Installationsklemme blau; 2,5mm²**
Durchgangsklemme,
Nennspannung: 800 V,
Nennstrom: 24 A,
Anzahl der Anschlüsse: 2,
Polzahl: 1,
Anschlussart: Push-in-Anschluss,
Bemessungsquerschnitt: 2,5 mm2,
Querschnitt: 0,14 mm2 - 4 mm2,
Montageart: NS 35/7,5, NS 35/15,
Farbe: blau

Inkl. Lieferung und Montage, sowie aller Klein- und Befestigungsmaterialien.
Menge: 5,000 St

**03.02.0028 Installationsklemme grün/gelb; 2,5mm²**
Durchgangsklemme,
Nennspannung: 800 V,
Nennstrom: 24 A,
Anzahl der Anschlüsse: 2,
Polzahl: 1,
Anschlussart: Push-in-Anschluss,
Bemessungsquerschnitt: 2,5 mm2,
Querschnitt: 0,14 mm2 - 4 mm2,
Montageart: NS 35/7,5, NS 35/15,
Farbe: grün/gelb

Inkl. Lieferung und Montage, sowie aller Klein- und Befestigungsmaterialien.
Menge: 5,000 St

**03.02.0029 Durchgangsklemme grau; 16mm²**
Durchgangsklemme,
Nennspannung: 1000 V,
Nennstrom: 76 A,
Anzahl der Anschlüsse: 2,
Anschlussart: Push-in-Anschluss,
Bemessungsquerschnitt: 16 mm²,
Querschnitt: 0,5 mm² - 25 mm²,
Montageart: NS 35/7,5, NS 35/15,
Farbe: grau

Inkl. Lieferung und Montage, sowie aller Klein- und Befestigungsmaterialien.
Menge: 15,000 St

**03.02.0030 Durchgangsklemme blau; 16mm²**
Durchgangsklemme,
Nennspannung: 1000 V,
Nennstrom: 76 A,
Anzahl der Anschlüsse: 2,
Anschlussart: Push-in-Anschluss,
Bemessungsquerschnitt: 16 mm²,
Querschnitt: 0,5 mm² - 25 mm²,
Montageart: NS 35/7,5, NS 35/15,
Farbe: blau

Inkl. Lieferung und Montage, sowie aller Klein- und Befestigungsmaterialien.
Menge: 5,000 St

**03.02.0031 Durchgangsklemme grün-gelb; 16mm²**
Durchgangsklemme,
Nennspannung: 1000 V,
Nennstrom: 76 A,
Anzahl der Anschlüsse: 2,
Anschlussart: Push-in-Anschluss,
Bemessungsquerschnitt: 16 mm²,
Querschnitt: 0,5 mm² - 25 mm²,
Montageart: NS 35/7,5, NS 35/15,
Farbe: grün-gelb

Inkl. Lieferung und Montage, sowie aller Klein- und Befestigungsmaterialien.
Menge: 5,000 St

**03.02.0032 Hochstromklemmenset; 95mm²**
Drehstromset mit Hochstromklemmen 95 mm²

bestückt mit schraubenlosen
3x 2-Leiter-Durchgangsklemmen, grau
1x 2-Leiter-Durchgangsklemme, blau
1x 2-Leiter-Schutzleiterklemme

Bemessungsspannung: 1000 V,
Bemessungsstoßspannung: 8 kV,
Bemessungsstrom: 232 A

Abmessung (BxHxT):
125 x 101 x 107 mm

Zur Montage auf Tragschiene 35x15

Inkl. Lieferung und Montage, sowie aller Klein- und Befestigungsmaterialien.
Menge: 1,000 St

**03.02.0033 Hochstromklemmenset; 185mm²**
Drehstromset mit Hochstromklemmen
185 mm²

bestückt mit schraubenlosen
3x 2-Leiter-Durchgangsklemmen, grau
1x 2-Leiter-Durchgangsklemme, blau
1x 2-Leiter-Schutzleiterklemme

Art der Spannung: AC/DC
Bemessungsspannung (III / 3): 1000 V
Bemessungsstoßspannung (III / 3): 12 kV
Art der Spannung 2: DC
Bemessungsspannung (III / 3) 2: 1500 V
Bemessungsstoßspannung (III / 3) 2: 12 kV,
Bemessungsstrom: 353 A

Abmessung (BxHxT):
160 x 116 x 130 mm

Zur Montage auf Tragschiene 35x15

Inkl. Lieferung und Montage, sowie aller Klein- und Befestigungsmaterialien.
Menge: 1,000 St

**03.02.0034 Montagegerüst Schaltschrank**
Montagegerüst für die aufgegührten Verteilungseinbauten.
Bestehend aus Montageplatte und Hutschienengerüst inkl. aller Abdeckungen zur Herstellung der Fingersicherheit.
Plombierbar in Bereichen vor der Zählereinheit.

Inkl. Lieferung und Montage, sowie aller Klein- und Befestigungsmaterialien.
Menge: 1,000 psch

*Hinweis: UV Hausmeister*
Nachfolgende Komponenten sind in der UV Hausmeister zu platzieren

**03.02.0035 Standschrank 1850x1550x350**
Standschrank

Gehäuse aus Stahlblech,
zweiflügelige Tür aus Stahlblech mit Standardverschluss Doppelbart 3 mm,
Türöffnungswinkel 180 Grad,
Rückwand aus Stahlblech,
Leitungseinführung oben über Flanschöffnung ausgeschnitten, unten über Flanschöffnung vorgeprägt,
seitlich durchgehend offen für Schrankanreihung
Leerschrank, vorbereitet für den Ausbau mit Montagegerüst

Bauhöhe: 8
Höhe (Netto-Abmessung): 1850 mm
Breite (Netto-Abmessung): 1550 mm
Tiefe (Netto-Abmessung): 350 mm
Montageart: Aufputzmontage, für den Innenbereich, mit Tür
Platzeinheiten (PLE): 864
Rastereinheiten (RE): 12
Schutzart: IP55
Schutzklasse: I (geerdet)
Stoßfestigkeitsgrad: IK08

Angebotenes Fabrikat:  ‘...........................‘

Angebotener Typ:  ‘...........................‘

Inkl. Lieferung und Montage, sowie aller Klein- und Befestigungsmaterialien.
Menge: 1,000 St

**03.02.0036 Sockel 1550x350x100**
Sockel für Standschrank

Breite (Netto-Abmessung): 1550 mm
Höhe (Netto-Abmessung): 100 mm
Tiefe (Netto-Abmessung): 328.5 mm
Werkstoff: Stahlblech
Farbe: Schwarz

Angebotenes Fabrikat:  ‘...........................‘

Angebotener Typ:  ‘...........................‘

Inkl. Lieferung und Montage, sowie aller Klein- und Befestigungsmaterialien.
Menge: 1,000 St

**03.02.0037 Membranflansch**
Membranflansch mit integrierter Dichtung, Material Kunststoff, Montage ohne Werkzeug durch Rasttechnik, für folgende Leitungsdurchmesser:
2 x 6 - 32,5 mm,
2 x 6 - 25 mm,
4 x 6 - 19 mm,
10 x 6 - 15 mm,
2 x 6 - 12 mm,
31 x 6 - 11 mm,
1 x 6 - 7 mm

Inkl. Lieferung und Montage, sowie aller Klein- und Befestigungsmaterialien.
Menge: 6,000 St

**03.02.0038 Lasttrennschalter 3 polig 160A**
Lasttrennschalter nach DIN EN 60947-3 zur EIN/AUS-Schaltung in Anlagen. Aufgebaut in modularer Bauform zum Aufschnappen auf DIN-C-Hutprofilschiene oder zum Aufbau auf Montageplatte.

Nennstrom:  160 A
Polanzahl:  3 P
Isolationsspannung:  800 V

Inkl. Lieferung und Montage, sowie aller Klein- und Befestigungsmaterialien.
Menge: 1,000 St

**03.02.0039 Fehlerstromschutzschalter 4 polig 6kA 40A 30mA Typ A**
Fehlerstrom-Schutzschalter (FI) nach DIN EN 61008-2-1, VDE 0664 Teil 10 + 11, Berührungsschutz IP2x nach DIN VDE 0106 Teil 100. Geeignet zum nachträglichen Anbau von Zusatzeinrichtungen (Montage ohne Werkzeug). Anschlussklemmen mit Draht-Einschiebe-Schutz, Bi-Connect-Klemmen unten, externe blaue Test-Taste. Alle Produkte mit VDE Zeichen. Beschriftungsmöglichkeit direkt am Gerät.

Bemessungsbetriebsspannung Ue:  230/400 V
Nennstrom:  40 A
Typ des Fehlerstromschutzes:  A
Bemessungsfehlerstrom:  30 mA
Polanzahl:  4 P
Isolationsspannung:  500 V
Anschlussart:  Schraubtechnik
Anzahl Module:  4
Betriebstemperatur:  -25 bis 40 °C
Lagerungstemperatur:  -55 bis 70 °C

Inkl. Lieferung und Montage, sowie aller Klein- und Befestigungsmaterialien.
Menge: 18,000 St

**03.02.0040 Fehlerstrom-Leitungsschutzschalter 1 polig + N, B16, 30mA**
Fehlerstrom-Leitungsschutzschalter mit QuickConnect Klemme nach DIN EN 61009-1 (VDE 0664-20), am Abgang bis 20 A und am Zugang bis 63 A. Berührungsschutz DIN VDE 0106 Teil 100, blaue Test-Taste und Fehlerstromanzeige. Einfache Einzelentnahme aus dem Phasenschienenverbund. Mit VDE Zeichen. Geeignet zum nachträglichen Anbau von Zusatzeinrichtungen. Beschriftungsmöglichkeit direkt am Gerät.

Bemessungsbetriebsspannung Ue:  240 V
Nennstrom:  16 A
Auslösercharakteristik:  B
Typ des Fehlerstromschutzes:  A
Bemessungsfehlerstrom:  30 mA
Ausschaltvermögen Icn AC nach IEC 60898-1:  6 kA
Frequenz:  50 Hz

Inkl. Lieferung und Montage, sowie aller Klein- und Befestigungsmaterialien.
Menge: 6,000 St

**03.02.0041 Sammelschienenmodul 250A, 5-polig**
Sammelschienenmodul 250A

Anzahl Pole: 5
Material: Kupfer
Max Bemessungsbetriebsspannung: 690V
Querschnitt: 35mm²
Nennmaß außen Breite: 250mm
Nennmaß außen Höhe: 300mm

Inkl. Halterungen für die Montage auf einer Montageplatte

Inkl. Schienenabdeckung für die Herstellung der Fingersicherheit.
Menge: 5,000 St

**03.02.0042 Sammelschienenverbinder Set**
Sammelschienenverbinder Set 5-polig,
für Sammelschiene mit Nennstrom 250A

5 Stück pro Packung

Inkl. Lieferung und Montage, sowie aller Klein- und Befestigungsmaterialien.
Menge: 1,000 St

**03.02.0043 Sammelschienenklemme 4mm² - 35mm²**
Sammelschienenklemme für den Anschluss von CU-Leitern
passend für Kupfersammelschienen 12/20/25/30 x 10mm

Leiterquerschnitt: 4mm² - 35mm²
Bemessungsstrom: 270A
Schraubanschluss

Inkl. Lieferung und Montage, sowie aller Klein- und Befestigungsmaterialien.
Menge: 5,000 St

**03.02.0044 Leitungsschutzschalter 1 polig, B10**
Leitungsschutzschalter nach E DIN EN 60898-1 (VDE 0641-11), Berührungsschutz IP2x nach DIN VDE 0106 Teil 100 mit VDE Zeichen. LS mit zeitverzögertem thermischen Auslöser für Überlastschutz und elektromagnetischer Auslöser für Kurzschlussschutz. Geeignet zum nachträglichen Anbau von Zusatzeinrichtungen. Beschriftungsmöglichkeit direkt am Gerät und Einzelentnahme aus dem Phasenschienenverbund durch Entriegelung der Hutschienenschnellbefestigung.

Bemessungsbetriebsspannung Ue:  230/400 V
Nennstrom:  10 A
Auslösercharakteristik:  B
Ausschaltvermögen Icn AC,
nach IEC 60898-1:  6 kA
Polanzahl:  1 P
Anschlussart:  Schraubtechnik

Inkl. Lieferung und Montage, sowie aller Klein- und Befestigungsmaterialien.
Inklusive Innenverdrahtung auf Klemme ausgeführt
Menge: 24,000 St

**03.02.0045 Leitungsschutzschalter 1 polig, B16**
Leitungsschutzschalter nach E DIN EN 60898-1 (VDE 0641-11), Berührungsschutz IP2x nach DIN VDE 0106 Teil 100 mit VDE Zeichen. LS mit zeitverzögertem thermischen Auslöser für Überlastschutz und elektromagnetischer Auslöser für Kurzschlussschutz. Geeignet zum nachträglichen Anbau von Zusatzeinrichtungen. Beschriftungsmöglichkeit direkt am Gerät und Einzelentnahme aus dem Phasenschienenverbund durch Entriegelung der Hutschienenschnellbefestigung.

Bemessungsbetriebsspannung Ue:  230/400 V
Nennstrom:  16 A
Auslösercharakteristik:  B
Ausschaltvermögen Icn AC,
nach IEC 60898-1:  6 kA
Polanzahl:  1 P
Anschlussart:  Schraubtechnik

Inkl. Lieferung und Montage, sowie aller Klein- und Befestigungsmaterialien.
Inklusive Innenverdrahtung auf Klemme ausgeführt
Menge: 66,000 St

**03.02.0046 Leitungsschutzschalter 3 polig, B16**
Leitungsschutzschalter nach E DIN EN 60898-1 (VDE 0641-11), Berührungsschutz IP2x nach DIN VDE 0106 Teil 100 mit VDE Zeichen. LS mit zeitverzögertem thermischen Auslöser für Überlastschutz und elektromagnetischer Auslöser für Kurzschlussschutz. Geeignet zum nachträglichen Anbau von Zusatzeinrichtungen. Beschriftungsmöglichkeit direkt am Gerät und Einzelentnahme aus dem Phasenschienenverbund durch Entriegelung der Hutschienenschnellbefestigung.

Bemessungsbetriebsspannung Ue:  230/400 V
Nennstrom:  16 A
Auslösercharakteristik:  B
Ausschaltvermögen Icn AC,
nach IEC 60898-1:  6 kA
Polanzahl:  3 P
Anschlussart:  Schraubtechnik

Inkl. Lieferung und Montage, sowie aller Klein- und Befestigungsmaterialien.
Inklusive Innenverdrahtung auf Klemme ausgeführt
Menge: 10,000 St

**03.02.0047 Leitungsschutzschalter 3 polig, B20**
Leitungsschutzschalter nach E DIN EN 60898-1 (VDE 0641-11), Berührungsschutz IP2x nach DIN VDE 0106 Teil 100 mit VDE Zeichen. LS mit zeitverzögertem thermischen Auslöser für Überlastschutz und elektromagnetischer Auslöser für Kurzschlussschutz. Geeignet zum nachträglichen Anbau von Zusatzeinrichtungen. Beschriftungsmöglichkeit direkt am Gerät und Einzelentnahme aus dem Phasenschienenverbund durch Entriegelung der Hutschienenschnellbefestigung.

Bemessungsbetriebsspannung Ue:  230/400 V
Nennstrom:  20 A
Auslösercharakteristik:  B
Ausschaltvermögen Icn AC,
nach IEC 60898-1:  6 kA
Polanzahl:  3 P
Anschlussart:  Schraubtechnik

Inkl. Lieferung und Montage, sowie aller Klein- und Befestigungsmaterialien.
Inklusive Innenverdrahtung auf Klemme ausgeführt
Menge: 8,000 St

**03.02.0048 Sicherungslasttrennschalter D0, 63A, 3polig, Hutschiene**
Sicherungslasttrennschalter mit Einschubtechnik
Einrastmechanismus und unverlierbarer Sicherungseinsatzhalter.
Die Sicherung kann nur getauscht werden, wenn das System Stromlos ist.
Für D02 Sicherungseinsätze und D01 Sicherungseinsätze mit Reduzierstück.

Anzahl Pole: 3P
Bemessungsbetriebsspannung: 400 V AC, 195 V DC
Bemessungsstrom: 16 A
Sicherungsgrößen: D01 mit Reduzierstück, D02

Inkl. Lieferung und Montage, sowie aller Klein- und Befestigungsmaterialien.
Menge: 19,000 St

**03.02.0049 Zeitschaltuhr**
Zeitschaltuhr
Digital einstellbare 2-Kanal-Schaltuhr
1+1 Schließer Potentialfrei 16A/250VAC.
Astrofunktion
Wochenprogramm
automatische Umstellung zwischen Sommer und Winterzeit
Breite: 1TE
Montageart: DIN-Hutschiene

Inkl. Lieferung und Montage, sowie aller Klein- und Befestigungsmaterialien.
Menge: 1,000 St

**03.02.0050 Dämmerungsschalter mit Aufbaufühler**
Dämmerungsschalter mit Aufbaufühler

Dämmerungsschalter misst über eine Photozelle die Beleuchtungsstärke und schaltet in Abhängigkeit vom gemessenen und eingestellten Wert einen Stromkreis ein oder aus mit zusätzlicher Schaltzustandsanzeige. Messung in zwei Helligkeitsbereichen und Einstellung der EIN/AUS Verzögerungszeit. Schalter für Dauer EIN/AUS oder Automatik-/Testbetrieb. Integrierte Anschlussfehler- und Kontaktanzeige für den Fühler. Lieferung im Set mit einem Aufbaufühler

Betriebsspannung:  230 V~ +10%/-15%
Frequenz:  50/60 Hz
Schaltstrom:  AC1 16 A
Leistungsaufnahme (Betrieb):  300 mW
230 V Glüh- und Halogenlampen:  2300 W
Leuchtstofflampen unkompensiert:  1000 W
Leuchtstofflampen
parallelkompensiert:  1000 W
Leuchtstofflampen duo-Schaltung:  1000 W
Messbereich Helligkeit:  5 - 2000 lx
Ausschaltverzögerung:  80 s
Einschaltverzögerung:  60 s
Breite Reiheneinbaugerät (REG):  1 TE

Inkl. Lieferung und Montage, sowie aller Klein- und Befestigungsmaterialien.
Menge: 1,000 St

**03.02.0051 Installationsschütz 4-polig,**
Installationsschütz

Anschlussart: Schraubklemme
Anzahl Pole: 4P
Anzahl Hauptkontakte Öffner: 0
Anzahl Hauptkontakte Schließer: 4
Anzahl Hilfskontakte Öffner: 0
Anzahl Hilfskontakte Schließer: 0
Bemessungsbetriebsleistung AC-3: 1.3 kW, 4 kW
Bemessungsbetriebsspannung: 220 V DC, 400 V AC
Bemessungsbetriebsstrom AC-1: 25 A
Bemessungsbetriebsstrom AC-3: 9 A, 9 A
Bemessungsisolationsspannung: 500 V
Bemessungssteuerspannung: 230 ... 240 V
Schutzart: IP20
Brummfrei

Inkl. Lieferung und Montage, sowie aller Klein- und Befestigungsmaterialien.
Menge: 1,000 St

**03.02.0052 Überspannungsableiter, Typ 2**
Überspannungs-Ableiter
4-poliger, modularer, steckbarer
Überspannungs-Ableiter mit
Doppel-Push-In-Anschlussklemme für
Stich- und Durchgangsverdrahtung geeignet
für TN-S-Systeme
Ableiter Typ 2 nach EN 61643-11
Defektanzeige
Höchste Dauerspannung: 275 V ac
Schutzpegel: <= 1,5 kV
Nennableitstoßstrom: 20 kA
Kurzschlußfestigkeit: 50 kAeff
Energetische Koordination nach DIN EN 62305-4
Breite 4TE
Montage auf 35 mm Hutschiene nach EN 60715

Inkl. Lieferung und Montage, sowie aller Klein- und Befestigungsmaterialien.
Menge: 1,000 St

**03.02.0053 Installationsklemme grau; 2,5mm²**
Durchgangsklemme,
Nennspannung: 800 V,
Nennstrom: 24 A,
Anzahl der Anschlüsse: 2,
Polzahl: 1,
Anschlussart: Push-in-Anschluss,
Bemessungsquerschnitt: 2,5 mm2,
Querschnitt: 0,14 mm2 - 4 mm2,
Montageart: NS 35/7,5, NS 35/15,
Farbe: grau

Inkl. Lieferung und Montage, sowie aller Klein- und Befestigungsmaterialien.
Menge: 100,000 St

**03.02.0054 Installationsklemme blau; 2,5mm²**
Durchgangsklemme,
Nennspannung: 800 V,
Nennstrom: 24 A,
Anzahl der Anschlüsse: 2,
Polzahl: 1,
Anschlussart: Push-in-Anschluss,
Bemessungsquerschnitt: 2,5 mm2,
Querschnitt: 0,14 mm2 - 4 mm2,
Montageart: NS 35/7,5, NS 35/15,
Farbe: blau

Inkl. Lieferung und Montage, sowie aller Klein- und Befestigungsmaterialien.
Menge: 95,000 St

**03.02.0055 Installationsklemme grün/gelb; 2,5mm²**
Durchgangsklemme,
Nennspannung: 800 V,
Nennstrom: 24 A,
Anzahl der Anschlüsse: 2,
Polzahl: 1,
Anschlussart: Push-in-Anschluss,
Bemessungsquerschnitt: 2,5 mm2,
Querschnitt: 0,14 mm2 - 4 mm2,
Montageart: NS 35/7,5, NS 35/15,
Farbe: grün/gelb

Inkl. Lieferung und Montage, sowie aller Klein- und Befestigungsmaterialien.
Menge: 95,000 St

**03.02.0056 Steckbrücke Installationsklemme 2,5mm²**
Steckbrücke,
Rastermaß: 5,2 mm,
Polzahl: 10,
Länge: 23 mm,
Farbe: rot

Inkl. Lieferung und Montage, sowie aller Klein- und Befestigungsmaterialien.
Menge: 15,000 St

**03.02.0057 Installationsklemme grau; 4mm²**
Installationsklemme,

Push-in-Anschluss
Nennquerschnitt: 4 mm²
Farbe: grau
Breite: 6,2 mm
Anzahl der Etagen: 1
Potentiale: 1
Montageart: NS 35/7,5, NS 35/15
Prüfspezifikation Berührschutz: DIN EN 50274
Menge: 60,000 St

**03.02.0058 Installationsklemme blau; 4mm²**
Installationsklemme,

Push-in-Anschluss
Nennquerschnitt: 4 mm²
Farbe: blau
Breite: 6,2 mm
Anzahl der Etagen: 1
Potentiale: 1
Montageart: NS 35/7,5, NS 35/15
Prüfspezifikation Berührschutz: DIN EN 50274
Menge: 40,000 St

**03.02.0059 Installationsklemme grün-gelb; 4mm²**
Installationsklemme,

Push-in-Anschluss
Nennquerschnitt: 4 mm²
Farbe: grün-gelb
Breite: 6,2 mm
Anzahl der Etagen: 1
Potentiale: 1
Montageart: NS 35/7,5, NS 35/15
Prüfspezifikation Berührschutz: DIN EN 50274
Menge: 40,000 St

**03.02.0060 Steckbrücke Installationsklemme 4mm²**
Steckbrücke,
Rastermaß: 6,2 mm,
Polzahl: 10,
Farbe: rot

Inkl. Lieferung und Montage, sowie aller Klein- und Befestigungsmaterialien.
Menge: 10,000 St

**03.02.0061 Hochstromklemme; 95mm²**
Drehstromset mit Hochstromklemmen 95 mm²

bestückt mit schraubenlosen
3x 2-Leiter-Durchgangsklemmen, grau
1x 2-Leiter-Durchgangsklemme, blau
1x 2-Leiter-Schutzleiterklemme

Bemessungsspannung: 1000 V,
Bemessungsstoßspannung: 8 kV,
Bemessungsstrom: 232 A

Abmessung (BxHxT):
125 x 101 x 107 mm

Zur Montage auf Tragschiene 35x15

Inkl. Lieferung und Montage, sowie aller Klein- und Befestigungsmaterialien.
Menge: 1,000 St

**03.02.0062 Montagegerüst Schaltschrank**
Montagegerüst für die aufgegührten Verteilungseinbauten.
Bestehend aus Montageplatte und Hutschienengerüst inkl. aller Abdeckungen zur Herstellung der Fingersicherheit.
Plombierbar in Bereichen vor der Zählereinheit.

Inkl. Lieferung und Montage, sowie aller Klein- und Befestigungsmaterialien.
Menge: 1,000 psch

*Hinweis: UV Küche*
Nachfolgende Komponenten sind in der UV Küche zu platzieren

**03.02.0063 Verteilerschrank 800x1050x275, 240HE**
Wandschrank

Gehäuse aus Stahlblech,
Doppeltür aus Stahlblech mit Standardverschluss Doppelbart 3 mm,
Türöffnungswinkel 180 Grad,
Rückwand aus Stahlblech,
Leitungseinführung oben über Flanschöffnung ausgeschnitten, unten über Flanschöffnung vorgeprägt,
seitlich durchgehend offen für Schrankanreihung
Leerschrank, vorbereitet für den Ausbau mit Montagegerüst

Bauhöhe: 1
Höhe (Netto-Abmessung): 800 mm
Breite (Netto-Abmessung): 1050 mm
Tiefe (Netto-Abmessung): 275 mm
Montageart: Aufputzmontage
Platzeinheiten (PLE): 240
Rastereinheiten (RE): 5
Schutzart: IP55
Schutzklasse: I (geerdet)
Stoßfestigkeitsgrad: IK08

Angebotenes Fabrikat:  ‘...........................‘

Angebotener Typ:  ‘...........................‘

Inkl. Lieferung und Montage, sowie aller Klein- und Befestigungsmaterialien.
Menge: 1,000 St

**03.02.0064 Membranflansch**
Membranflansch mit integrierter Dichtung, Material Kunststoff, Montage ohne Werkzeug durch Rasttechnik, für folgende Leitungsdurchmesser:
2 x 6 - 32,5 mm,
2 x 6 - 25 mm,
4 x 6 - 19 mm,
10 x 6 - 15 mm,
2 x 6 - 12 mm,
31 x 6 - 11 mm,
1 x 6 - 7 mm

Inkl. Lieferung und Montage, sowie aller Klein- und Befestigungsmaterialien.
Menge: 4,000 St

**03.02.0065 Lasttrennschalter 3 polig 63A**
Lasttrennschalter nach DIN EN 60947-3 zur EIN/AUS-Schaltung in Anlagen. Aufgebaut in modularer Bauform zum Aufschnappen auf DIN-C-Hutprofilschiene oder zum Aufbau auf Montageplatte.

Nennstrom:  63 A
Polanzahl:  3 P
Isolationsspannung:  800 V

Inkl. Lieferung und Montage, sowie aller Klein- und Befestigungsmaterialien.
Menge: 1,000 St

**03.02.0066 Fehlerstromschutzschalter 4 polig 6kA 40A 30mA Typ A**
Fehlerstrom-Schutzschalter (FI) nach DIN EN 61008-2-1, VDE 0664 Teil 10 + 11, Berührungsschutz IP2x nach DIN VDE 0106 Teil 100. Geeignet zum nachträglichen Anbau von Zusatzeinrichtungen (Montage ohne Werkzeug). Anschlussklemmen mit Draht-Einschiebe-Schutz, Bi-Connect-Klemmen unten, externe blaue Test-Taste. Alle Produkte mit VDE Zeichen. Beschriftungsmöglichkeit direkt am Gerät.

Bemessungsbetriebsspannung Ue:  230/400 V
Nennstrom:  40 A
Typ des Fehlerstromschutzes:  A
Bemessungsfehlerstrom:  30 mA
Polanzahl:  4 P
Isolationsspannung:  500 V
Anschlussart:  Schraubtechnik
Anzahl Module:  4
Betriebstemperatur:  -25 bis 40 °C
Lagerungstemperatur:  -55 bis 70 °C

Inkl. Lieferung und Montage, sowie aller Klein- und Befestigungsmaterialien.
Menge: 6,000 St

**03.02.0067 Fehlerstrom-Leitungsschutzschalter 1 polig + N, B16, 30mA**
Fehlerstrom-Leitungsschutzschalter mit QuickConnect Klemme nach DIN EN 61009-1 (VDE 0664-20), am Abgang bis 20 A und am Zugang bis 63 A. Berührungsschutz DIN VDE 0106 Teil 100, blaue Test-Taste und Fehlerstromanzeige. Einfache Einzelentnahme aus dem Phasenschienenverbund. Mit VDE Zeichen. Geeignet zum nachträglichen Anbau von Zusatzeinrichtungen. Beschriftungsmöglichkeit direkt am Gerät.

Bemessungsbetriebsspannung Ue:  240 V
Nennstrom:  16 A
Auslösercharakteristik:  B
Typ des Fehlerstromschutzes:  A
Bemessungsfehlerstrom:  30 mA
Ausschaltvermögen Icn AC nach IEC 60898-1:  6 kA
Frequenz:  50 Hz

Inkl. Lieferung und Montage, sowie aller Klein- und Befestigungsmaterialien.
Menge: 1,000 St

**03.02.0068 Leitungsschutzschalter 1 polig, B10**
Leitungsschutzschalter nach E DIN EN 60898-1 (VDE 0641-11), Berührungsschutz IP2x nach DIN VDE 0106 Teil 100 mit VDE Zeichen. LS mit zeitverzögertem thermischen Auslöser für Überlastschutz und elektromagnetischer Auslöser für Kurzschlussschutz. Geeignet zum nachträglichen Anbau von Zusatzeinrichtungen. Beschriftungsmöglichkeit direkt am Gerät und Einzelentnahme aus dem Phasenschienenverbund durch Entriegelung der Hutschienenschnellbefestigung.

Bemessungsbetriebsspannung Ue:  230/400 V
Nennstrom:  10 A
Auslösercharakteristik:  B
Ausschaltvermögen Icn AC,
nach IEC 60898-1:  6 kA
Polanzahl:  1 P
Anschlussart:  Schraubtechnik

Inkl. Lieferung und Montage, sowie aller Klein- und Befestigungsmaterialien.
Inklusive Innenverdrahtung auf Klemme ausgeführt
Menge: 6,000 St

**03.02.0069 Leitungsschutzschalter 1 polig, B16**
Leitungsschutzschalter nach E DIN EN 60898-1 (VDE 0641-11), Berührungsschutz IP2x nach DIN VDE 0106 Teil 100 mit VDE Zeichen. LS mit zeitverzögertem thermischen Auslöser für Überlastschutz und elektromagnetischer Auslöser für Kurzschlussschutz. Geeignet zum nachträglichen Anbau von Zusatzeinrichtungen. Beschriftungsmöglichkeit direkt am Gerät und Einzelentnahme aus dem Phasenschienenverbund durch Entriegelung der Hutschienenschnellbefestigung.

Bemessungsbetriebsspannung Ue:  230/400 V
Nennstrom:  16 A
Auslösercharakteristik:  B
Ausschaltvermögen Icn AC,
nach IEC 60898-1:  6 kA
Polanzahl:  1 P
Anschlussart:  Schraubtechnik

Inkl. Lieferung und Montage, sowie aller Klein- und Befestigungsmaterialien.
Inklusive Innenverdrahtung auf Klemme ausgeführt
Menge: 22,000 St

**03.02.0070 Leitungsschutzschalter 3 polig, B16**
Leitungsschutzschalter nach E DIN EN 60898-1 (VDE 0641-11), Berührungsschutz IP2x nach DIN VDE 0106 Teil 100 mit VDE Zeichen. LS mit zeitverzögertem thermischen Auslöser für Überlastschutz und elektromagnetischer Auslöser für Kurzschlussschutz. Geeignet zum nachträglichen Anbau von Zusatzeinrichtungen. Beschriftungsmöglichkeit direkt am Gerät und Einzelentnahme aus dem Phasenschienenverbund durch Entriegelung der Hutschienenschnellbefestigung.

Bemessungsbetriebsspannung Ue:  230/400 V
Nennstrom:  16 A
Auslösercharakteristik:  B
Ausschaltvermögen Icn AC,
nach IEC 60898-1:  6 kA
Polanzahl:  3 P
Anschlussart:  Schraubtechnik

Inkl. Lieferung und Montage, sowie aller Klein- und Befestigungsmaterialien.
Inklusive Innenverdrahtung auf Klemme ausgeführt
Menge: 3,000 St

**03.02.0071 Leitungsschutzschalter 3 polig, B32**
Leitungsschutzschalter nach E DIN EN 60898-1 (VDE 0641-11), Berührungsschutz IP2x nach DIN VDE 0106 Teil 100 mit VDE Zeichen. LS mit zeitverzögertem thermischen Auslöser für Überlastschutz und elektromagnetischer Auslöser für Kurzschlussschutz. Geeignet zum nachträglichen Anbau von Zusatzeinrichtungen. Beschriftungsmöglichkeit direkt am Gerät und Einzelentnahme aus dem Phasenschienenverbund durch Entriegelung der Hutschienenschnellbefestigung.

Bemessungsbetriebsspannung Ue:  230/400 V
Nennstrom:  32 A
Auslösercharakteristik:  B
Ausschaltvermögen Icn AC,
nach IEC 60898-1:  6 kA
Polanzahl:  3 P
Anschlussart:  Schraubtechnik

Inkl. Lieferung und Montage, sowie aller Klein- und Befestigungsmaterialien.
Inklusive Innenverdrahtung auf Klemme ausgeführt
Menge: 1,000 St

**03.02.0072 Sicherungslasttrennschalter D0, 63A, 3polig, Hutschiene**
Sicherungslasttrennschalter mit Einschubtechnik
Einrastmechanismus und unverlierbarer Sicherungseinsatzhalter.
Die Sicherung kann nur getauscht werden, wenn das System Stromlos ist.
Für D02 Sicherungseinsätze und D01 Sicherungseinsätze mit Reduzierstück.

Anzahl Pole: 3P
Bemessungsbetriebsspannung: 400 V AC, 195 V DC
Bemessungsstrom: 16 A
Sicherungsgrößen: D01 mit Reduzierstück, D02

Inkl. Lieferung und Montage, sowie aller Klein- und Befestigungsmaterialien.
Menge: 6,000 St

**03.02.0073 Sicherungseinsatz D02 E18, 35A 400V gG, mit Kennmelder**
Nennspannung:  400 V, 250 V
Nennstrom:  35 A
Sicherungsgröße:  D02
Sicherungscharakteristisch:  gG
Anzahl der Pole Produktion:  1

inklusive Passeinsatz

Inkl. Lieferung und Montage, sowie aller Klein- und Befestigungsmaterialien.
Menge: 18,000 St

**03.02.0074 Überspannungsableiter, Typ 2**
Überspannungs-Ableiter
4-poliger, modularer, steckbarer
Überspannungs-Ableiter mit
Doppel-Push-In-Anschlussklemme für
Stich- und Durchgangsverdrahtung geeignet
für TN-S-Systeme
Ableiter Typ 2 nach EN 61643-11
Defektanzeige
Höchste Dauerspannung: 275 V ac
Schutzpegel: <= 1,5 kV
Nennableitstoßstrom: 20 kA
Kurzschlußfestigkeit: 50 kAeff
Energetische Koordination nach DIN EN 62305-4
Breite 4TE
Montage auf 35 mm Hutschiene nach EN 60715

Inkl. Lieferung und Montage, sowie aller Klein- und Befestigungsmaterialien.
Menge: 1,000 St

**03.02.0075 Hauptleitungsabzweigklemme 25mm² 5polig**
5-polige Hauptleitungsabzweigklemme mit 2 x 35 mm² + 2 x 25 mm² Leiteranschlussquerschnitten pro Pol. Mit 2 Schrauben pro Klemmstelle für einen sicheren Kontaktdruck. Hochfeste Schnellbefestigung aus verzinktem Stahlblech zur einfachen Montage auf Tragschienen.

Inkl. Lieferung und Montage, sowie aller Klein- und Befestigungsmaterialien.
Menge: 1,000 St

**03.02.0076 Installationsklemme grau; 2,5mm²**
Durchgangsklemme,
Nennspannung: 800 V,
Nennstrom: 24 A,
Anzahl der Anschlüsse: 2,
Polzahl: 1,
Anschlussart: Push-in-Anschluss,
Bemessungsquerschnitt: 2,5 mm2,
Querschnitt: 0,14 mm2 - 4 mm2,
Montageart: NS 35/7,5, NS 35/15,
Farbe: grau

Inkl. Lieferung und Montage, sowie aller Klein- und Befestigungsmaterialien.
Menge: 40,000 St

**03.02.0077 Installationsklemme blau; 2,5mm²**
Durchgangsklemme,
Nennspannung: 800 V,
Nennstrom: 24 A,
Anzahl der Anschlüsse: 2,
Polzahl: 1,
Anschlussart: Push-in-Anschluss,
Bemessungsquerschnitt: 2,5 mm2,
Querschnitt: 0,14 mm2 - 4 mm2,
Montageart: NS 35/7,5, NS 35/15,
Farbe: blau

Inkl. Lieferung und Montage, sowie aller Klein- und Befestigungsmaterialien.
Menge: 20,000 St

**03.02.0078 Installationsklemme grün/gelb; 2,5mm²**
Durchgangsklemme,
Nennspannung: 800 V,
Nennstrom: 24 A,
Anzahl der Anschlüsse: 2,
Polzahl: 1,
Anschlussart: Push-in-Anschluss,
Bemessungsquerschnitt: 2,5 mm2,
Querschnitt: 0,14 mm2 - 4 mm2,
Montageart: NS 35/7,5, NS 35/15,
Farbe: grün/gelb

Inkl. Lieferung und Montage, sowie aller Klein- und Befestigungsmaterialien.
Menge: 20,000 St

**03.02.0079 Steckbrücke Installationsklemme 2,5mm²**
Steckbrücke,
Rastermaß: 5,2 mm,
Polzahl: 10,
Länge: 23 mm,
Farbe: rot

Inkl. Lieferung und Montage, sowie aller Klein- und Befestigungsmaterialien.
Menge: 3,000 St

**03.02.0080 Montagegerüst Schaltschrank**
Montagegerüst für die aufgegührten Verteilungseinbauten.
Bestehend aus Montageplatte und Hutschienengerüst inkl. aller Abdeckungen zur Herstellung der Fingersicherheit.
Plombierbar in Bereichen vor der Zählereinheit.

Inkl. Lieferung und Montage, sowie aller Klein- und Befestigungsmaterialien.
Menge: 1,000 psch

#### Bereich 03.03 KG444 Niederspannungsinstallationsanlagen

##### Abschnitt 03.03.01 Kabel & Leitungen

*Hinweis: Installationsleitungen*

**03.03.01.0001 NHXMH-J 3 x 1,5 mm² RoKb**
Installationsleitung (N)HXMH 3 G 1,5  Halogenfreie Mantelleitung für Putz, Mauerwerk und unbewegten Beton; in Gebäuden mit hoher Personen-/Sachwert-Konzentration;  Nennspannung U0/U: 300/500V; Prüfspannung: 2000V; Aderisolation auf Polyethylen; Ader-Ident-Code: bis 5 Adern nach VDE 0293-308, ab 6 Adern schwarz mit weißen Ziffern; Leiter: Kupferlitze blank, eindrähtig: 1,5 mm² - 10 mm², mehrdrähtig: 16 mm² - 35 mm²; Füllmischung über dem Aderverband; Außenmantel aus halogenfreier Polymermischung; Maximale Leitertemperatur: +70°C; flammwidrig nach IEC 60332-1-2; Norm-Referenzen: In Anlehnung an VDE 0250 Teil 214; keine Brandfortleitung nach IEC 60332-3-24;

Inkl. Lieferung und Montage, sowie aller Klein- und Befestigungsmaterialien.
Menge: 600,000 m

**03.03.01.0002 NHXMH-J 5 x 1,5 mm² RoKb**
Installationsleitung (N)HXMH 5 G 1,5  Halogenfreie Mantelleitung für Putz, Mauerwerk und unbewegten Beton; in Gebäuden mit hoher Personen-/Sachwert-Konzentration;  Nennspannung U0/U: 300/500V; Prüfspannung: 2000V; Aderisolation auf Polyethylen; Ader-Ident-Code: bis 5 Adern nach VDE 0293-308, ab 6 Adern schwarz mit weißen Ziffern; Leiter: Kupferlitze blank, eindrähtig: 1,5 mm² - 10 mm², mehrdrähtig: 16 mm² - 35 mm²; Füllmischung über dem Aderverband; Außenmantel aus halogenfreier Polymermischung; Maximale Leitertemperatur: +70°C; flammwidrig nach IEC 60332-1-2; Norm-Referenzen: In Anlehnung an VDE 0250 Teil 214; keine Brandfortleitung nach IEC 60332-3-24;

Inkl. Lieferung und Montage, sowie aller Klein- und Befestigungsmaterialien.
Menge: 600,000 m

**03.03.01.0003 NHXMH-J 3 x 2,5 mm² RoKb**
Installationsleitung (N)HXMH 3 G 2,5  Halogenfreie Mantelleitung für Putz, Mauerwerk und unbewegten Beton; in Gebäuden mit hoher Personen-/Sachwert-Konzentration;  Nennspannung U0/U: 300/500V; Prüfspannung: 2000V; Aderisolation auf Polyethylen; Ader-Ident-Code: bis 5 Adern nach VDE 0293-308, ab 6 Adern schwarz mit weißen Ziffern; Leiter: Kupferlitze blank, eindrähtig: 1,5 mm² - 10 mm², mehrdrähtig: 16 mm² - 35 mm²; Füllmischung über dem Aderverband; Außenmantel aus halogenfreier Polymermischung; Maximale Leitertemperatur: +70°C; flammwidrig nach IEC 60332-1-2; Norm-Referenzen: In Anlehnung an VDE 0250 Teil 214; keine Brandfortleitung nach IEC 60332-3-24;

Inkl. Lieferung und Montage, sowie aller Klein- und Befestigungsmaterialien.
Menge: 1200,000 m

**03.03.01.0004 NHXMH-J 5 x 2,5 mm² RoKb**
Installationsleitung (N)HXMH 5 G 2,5  Halogenfreie Mantelleitung für Putz, Mauerwerk und unbewegten Beton; in Gebäuden mit hoher Personen-/Sachwert-Konzentration;  Nennspannung U0/U: 300/500V; Prüfspannung: 2000V; Aderisolation auf Polyethylen; Ader-Ident-Code: bis 5 Adern nach VDE 0293-308, ab 6 Adern schwarz mit weißen Ziffern; Leiter: Kupferlitze blank, eindrähtig: 1,5 mm² - 10 mm², mehrdrähtig: 16 mm² - 35 mm²; Füllmischung über dem Aderverband; Außenmantel aus halogenfreier Polymermischung; Maximale Leitertemperatur: +70°C; flammwidrig nach IEC 60332-1-2; Norm-Referenzen: In Anlehnung an VDE 0250 Teil 214; keine Brandfortleitung nach IEC 60332-3-24;

Inkl. Lieferung und Montage, sowie aller Klein- und Befestigungsmaterialien.
Menge: 1200,000 m

**03.03.01.0005 NHXMH-J 3 x 4 mm² RoKb**
Installationsleitung (N)HXMH 3 G 4  Halogenfreie Mantelleitung für Putz, Mauerwerk und unbewegten Beton; in Gebäuden mit hoher Personen-/Sachwert-Konzentration;  Nennspannung U0/U: 300/500V; Prüfspannung: 2000V; Aderisolation auf Polyethylen; Ader-Ident-Code: bis 5 Adern nach VDE 0293-308, ab 6 Adern schwarz mit weißen Ziffern; Leiter: Kupferlitze blank, eindrähtig: 1,5 mm² - 10 mm², mehrdrähtig: 16 mm² - 35 mm²; Füllmischung über dem Aderverband; Außenmantel aus halogenfreier Polymermischung; Maximale Leitertemperatur: +70°C; flammwidrig nach IEC 60332-1-2; Norm-Referenzen: In Anlehnung an VDE 0250 Teil 214; keine Brandfortleitung nach IEC 60332-3-24;

Inkl. Lieferung und Montage, sowie aller Klein- und Befestigungsmaterialien.
Menge: 50,000 m

**03.03.01.0006 NHXMH-J 5 x 4 mm² RoKb**
Installationsleitung (N)HXMH 5 G 4  Halogenfreie Mantelleitung für Putz, Mauerwerk und unbewegten Beton; in Gebäuden mit hoher Personen-/Sachwert-Konzentration;  Nennspannung U0/U: 300/500V; Prüfspannung: 2000V; Aderisolation auf Polyethylen; Ader-Ident-Code: bis 5 Adern nach VDE 0293-308, ab 6 Adern schwarz mit weißen Ziffern; Leiter: Kupferlitze blank, eindrähtig: 1,5 mm² - 10 mm², mehrdrähtig: 16 mm² - 35 mm²; Füllmischung über dem Aderverband; Außenmantel aus halogenfreier Polymermischung; Maximale Leitertemperatur: +70°C; flammwidrig nach IEC 60332-1-2; Norm-Referenzen: In Anlehnung an VDE 0250 Teil 214; keine Brandfortleitung nach IEC 60332-3-24;

Inkl. Lieferung und Montage, sowie aller Klein- und Befestigungsmaterialien.
Menge: 50,000 m

**03.03.01.0007 NHXMH-J 5 x 6 mm² RoKb**
Installationsleitung (N)HXMH 5 G 6  Halogenfreie Mantelleitung für Putz, Mauerwerk und unbewegten Beton; in Gebäuden mit hoher Personen-/Sachwert-Konzentration;  Nennspannung U0/U: 300/500V; Prüfspannung: 2000V; Aderisolation auf Polyethylen; Ader-Ident-Code: bis 5 Adern nach VDE 0293-308, ab 6 Adern schwarz mit weißen Ziffern; Leiter: Kupferlitze blank, eindrähtig: 1,5 mm² - 10 mm², mehrdrähtig: 16 mm² - 35 mm²; Füllmischung über dem Aderverband; Außenmantel aus halogenfreier Polymermischung; Maximale Leitertemperatur: +70°C; flammwidrig nach IEC 60332-1-2; Norm-Referenzen: In Anlehnung an VDE 0250 Teil 214; keine Brandfortleitung nach IEC 60332-3-24;

Inkl. Lieferung und Montage, sowie aller Klein- und Befestigungsmaterialien.
Menge: 50,000 m

**03.03.01.0008 NHXMH-J 5 x 16 mm² RoKb**
Installationsleitung (N)HXMH 5 G 16  Halogenfreie Mantelleitung für Putz, Mauerwerk und unbewegten Beton; in Gebäuden mit hoher Personen-/Sachwert-Konzentration;  Nennspannung U0/U: 300/500V; Prüfspannung: 2000V; Aderisolation auf Polyethylen; Ader-Ident-Code: bis 5 Adern nach VDE 0293-308, ab 6 Adern schwarz mit weißen Ziffern; Leiter: Kupferlitze blank, eindrähtig: 1,5 mm² - 10 mm², mehrdrähtig: 16 mm² - 35 mm²; Füllmischung über dem Aderverband; Außenmantel aus halogenfreier Polymermischung; Maximale Leitertemperatur: +70°C; flammwidrig nach IEC 60332-1-2; Norm-Referenzen: In Anlehnung an VDE 0250 Teil 214; keine Brandfortleitung nach IEC 60332-3-24;

Inkl. Lieferung und Montage, sowie aller Klein- und Befestigungsmaterialien.
Menge: 50,000 m

**03.03.01.0009 NHXMH-J 1x6RE**
Halogenfreie Installationsleitung NHXMH-J 1 x 6 RE

Inkl. Lieferung und Montage, sowie aller Klein- und Befestigungsmaterialien.
Menge: 30,000 m

**03.03.01.0010 NHXMH-J 1x16RM**
Halogenfreie Installationsleitung NHXMH-J 1 x 16 RM

Inkl. Lieferung und Montage, sowie aller Klein- und Befestigungsmaterialien.
Menge: 60,000 m

**03.03.01.0011 N2XH-J 5x35RM SW**
Mantelmaterial: halogenfreies Polymer HM4
Mantelfarbe: schwarz
Leiterform: rund
Biegeradius: 346mm
Aderzahl: 5
Leiter-Nennquerschnitt: 35mm²
Bemessungs-Kurzschlussstrom (1 s): 5.01 kA
Strombelastbarkeit in Luft (30 °C): 162 A
Nennspannung: 0,6/1 kV

Inkl. Lieferung und Montage, sowie aller Klein- und Befestigungsmaterialien.
Menge: 20,000 m

**03.03.01.0012 N2XH-J 5x50RM SW**
Mantelmaterial: halogenfreies Polymer HM4
Mantelfarbe: schwarz
Leiterform: rund
Biegeradius: 12xd
Aderzahl: 5
Leiter-Nennquerschnitt: 50mm²
Bemessungs-Kurzschlussstrom (1 s): 7.15 kA
Strombelastbarkeit in Luft (30 °C): 197 A
Nennspannung: 0,6/1 kV

Inkl. Lieferung und Montage, sowie aller Klein- und Befestigungsmaterialien.
Menge: 20,000 m

**03.03.01.0013 N2XH-J 5x70RM SW**
Mantelmaterial: halogenfreies Polymer HM4
Mantelfarbe: schwarz
Leiterform: rund
Biegeradius: 12xd
Aderzahl: 5
Leiter-Nennquerschnitt: 70mm²
Bemessungs-Kurzschlussstrom (1 s): 10,01 kA
Strombelastbarkeit in Luft (30 °C): 250 A
Nennspannung: 0,6/1 kV

Inkl. Lieferung und Montage, sowie aller Klein- und Befestigungsmaterialien.
Menge: 10,000 m

**03.03.01.0014 NYCWY 4x150/70 SW**
Mantelmaterial: PVC DMV5
Mantelfarbe: schwarz
Leiterform: sektorförmig
Biegeradius: 12xd
Aderzahl: 4
Leiter-Nennquerschnitt: 150mm²
Konzentrischer Leiternennquerschnitt: 70mm²
Bemessungs-Kurzschlussstrom (1 s): 17,2 kA
Strombelastbarkeit in Luft (30 °C): 329 A
Nennspannung: 0,6/1 kV

Inkl. Lieferung und Montage, sowie aller Klein- und Befestigungsmaterialien.
Menge: 15,000 m

*Hinweis: Brandmeldeleitung*

**03.03.01.0015 Brandmeldekabel JE-H(ST)H..E30 2 x 2 x 0.8 mm, rot**
Installationskabel mit Funktionserhalt JE-H(ST)H 2x2x0,8 Bd E30, Mantelfarbe rot

Zur Errichtung von Kabelanlagen mit integriertem Funktionserhalt nach DIN 4102 T. 12. Zur festen Verlegung in trockenen und feuchten Räumen auf zugelassenen Tragesystemen.

Leitermaterial  Cu, blank
Leiterklasse  Kl.1 = eindrähtig
Aderisolation  halogenfreie Isoliermischung  HI1
Schirm  Folie
Beidraht  ja
Mantelmaterial  halogenfreies Polymer HM2
Mantelfarbe  rot
Flammwidrigkeit  VDE 0482-266-2-4/IEC  60332-3-24 (Kat. C)
Rauchdichte  DIN EN 61034/IEC 61034
Halogenfrei  DIN EN 50267/IEC 60754
Isolationserhalt  FE 180
Funktionserhalt  E30-E90
Zul. Kabelaußentemperatur, fest verlegt,  °C  -5 - +50 °C
Biegeradius, fest verlegt  7.5 x Ø
Aderkennzeichnung  Farbe VDE 0815
Aderzahl  4
Leiter-Durchmesser  0.8 mm
Außendurchmesser ca.  7.40 mm
Leiter-Durchmesser, mm  0.8 mm
VDE  ja
Mantelmaterial  halogenfreies Polymer
Kabelform (Querschnitt)  rund
Halogenfrei  ja
Ölbeständig  nein
Farbe  rot
Leiterklasse  Klasse 1 = eindrähtig
Aderisolation  halogenfreie Isoliermischung

Inkl. Lieferung und Montage, sowie aller Klein- und Befestigungsmaterialien.
Menge: 150,000 m

**03.03.01.0016 Brandmeldekabel J-H(ST)H 2 x 2 x 0,8mm, rot**
Installationskabel, halogenfrei und flammwidrig mit statischem Schirm und rotem Aussenmantel, zur Nachrichten- und Signalübertragung in Brandschutzanwendungen, für feste Verlegung.

Kabeltyp: J-H(ST)H 2 x 2 x 0,8mm²
Leitermaterial: Cu, blank
Leiterklasse: Kl. 1 = eindrähtig
Aderisolation: Halogenfreie Isoliermischung
Schirm: Kunsstoffbeschichtete Al-Folie + Cu Beidraht
Mantelmaterial: halogenfrei
Mantelfarbe: rot
Flammwidrigkeit: VDE 0482-266-2-4/IEC 60332-3-24 (Kat.C)
Rauchdichte: DIN EN 61034 / IEC 61034
Halogenfrei: DIN EN 50267/IEC60754

Inkl. Liefern und verlegen auf Bestandstrasse oder mit separat ausgeschriebenem Befestigungsmaterial.
Menge: 500,000 m

*Hinweis: Datenleitung*

**03.03.01.0017 Netzwerkleitung 2x4x2AWG23 (Duplex)**
Zur universellen Netzwerk-Verkabelung in Bauwerken, Büro, Gebäude, Gewerbe, Haus, Heim, Industrie, Keller, Lager, Rechenzentrum oder Wohnung (Netzwerk-Kabel, DSL Kabel, Internet Kabel, TAE Kabel, Telefonkabel)

Aderdurchmesser: 0,57 mm
Sortiment: Twisted Pair Installationskabel
Gesamtschirmung: Kupfergeflecht
Betriebstemperaturbereich: -20 °C bis +50 °C
Installationstemperaturbereich: 0 °C bis +50 °C
Flammenausbreitung: EN EN 60332-1-2 (LSOH-PVC)
Farbe: orange

Inkl. Lieferung und Montage, sowie aller Klein- und Befestigungsmaterialien.
Menge: 500,000 m

##### Abschnitt 03.03.02 Verlegesysteme

*Hinweis: Dachinstallation*
Kabeltragsysteme für die Installation auf dem Dach.
Bspw. Solarleitungen der PV-Anlage

**03.03.02.0001 Kabelrinne 100x60**
Kabelrinne 100x60
Kabelrinne 60 mm x 100 mm, nach DIN EN 61537 VDE-zertifiziert, mit Schnellverbindungs-System, inklusive aller bereits integrierten Verbindungsbauteile zur zeitsparenden und wirtschaftlichen Installation. Steckrichtung von oben für verbesserte Tragfähigkeit. Potentialausgleich nach DIN EN 61537 ohne Zusatzbauteile sowie ohne Verschraubung. Lochung 11 mm für die direkte Gewindestangenabhängung.

Korrosionsschutz: bandverzinkt nach DIN EN 10346
Blechstärke: 0,75 mm
Seitenhöhe: 60 mm
Breite: 100 mm
Tragfähigkeit: 1 kN/m bei Stützabstand 1,5m

Inkl. Lieferung und Montage, sowie aller Klein- und Befestigungsmaterialien.
Menge: 45,000 m

**03.03.02.0002 Kabelrinnendeckel 100mm**
Deckel für Kabelrinne/-leiter, mit Stoßleiste zur Verminderung der Durchbiegung am Deckelstoß, Schutz gegen Eindringen von Schmutz sowie Erhöhung der Stabilität mit dem angrenzenden Deckel, ohne Drehriegelverschlüsse.
VDE zertifiziert!
Zur Verwendung im Funktionserhalt bitte Zusatzvorschriften beachten!
Verwendbar für : Kabelrinnen, Kabelleitern
Abmessungen (ca. Maß) B (innen) : 100 mm
Lieferlänge L : 3000 mm
Werkstoff : Stahl, bandverzinkt nach DIN EN 10346

Inkl. Lieferung und Montage, sowie aller Klein- und Befestigungsmaterialien.
Menge: 45,000 m

**03.03.02.0003 T-Stück Kabelrinne 100mm**
T-Stück, mit ungelochten Seitenholmen, mit Verbinderlochung für den Anschluss, für Kabelrinnen, zur Herstellung von 90° T-Verbindungen, mit integrierten Stoßstellenverbindern, einschließlich anteilmäßigem Befestigungszubehör.
Zur Verwendung im Funktionserhalt bitte Zusatzvorschriften beachten!
VDE zertifiziert!
für Kabelrinnen : 60 mm Kantenhöhe
Abmessungen (ca. Maße) innen H x B : 60 x 100 mm
Innenholmradius R : 138 mm
Werkstoff : Stahl, bandverzinkt nach DIN EN 10346

Inkl. Lieferung und Montage, sowie aller Klein- und Befestigungsmaterialien.
Menge: 2,000 St

**03.03.02.0004 Deckel für T-Stück 100mm**
Deckel für Anbau T-Stück, mit unverlierbar vormontierten Drehriegelverschlüssen, höhenunabhängiger Deckel für Kabelrinnen Anbau T-Stücke.
Bedingt durch äußere Einflüsse, wie z.B. Windlasten, ist eine Verwendung im Außenbereich nur mit einer zusätzlichen Sicherung (selbstschneidende Schrauben, Stahlband etc.) möglich.
Abmessungen (ca. Maße) B (innen) : 104 mm
Werkstoff : Stahl, bandverzinkt nach DIN EN 10346

Inkl. Lieferung und Montage, sowie aller Klein- und Befestigungsmaterialien.
Menge: 2,000 St

**03.03.02.0005 Kabelrinnenbogen 90° 100mm**
Bogen 90°, mit ungelochten Seitenholmen, mit Verbinderlochung für den Anschluss, für Kabelrinnen, zur Herstellung von horizontalen 90° Eckverbindungen, mit integrierten Stoßstellenverbindern, einschließlich anteilmäßigem Befestigungszubehör.
Zur Verwendung im Funktionserhalt bitte Zusatzvorschriften beachten!
VDE zertifiziert!
für Kabelrinnen : 60 mm Kantenhöhe
Abmessungen (ca. Maße) innen H x B : 60 x 100 mm
Innenholmradius R : 138 mm
Werkstoff : Stahl, bandverzinkt nach DIN EN 10346

Inkl. Lieferung und Montage, sowie aller Klein- und Befestigungsmaterialien.
Menge: 8,000 St

**03.03.02.0006 Deckel für Bogen 90° 100mm**
Deckel für Bogen 90°, mit unverlierbar vormontierten Drehriegelverschlüssen, höhenunabhängiger Deckel für Kabelrinnen Bogen 90° sowie zur Abdeckung eines 90° Bogens hergestellt mittels eines Eckanbaustück
Bedingt durch äußere Einflüsse, wie z.B. Windlasten, ist eine Verwendung im Außenbereich nur mit einer zusätzlichen Sicherung (selbstschneidende Schrauben, Stahlband etc.) möglich.
Für den zusätzlichen Bedarf können Drehriegel eingesetzt werden.
VDE zertifiziert!
Zur Verwendung im Funktionserhalt bitte Zusatzvorschriften beachten!
für Kabelrinnen Bogen 90°
Abmessungen (ca. Maß) B (innen) : 100 mm
Werkstoff : Stahl, bandverzinkt nach DIN EN 10346

Inkl. Lieferung und Montage, sowie aller Klein- und Befestigungsmaterialien.
Menge: 8,000 St

**03.03.02.0007 Standfuß Kabelrinne**
Rinnenbefestigungs-Set zum Montieren von Gitter- und Kabelrinnen z.B. auf Flachdächern.

Höhe: ca.83,5 mm
Material: Beton
Menge: 40,000 St

**03.03.02.0008 Kantenschutzband in Teillängen**
Kantenschutzband, mit Stahlklemmband, zum Schutz der Kabel vor Verletzung an Metall- und Kunststoffschnittkanten, halogenhaltig.

Abmessungen (ca. Maße) H x B : 10 x 14,5 mm
Stahlklemmband : 26 x 0,5 mm
für Klemmbereich t : 0,75 - 4 mm
Lieferlänge L : 10 m
Einsatztemperaturbereich : -25° bis 60°C
Farbe : schwarz
Werkstoff : PVC-weich (Polyvinylchlorid)

in Teillängen

Inkl. Lieferung und Montage, sowie aller Klein- und Befestigungsmaterialien.
Menge: 1,000 psch

*Hinweis: Gebäudeinstallation*
Kabeltragsysteme für die Installation im Gebäude.

**03.03.02.0009 Kabelrinne 100x60**
Kabelrinne 100x60
Kabelrinne 60 mm x 100 mm, nach DIN EN 61537 VDE-zertifiziert, mit Schnellverbindungs-System, inklusive aller bereits integrierten Verbindungsbauteile zur zeitsparenden und wirtschaftlichen Installation. Steckrichtung von oben für verbesserte Tragfähigkeit. Potentialausgleich nach DIN EN 61537 ohne Zusatzbauteile sowie ohne Verschraubung. Lochung 11 mm für die direkte Gewindestangenabhängung.

Korrosionsschutz: bandverzinkt nach DIN EN 10346
Blechstärke: 0,75 mm
Seitenhöhe: 60 mm
Breite: 100 mm
Tragfähigkeit: 1 kN/m bei Stützabstand 1,5m

Inkl. Lieferung und Montage, sowie aller Klein- und Befestigungsmaterialien.
Menge: 6,000 m

**03.03.02.0010 Kabelrinne 300x60**
Kabelrinne 300x60
Kabelrinne 60 mm x 300 mm, nach DIN EN 61537 VDE-zertifiziert, mit Schnellverbindungs-System, inklusive aller bereits integrierten Verbindungsbauteile zur zeitsparenden und wirtschaftlichen Installation. Steckrichtung von oben für verbesserte Tragfähigkeit. Potentialausgleich nach DIN EN 61537 ohne Zusatzbauteile sowie ohne Verschraubung. Lochung 11 mm für die direkte Gewindestangenabhängung.

Korrosionsschutz: bandverzinkt nach DIN EN 10346
Blechstärke: 0,75 mm
Seitenhöhe: 60 mm
Breite: 300 mm
Tragfähigkeit: 1 kN/m bei Stützabstand 1,5m

Inkl. Lieferung und Montage, sowie aller Klein- und Befestigungsmaterialien.
Menge: 70,000 m

**03.03.02.0011 Wandausleger 100mm**
Wandausleger 100
Wandausleger, Breite 110 mm, Ausführung leicht, mit angeschweißter Kopfplatte, Befestigung an U-Hängestiel und Betonwand. Inkl. anteiligem Befestigungszubehör.

Korrosionsschutz: tauchfeuerverzinkt nach DIN EN ISO 1461
Abmessung: 110 x 45 mm
Breite: 110 mm
Tragfähigkeit: 2,5 kN

Inkl. Lieferung und Montage, sowie aller Klein- und Befestigungsmaterialien.
Menge: 6,000 St

**03.03.02.0012 Wandausleger 300mm**
Wandausleger 300
Wandausleger, Breite 310 mm, Ausführung leicht, mit angeschweißter Kopfplatte, Befestigung an U-Hängestiel und Betonwand. Inkl. anteiligem Befestigungszubehör.

Korrosionsschutz: tauchfeuerverzinkt nach DIN EN ISO 1461
Abmessung: 310 x 65 mm
Breite: 310 mm
Tragfähigkeit: 2,5 kN

Inkl. Lieferung und Montage, sowie aller Klein- und Befestigungsmaterialien.
Menge: 55,000 St

**03.03.02.0013 Kabelrinnenbogen 90° 100mm**
Bogen 90°, mit ungelochten Seitenholmen, mit Verbinderlochung für den Anschluss, für Kabelrinnen, zur Herstellung von horizontalen 90° Eckverbindungen, mit integrierten Stoßstellenverbindern, einschließlich anteilmäßigem Befestigungszubehör.
Zur Verwendung im Funktionserhalt bitte Zusatzvorschriften beachten!
VDE zertifiziert!
für Kabelrinnen : 60 mm Kantenhöhe
Abmessungen (ca. Maße) innen H x B : 60 x 100 mm
Innenholmradius R : 138 mm
Werkstoff : Stahl, bandverzinkt nach DIN EN 10346

Inkl. Lieferung und Montage, sowie aller Klein- und Befestigungsmaterialien.
Menge: 1,000 St

**03.03.02.0014 Kabelrinnenbogen 90° 300mm**
Bogen 90°, mit ungelochten Seitenholmen, mit Verbinderlochung für den Anschluss, für Kabelrinnen, zur Herstellung von horizontalen 90° Eckverbindungen, mit integrierten Stoßstellenverbindern, einschließlich anteilmäßigem Befestigungszubehör.
Zur Verwendung im Funktionserhalt bitte Zusatzvorschriften beachten!
VDE zertifiziert!
für Kabelrinnen : 60 mm Kantenhöhe
Abmessungen (ca. Maße) innen H x B : 60 x 300 mm
Innenholmradius R : 138 mm
Werkstoff : Stahl, bandverzinkt nach DIN EN 10346

Inkl. Lieferung und Montage, sowie aller Klein- und Befestigungsmaterialien.
Menge: 5,000 St

**03.03.02.0015 T-Stück Kabelrinne 300mm**
T-Stück, mit ungelochten Seitenholmen, mit Verbinderlochung für den Anschluss, für Kabelrinnen, zur Herstellung von 90° T-Verbindungen, mit integrierten Stoßstellenverbindern, einschließlich anteilmäßigem Befestigungszubehör.
Zur Verwendung im Funktionserhalt bitte Zusatzvorschriften beachten!
VDE zertifiziert!
für Kabelrinnen : 60 mm Kantenhöhe
Abmessungen (ca. Maße) innen H x B : 60 x 300 mm
Innenholmradius R : 138 mm
Werkstoff : Stahl, bandverzinkt nach DIN EN 10346

Inkl. Lieferung und Montage, sowie aller Klein- und Befestigungsmaterialien.
Menge: 2,000 St

**03.03.02.0016 Kantenschutzband in Teillängen**
Kantenschutzband, mit Stahlklemmband, zum Schutz der Kabel vor Verletzung an Metall- und Kunststoffschnittkanten, halogenhaltig.

Abmessungen (ca. Maße) H x B : 10 x 14,5 mm
Stahlklemmband : 26 x 0,5 mm
für Klemmbereich t : 0,75 - 4 mm
Lieferlänge L : 10 m
Einsatztemperaturbereich : -25° bis 60°C
Farbe : schwarz
Werkstoff : PVC-weich (Polyvinylchlorid)

in Teillängen

Inkl. Lieferung und Montage, sowie aller Klein- und Befestigungsmaterialien.
Menge: 1,000 psch

**03.03.02.0017 Kunststoffinstallationsrohr M20**
Kunststoffinstallationsrohr M20
Elektroinstallationsrohr DIN EN 61386-21, Maße DIN EN
60423, nicht flammenausbreitend, aus Kunststoff,
halogenfrei nach DIN EN 50642, einwandig, glatt, starr,
angeformte Muffe, Außendurchmesser 20 mm,
Klassifizierungscode 33521, Druckfestigkeit mittel,
Schlagfestigkeit mittel, Dauergebrauchs- und
Installationstemperatur min. -45°C max. +90°C,
verlegen offen, auf Putz, mit Abstandhalter.

Inkl. Lieferung und Montage, sowie aller Klein- und Befestigungsmaterialien.
Menge: 25,000 m

**03.03.02.0018 Kunststoffinstallationsrohr M25**
Kunststoffinstallationsrohr M25
Elektroinstallationsrohr DIN EN 61386-21, Maße DIN EN
60423, nicht flammenausbreitend, aus Kunststoff,
halogenfrei nach DIN EN 50642, einwandig, glatt, starr,
angeformte Muffe, Außendurchmesser 25 mm,
Klassifizierungscode 33521, Druckfestigkeit mittel,
Schlagfestigkeit mittel, Dauergebrauchs- und
Installationstemperatur min. -45°C max. +90°C,
verlegen offen, auf Putz, mit Abstandhalter.

Inkl. Lieferung und Montage, sowie aller Klein- und Befestigungsmaterialien.
Menge: 25,000 m

**03.03.02.0019 Kabelsammelhalter für 15 Leitungen**
Sammelhalterung aus Kunststoff, zur Wand und Deckenmontage, die Befestigung erfolgt mittels Tellerkopfschraube 6 mm, empfohlener Befestigungsabstand bei voller Belegung 0,5 - 0,6 m
Fassungsvermögen : z.B. 15 Leitungen NYM 3 x 1,5 mm² Glühdrahtprüfung nach DIN EN 60695-2-10+11/VDE 0471-2-10+11 : 750°C
Werkstoff : PP (Polypropylen), halogenfrei.
Farbton : lichtgrau RAL : 7035

Inkl. Lieferung und Montage, sowie aller Klein- und Befestigungsmaterialien.
Menge: 70,000 St

**03.03.02.0020 Kabelsammelhalter für 30 Leitungen**
Sammelhalterung aus Kunststoff, zur Wand und Deckenmontage, die Befestigung erfolgt mittels Tellerkopfschraube 6 mm, empfohlener Befestigungsabstand bei voller Belegung 0,5 - 0,6 m
Fassungsvermögen : z.B. 30 Leitungen NYM 3 x 1,5 mm² Glühdrahtprüfung nach DIN EN 60695-2-10+11/VDE 0471-2-10+11 : 750°C
Werkstoff : PP (Polypropylen), halogenfrei.
Farbton : lichtgrau RAL : 7035

Inkl. Lieferung und Montage, sowie aller Klein- und Befestigungsmaterialien.
Menge: 70,000 St

##### Abschnitt 03.03.03 Installationsgeräte

**03.03.03.0001 Deckenpräsenzmelder 360° (Master, 8m)**
Präsenzmelder mit 360° Erfassungsbereich für die Deckenmontage
Steuerungssystem: ON/OFF
Montageart: Unterputz / Gerätedose Ø 68 mm
Montageort: Decke
Abmessungen: Höhe 63 mm, Ø 140 mm
Einbaumaß: Einbautiefe: 15 mm, Ø 60 mm
Schutzart: IP20
Schutzklasse: II
Farbe: weiß, ähnlich RAL 9010
Nennspannung: 230 V AC / 50 Hz
Einschaltstrom: 800 A / 200 µs
Leistungsaufnahme: 1 W
Erfassungswinkel: 360°
Erfassungsreichweite quer: Ø 8 m
Erfassungsreichweite frontal: Ø 4 m
Erfassungsreichweite Präsenzbereich: Ø 3 m
Erfassungsbereich: bis zu 50 m²
Empf. Montagehöhe: 3 m
Max. Montagehöhe: 5 m
Helligkeitswert: 5-2000 lx
Anzahl Lichtkanäle: 1
Anzahl HLK-Kanäle: 1
Slave-Eingang: true
Max. Anzahl Slave-Melder: 6
Modus: Halbautomatik, Vollautomatik
Schaltkontakt: Schließer / potenzialbehaftet
Nachlaufzeit: 15 s...30 min (in Stufen einstellbar)

Angebotenes Fabrikat:  ‘...........................‘

Angebotener Typ:  ‘...........................‘

Inkl. Lieferung und Montage, sowie aller Klein- und Befestigungsmaterialien.
Menge: 39,000 St

**03.03.03.0002 Deckenpräsenzmelder 360° (Master, 8m, DALI)**
Präsenzmelder mit 360° Erfassungsbereich für die Deckenmontage
Steuerungssystem: DALI
Montageart: Unterputz / Gerätedose Ø 68 mm
Montageort: Decke
Abmessungen: Höhe 62 mm, Ø 108 mm
Einbaumaß: Einbautiefe: 24 mm, Ø 60 mm
Schutzart: IP20
Schutzklasse: II
Farbe: weiß, ähnlich RAL 9010
Nennspannung: 230 V AC / 50 Hz
Leistungsaufnahme: 0,6 W
Erfassungswinkel: 360°
Erfassungsreichweite quer: Ø 8 m
Erfassungsreichweite frontal: Ø 6 m
Erfassungsreichweite Präsenzbereich: Ø 4 m
Erfassungsbereich: bis zu 50 m²
Empf. Montagehöhe: 3 m
Max. Montagehöhe: 5 m
Helligkeitswert: 100-2000 lx
Anzahl Lichtkanäle: 2
Anzahl HLK-Kanäle: 2
Slave-Eingang: true
Modus: Halbautomatik, Vollautomatik
Schaltleistung Kanal 1: Bus-System, 50 mA, max. 25 Betriebsgeräte

Angebotenes Fabrikat:  ‘...........................‘

Angebotener Typ:  ‘...........................‘

Inkl. Lieferung und Montage, sowie aller Klein- und Befestigungsmaterialien.
Menge: 1,000 St

**03.03.03.0003 Deckenpräsenzmelder 360° (Slave, 8m, für DALI-Master)**
Slave-Präsenzmelder zur Erweiterung des Erfassungsbereiches eines "Master"-Präsenzmelders

Steuerungssystem: ON/OFF
Montageart: Unterputz / Gerätedose Ø 68 mm
Montageort: Decke
Abmessungen: Höhe 62 mm, Ø 108 mm
Einbaumaß: Einbautiefe: 24 mm, Ø 60 mm
Schutzart: IP20
Schutzklasse: II
Farbe: weiß, ähnlich RAL 9010
Nennspannung: 230 V AC / 50 Hz
Leistungsaufnahme: 0,3 W
Erfassungswinkel: 360°
Erfassungsreichweite quer: Ø 8 m
Erfassungsreichweite frontal: Ø 6 m
Erfassungsreichweite Präsenzbereich: Ø 4 m
Erfassungsbereich: bis zu 50 m²
Empf. Montagehöhe: 3 m
Max. Montagehöhe: 5 m
Slave-Eingang: true
Bus-System

Angebotenes Fabrikat:  ‘...........................‘

Angebotener Typ:  ‘...........................‘

Inkl. Lieferung und Montage, sowie aller Klein- und Befestigungsmaterialien.
Menge: 1,000 St

**03.03.03.0004 Deckenpräsenzmelder 360° (Master, 24m)**
Präsenzmelder mit 360° Erfassungsbereich für die Deckenmontage
Steuerungssystem: ON/OFF
Montageart: Unterputz / Gerätedose Ø 68 mm
Montageort: Decke
Abmessungen: Höhe 75 mm, Ø 140 mm
Einbaumaß: Einbautiefe: 15 mm, Ø 60 mm
Schutzart: IP20
Schutzklasse: II
Farbe: weiß, ähnlich RAL 9010
Nennspannung: 230 V AC / 50 Hz
Einschaltstrom: 800 A / 200 µs
Leistungsaufnahme: 1 W
Erfassungswinkel: 360°
Erfassungsreichweite quer: Ø 24 m
Erfassungsreichweite frontal: Ø 8 m
Erfassungsreichweite Präsenzbereich: Ø 6 m
Erfassungsbereich: bis zu 453 m²
Empf. Montagehöhe: 3 m
Max. Montagehöhe: 10 m
Helligkeitswert: 5-2000 lx
Anzahl Lichtkanäle: 1
Anzahl HLK-Kanäle: 1
Slave-Eingang: true
Max. Anzahl Slave-Melder: 6
Schaltkontakt: Schließer / potenzialbehaftet

Angebotenes Fabrikat:  ‘...........................‘

Angebotener Typ:  ‘...........................‘

Inkl. Lieferung und Montage, sowie aller Klein- und Befestigungsmaterialien.
Menge: 2,000 St

**03.03.03.0005 Deckenpräsenzmelder 360° (Slave, 24m)**
Slave-Präsenzmelder zur Erweiterung des Erfassungsbereiches eines "Master"-Präsenzmelders mit 360° Erfassungsbereich für die Deckenmontage

Steuerungssystem: ON/OFF
Montageart: Unterputz / Gerätedose Ø 68 mm
Montageort: Decke
Abmessungen: Höhe 75 mm, Ø 140 mm
Einbaumaß: Einbautiefe: 15 mm, Ø 60 mm
Schutzart: IP20
Schutzklasse: II
Farbe: weiß, ähnlich RAL 9010
Nennspannung: 230 V AC / 50 Hz
Leistungsaufnahme: 0,4 W
Erfassungswinkel: 360°
Erfassungsreichweite quer: Ø 24 m
Erfassungsreichweite frontal: Ø 8 m
Erfassungsreichweite Präsenzbereich: Ø 6 m
Erfassungsbereich: bis zu 453 m²
Empf. Montagehöhe: 3 m
Max. Montagehöhe: 10 m
Slave-Eingang: false

Angebotenes Fabrikat:  ‘...........................‘

Angebotener Typ:  ‘...........................‘

Inkl. Lieferung und Montage, sowie aller Klein- und Befestigungsmaterialien.
Menge: 4,000 St

**03.03.03.0006 UP Wechselschalter**
Wechselschalter
Tastschalter 10 AX 250 V~
inkl. Wippe
Universal-Aus-Wechselschalter

Technische Daten:
Einbautiefe: 28 mm
Anschlussquerschnitt für starre und flexible Leiter bis: 2,5 mm²
Farbe: Reinweiß glänzend

Inkl. Lieferung und Montage, sowie aller Klein- und Befestigungsmaterialien.
Menge: 4,000 St

**03.03.03.0007 UP DALI Tastdimmer**
DALI-Tastdimmer
DALI-Versorgung für maximal 18 DALI-Teilnehmer
Speichern der Minimalhelligkeit, der kältesten und der wärmsten Farbtemperatur
Einschalten mit zuletzt eingestellter Helligkeit/Farbtemperatur oder gespeicherter Helligkeit/Farbtemperatur

Technische Daten:
Nennspannung AC 230 V~
Netzfrequenz 50 / 60 Hz
Leistungsaufnahme max. 2,8 W
Nennspannung DALI DC 16 V (typ.)
Ausgangsstrom max. 36 mA
Kurzschlussstrom max. 60 mA
Umgebungstemperatur -5 - +45 °C
Farbtemperatureinstellung 2.000 - 10.000 K
Anzahl DALI-Teilnehmer max. 18
Anzahl parallele Steuergeräte max. 4

Angebotenes Fabrikat:  ‘...........................‘

Angebotener Typ:  ‘...........................‘

Inkl. Lieferung und Montage, sowie aller Klein- und Befestigungsmaterialien.
Menge: 1,000 St

**03.03.03.0008 UP Steckdose, reinweiß**
Schutzkontakt-Steckdose 1-fach,
mit erhöhtem Berührungsschutz
gemäß DIN VDE 0620-1,
mit Steckklemmen, 2-polig, 16 A, 250 V~,
mit Verbindungsklemmen nach IEC 60884-1.

Einbautiefe: 32 mm
Anschlussquerschnitt für Leiter von 1,5 mm² bis 2,5 mm²
Farbe: Reinweiß glänzend

Inkl. Lieferung, Montage und Beschriftung, sowie aller Klein- und Befestigungsmaterialien.
Menge: 110,000 St

**03.03.03.0009 UP Steckdose, rot, EDV**
Schutzkontakt-Steckdose 1-fach, EDV
mit Steckklemmen, 2-polig, 16 A, 250 V~,
mit Verbindungsklemmen nach IEC 60884-1.

Einbautiefe: 32 mm
Anschlussquerschnitt für Leiter von 1,5 mm² bis 2,5 mm²
Farbe: Rot glänzend

Inkl. Lieferung, Montage und Beschriftung, sowie aller Klein- und Befestigungsmaterialien.
Menge: 32,000 St

**03.03.03.0010 UP Steckdose, reinweiß. mit Klappdeckel**
Schutzkontakt-Steckdose 1-fach,
mit erhöhtem Berührungsschutz
gemäß DIN VDE 0620-1,
mit Steckklemmen, 2-polig, 16 A, 250 V~,
mit Verbindungsklemmen nach IEC 60884-1.

Einbautiefe: 32 mm
Anschlussquerschnitt für Leiter von 1,5 mm² bis 2,5 mm²
Farbe: Reinweiß glänzend
Ausführung: mit Klappdeckel

Inkl. Lieferung, Montage und Beschriftung, sowie aller Klein- und Befestigungsmaterialien.
Menge: 18,000 St

**03.03.03.0011 UP CEE-Steckdose, 5-polig**
CEE Steckdose 5-polig uP 16 A mit Klappdeckel

CEE Steckdose mit uP-Dose und Schraubklemmen.

Ausführungen:  5-polig
Nennstrom:  16 A
Farbe:  reinweiß

Inkl. Lieferung, Montage und Beschriftung, sowie aller Klein- und Befestigungsmaterialien.
Menge: 2,000 St

**03.03.03.0012 AP Schukosteckdose 1-fach**
Steckdose aP 1-fach
Mit Steckanschluss.
Mit Beschriftungsfeld.
2 P + E,
Nennspannung: 250 V~
Nennstrom: 16 A
Schutzart Gerät: IP 44

Inkl. Lieferung, Montage und Beschriftung, sowie aller Klein- und Befestigungsmaterialien.
Menge: 9,000 St

**03.03.03.0013 AP Schukosteckdose 2-fach, waagerecht**
Steckdose aP 2-fach
Mit Steckanschluss.
Mit Beschriftungsfeld.
2 P + E,
Nennspannung: 250 V~
Nennstrom: 16 A
Schutzart Gerät: IP 44

Inkl. Lieferung, Montage und Beschriftung, sowie aller Klein- und Befestigungsmaterialien.
Menge: 2,000 St

**03.03.03.0014 AP CEE-Steckdose, 5-polig**
CEE Steckdose 5-polig aP 16 A mit Klappdeckel

CEE Steckdose mit aP-Dose und Schraubklemmen.

Ausführungen:  5-polig
Nennstrom:  16 A
Farbe:  reinweiß

Inkl. Lieferung, Montage und Beschriftung, sowie aller Klein- und Befestigungsmaterialien.
Menge: 1,000 St

**03.03.03.0015 AP-Gehäuse inkl. Abdeckrahmen**
Aufputz-Gehäuse,
komplett mit Abdeckrahmen

Technische Daten:
Abmessungen: B 83,5 x H 83,5 x T 43,5 mm
Farbe: Reinweiß glänzend

Inkl. Lieferung, Montage und Beschriftung, sowie aller Klein- und Befestigungsmaterialien.
Menge: 2,000 St

**03.03.03.0016 Blindabdeckung mit Tragring**
Blindabdeckung mit Tragring
Farbe: Reinweiß gläzend
Inkl. Rahmen passend zum Schalterprogramm

Inkl. Lieferung, Montage und Beschriftung, sowie aller Klein- und Befestigungsmaterialien.
Menge: 12,000 St

**03.03.03.0017 Raumtemperaturregler**
Bezeichnung: Raumthermostat Typ

Behördenmodell
Einsatz: Boden/Wand/Decken- Systeme
Verwendung: Flächenheizsysteme
Montage: auf Unterputzdose
Abmessung LxBxH (mm): 81x81x16
VPE (Stück): 1
Material: Kunststoff
Farbe: weiß hochglz, vergleichb. RAL9016
LED Anzeige: einfarbig (rot)

TECHNISCHE EIGENSCHAFTEN
Anschlussspannung (V): 230
Erforderl. Anschlussltg. (mm²):
5 x 0,75 - 1,5 z. Bsp. NYM
Einstellbereich (°C): 5 bis 30
Elektronischer Ausgang: geräuschloser
Triac Ausgang, Schließer Funktion
Stellantriebe max. (Stück): 5

Anschluss in Abstimmung mit dem Heizungsmonteur

Inkl. Lieferung, Montage und Beschriftung, sowie aller Klein- und Befestigungsmaterialien.
Menge: 43,000 St

##### Abschnitt 03.03.04 Elektrische Anschlüsse

*Hinweis: Vorbemerkungen Elektrische Anschlüsse*
Bei dem Anschluss an beigestellte Betriebsmittel  ist in den Positionen die Kabeleinführung, die Kabelabdichtung, das Anschließen und die Inbetriebnahme zu verstehen. Bei den Betriebsmitteln handelt es sich um: Antriebe, Messgeräte, Verbraucher,Sonnenschutzantriebe, Stecker Sonnenschutz und Leuchten, die nicht im Lieferumfang enthalten sind. Bei den Sonnenschutzsteckern gehört zusätzlich zum Anschließen der beigestellten Kupplung / Stecker das zusammenstecken mit der Gegenseite am entsprechendem Motor

**03.03.04.0001 Elektrischer Anschluß bis 3x2,5qmm**
Elektrischer Anschluß bis 3x2,5qmm
Anschließen von Kabeln oder Leitungen an beigestellten Betriebsmitteln, Querschnitt bis 3 x 2,5 mm²
Menge: 45,000 St

**03.03.04.0002 Elektrischer Anschluß bis 5x2,5qmm**
Elektrischer Anschluß bis 5x2,5qmm
Anschließen von Kabeln oder Leitungen an beigestellten Betriebsmitteln, Querschnitt bis 5 x 2,5 mm²
Menge: 11,000 St

#### Bereich 03.04 KG445 Beleuchtungsanlagen

*Hinweis: Allgemeinbeleuchtung*

**03.04.0001 Einbauleuchte, rund, 15W, 1200lm**
Rundes Einbau-Downlight.
Werkzeugloser Deckeneinbau durch Schnellmontagefedern.
Mit lambertscher Lichtstärkeverteilung.
Ausstrahlungswinkel 116°.
Lichtstärkeverteilung: direkt
Leuchtenkörper aus Aluminiumdruckguss.
Farbe Leuchtenkörper: weiß (ähnlich RAL 9016)
Montageort: Decke mit Einbauöffnung
Mit elektronischem Betriebsgerät, schaltbar
Betriebsgerät gemäß Ökodesign-Anforderungen austauschbar.
Mittlere Bemessungslebensdauer L80 (tq 25 °C) = 50.000 h.
Leuchtenlichtstrom und Lichtfarbe fest eingestellt.
Bemessungslichtstrom 1300 lm,
Bemessungsleistung 15 W,
maximale Leuchten-Lichtausbeute 87 lm/W.
Leistungsfaktor ? > 0,9,
Farbwiedergabeindex: Ra > 80
Lichtfarbe: neutralweiß
Farbtemperatur: 4000 K
Farborttoleranz (initial MacAdam) = 4 SDCM
Außenmaße Deckenring Ø 180 mm, Leuchtenhöhe 24 mm.
Schutzklasse (DIN EN 61140): II
Schutzart (DIN EN 60529): IP20
Schutzart raumseitig: IP54
Prüftemperatur Glühdrahttest gemäß IEC 60695-2-11: 650 °C;
Gewicht: 0.4 kg.
ENEC zertifiziert

Angebotenes Fabrikat:  ‘...........................‘

Angebotener Typ:  ‘...........................‘

Inkl. Lieferung und Montage, sowie aller Klein- und Befestigungsmaterialien.
Menge: 25,000 St

**03.04.0002 Einbauleuchte, Raster, 29W, 4200lm**
LED-Einbauleuchte mit mikroprismatischer Abdeckung.
Ausführung M73 (600 mm x 600mm).
Für Systemdecken mit sichtbaren Tragschienen.
Mit symmetrisch begrenzt breit strahlender Lichtstärkeverteilung.
Lichtstärkeverteilung: direkt
Blendungsbewertung nach UGR-Einstufung (EN 12464-1) < 19.
Bildschirmgerecht gemäß EN 12464-1 durch begrenzte Leuchtdichten L = 3000 cd/m2 für Ausstrahlungswinkel oberhalb 65° rundum.
Rahmen aus Aluminium, rückseitiger Leuchtenkörper aus Stahlblech.
Farbe Leuchtenkörper: weiß (ähnlich RAL 9016)
Montageort: Systemdecke mit sichtbarer Tragschiene
Mit elektronischem Betriebsgerät, schaltbar
Betriebsgerät gemäß Ökodesign-Anforderungen austauschbar.
Mittlere Bemessungslebensdauer L80 (tq 25 °C) = 50.000 h.
Lichtquelle gemäß Ökodesign-Anforderungen austauschbar.
Leuchtenlichtstrom in 3 Stufen einstellbar (Multilumen).
Bemessungslichtstrom 2600 lm - 4200 lm,
Bemessungsleistung 18.2 W - 29 W,
maximale Leuchten-Lichtausbeute 145 lm/W.
Leistungsfaktor ? > 0,9,
Farbwiedergabeindex: Ra > 80
Lichtfarbe: neutralweiß
Farbtemperatur: 4000 K
Farborttoleranz (initial MacAdam) = 4 SDCM
Maße (L x B): 595 mm x 595 mm, Leuchtenhöhe 29 mm.
Schutzklasse (DIN EN 61140): I
Schutzart (DIN EN 60529): IP20
Schutzart raumseitig: IP40
Prüftemperatur Glühdrahttest gemäß IEC 60695-2-11: 650 °C;
Gewicht: 2.3 kg.
ENEC zertifiziert

Angebotenes Fabrikat:  ‘...........................‘

Angebotener Typ:  ‘...........................‘

Inkl. Lieferung und Montage, sowie aller Klein- und Befestigungsmaterialien.
Menge: 10,000 St

**03.04.0003 Einbauleuchte, rund, 24W, 2000lm**
Rundes Einbau-Downlight.
Werkzeugloser Deckeneinbau durch Schnellmontagefedern.
Mit lambertscher Lichtstärkeverteilung.
Ausstrahlungswinkel 121°.
Lichtstärkeverteilung: direkt
Leuchtenkörper aus Aluminiumdruckguss.
Farbe Leuchtenkörper: weiß (ähnlich RAL 9016)
Montageort: Decke mit Einbauöffnung
Mit elektronischem Betriebsgerät, schaltbar
Betriebsgerät gemäß Ökodesign-Anforderungen austauschbar.
Mittlere Bemessungslebensdauer L80 (tq 25 °C) = 50.000 h.
Leuchtenlichtstrom und Lichtfarbe fest eingestellt.
Bemessungslichtstrom 2000 lm,
Bemessungsleistung 24 W,
maximale Leuchten-Lichtausbeute 83 lm/W.
Leistungsfaktor ? > 0,9,
Farbwiedergabeindex: Ra > 80
Lichtfarbe: neutralweiß
Farbtemperatur: 4000 K
Farborttoleranz (initial MacAdam) = 4 SDCM
Außenmaße Deckenring Ø 240 mm, Leuchtenhöhe 24 mm.
Schutzklasse (DIN EN 61140): II
Schutzart (DIN EN 60529): IP20
Schutzart raumseitig: IP54
Prüftemperatur Glühdrahttest gemäß IEC 60695-2-11: 650 °C;
Gewicht: 0.6 kg.
ENEC zertifiziert

Angebotenes Fabrikat:  ‘...........................‘

Angebotener Typ:  ‘...........................‘

Inkl. Lieferung und Montage, sowie aller Klein- und Befestigungsmaterialien.
Menge: 86,000 St

**03.04.0004 Einbauleuchte, Raster, 19W. 2100lm**
Quadratische LED-Deckeneinbauleuchte mit transluzenter PMMA-Abdeckung DW.
Ausführung M52 (312,5 mm x 312,5 mm).
Für den Einbau in Decken mit gesägten Einbauöffnungen.
Ausführung mit raumseitig erhöhter Schutzart IP54.
Geeignet zur Anwendung in HACCP, IFS und/oder BRC Global Standard Food zertifizierten Unternehmen.
Mit symmetrisch breit strahlender Lichtstärkeverteilung.
Lichtstärkeverteilung: direkt
Leuchtenkörper aus Aluminium-Strangpressprofil.
Farbe Leuchtenkörper: weiß (ähnlich RAL 9016)
Leuchte mit Dämmmaterial bei ta 25°C abdeckbar, ta35 °C ohne Dämmmaterial ebenfalls nutzbar.
Montageort: Decke mit Einbauöffnung
Mit elektronischem Betriebsgerät, schaltbar
Betriebsgerät gemäß Ökodesign-Anforderungen austauschbar.
Mittlere Bemessungslebensdauer L80 (tq 25 °C) = 100.000 h., Mittlere Bemessungslebensdauer L90 (tq 25 °C) = 50.000 h.
Lichtquelle gemäß Ökodesign-Anforderungen austauschbar.
Leuchtenlichtstrom und Lichtfarbe fest eingestellt.
Bemessungslichtstrom 2100 lm,
Bemessungsleistung 15.6 W,
maximale Leuchten-Lichtausbeute 135 lm/W.
Leistungsfaktor ? > 0,95,
Farbwiedergabeindex: Ra > 80
Lichtfarbe: neutralweiß
Farbtemperatur: 4000 K
Farborttoleranz (initial MacAdam) = 3 SDCM
Leuchtenmaße (L x B x H): 308 mm, 308 mm, 22 mm.
Schutzklasse (DIN EN 61140): II
Schutzart (DIN EN 60529): IP20
Schutzart raumseitig: IP54
Stoßfestigkeitsgrad nach IEC 62262: IK03,
Prüftemperatur Glühdrahttest gemäß IEC 60695-2-11: 650 °C;
Gewicht: 1.3 kg.

Angebotenes Fabrikat:  ‘...........................‘

Angebotener Typ:  ‘...........................‘

Inkl. Lieferung und Montage, sowie aller Klein- und Befestigungsmaterialien.
Menge: 12,000 St

**03.04.0005 Einbauleuchte, rund, 17W, 2000lm, dimmbar**
Kompaktes LED-Downlight in runder Bauform.
Werkzeugloser Deckeneinbau durch Schnellmontagespanner.
Einbau-Downlight mit Rand für gesägte Deckenöffnungen.
Geeignet zur Anwendung in HACCP, IFS und/oder BRC Global Standard Food zertifizierten Unternehmen.
Ausstrahlcharakteristik Extreme Wide Flood.
Ausstrahlungswinkel 81°.
Lichtstärkeverteilung: direkt
Material Reflektor: Kunststoff, beschichtet
Gehäuse, Einbauring und Kühlkörper aus Aluminium-Druckguss.
Farbe Leuchtenkörper: weiß (ähnlich RAL 9016)
Montageort: Decke mit Einbauöffnung, Decke mit Eingießgehäuse
Mit elektronischem Betriebsgerät, digital dimmbar (DALI)
DALI-2-Standard (EN 62386)
Betriebsgerät gemäß Ökodesign-Anforderungen austauschbar.
Touch-Dim fähig
Mittlere Bemessungslebensdauer L80 (tq 25 °C) = 100.000 h., Mittlere Bemessungslebensdauer L90 (tq 25 °C) = 50.000 h.
Lichtquelle gemäß Ökodesign-Anforderungen austauschbar.
Leuchtenlichtstrom und Lichtfarbe fest eingestellt.
Bemessungslichtstrom 2000 lm,
Bemessungsleistung 17 W,
maximale Leuchten-Lichtausbeute 118 lm/W.
Leistungsfaktor ? > 0,9,
Farbwiedergabeindex: Ra > 80
Lichtfarbe: warmweiß
Farbtemperatur: 3000 K
Farborttoleranz (initial MacAdam) = 3 SDCM
Außenmaße Deckenring Ø 228 mm.
Schutzklasse (DIN EN 61140): II
Schutzart (DIN EN 60529): IP20
Schutzart raumseitig: IP54
Prüftemperatur Glühdrahttest gemäß IEC 60695-2-11: 850 °C;
Gewicht: 1.6 kg.

Angebotenes Fabrikat:  ‘...........................‘

Angebotener Typ:  ‘...........................‘

Inkl. Lieferung und Montage, sowie aller Klein- und Befestigungsmaterialien.
Menge: 28,000 St

**03.04.0006 Feuchtraumleuchte, eckig, 19W, 2600lm, IP66**
LED-Feuchtraum-Anbauleuchte IP66 mit PC-Leuchtenkörper und PC-Diffusor.
Mit Cliplos-Verschlusstechnik zur schutzartgerechten, einfachen Montage von Diffusor-Abdeckwanne und Leuchtenkörper nach dem Anschluss.
Geeignet zur Anwendung in HACCP, IFS und/oder BRC Global Standard Food zertifizierten Unternehmen.
Mit begrenzter Oberflächentemperatur (DIN EN 60598-2-24, D-Kennung).
Mit symmetrisch breit strahlender Lichtstärkeverteilung.
Lichtstärkeverteilung: direkt
Material Reflektor: PC-Abdeckung
Leuchtenkörper aus recycelbarem, UV-beständigem PC.
Farbe Leuchtenkörper: grau (ähnlich RAL 7035)
Montageort: Wand ohne Einbauöffnung, Decke ohne Einbauöffnung, Outdoor Wand überdacht
Mit elektronischem Betriebsgerät, schaltbar
Betriebsgerät gemäß Ökodesign-Anforderungen austauschbar.
Mittlere Bemessungslebensdauer L80 (tq 25 °C) = 50.000 h.
Lichtquelle gemäß Ökodesign-Anforderungen austauschbar.
Leuchtenlichtstrom und Lichtfarbe fest eingestellt.
Bemessungslichtstrom 2600 lm,
Bemessungsleistung 19 W,
maximale Leuchten-Lichtausbeute 137 lm/W.
Leistungsfaktor ? > 0,9,
Farbwiedergabeindex: Ra > 80
Lichtfarbe: neutralweiß
Farbtemperatur: 4000 K
Farborttoleranz (initial MacAdam) = 3 SDCM
Maße (L x B): 1257 mm x 102 mm, Leuchtenhöhe 91 mm.
Schutzklasse (DIN EN 61140): I
Schutzart (DIN EN 60529): IP66
Schutzart raumseitig: IP66
Prüftemperatur Glühdrahttest gemäß IEC 60695-2-11: 850 °C;
Gewicht: 2.2 kg.

Angebotenes Fabrikat:  ‘...........................‘

Angebotener Typ:  ‘...........................‘

Inkl. Lieferung und Montage, sowie aller Klein- und Befestigungsmaterialien.
Menge: 13,000 St

**03.04.0007 Ballwurfsichere Leuchte, eckig, 34W, 2900lm**
Maß L: 1248 mm
Maß B: 185 mm
Maß H: 89 mm
Montageart: Einbau
Montageort: Decke
Anschlussart: Steckklemme
Art der Verdrahtung: geeignet für Durchgangsverdrahtung
Farbe: verkehrsweiß, ähnlich RAL 9016
Schutzart: IP54|IP64 raumseitig
Stoßfestigkeitsgrad: IK08
Ballwurfsicher: Ja
Glühdrahtprüfung: 650 °C
Zulässige Umgebungstemperatur: -25 - 25 °C
Werkstoff des Gehäuses: Stahl
Werkstoff der Abdeckung: PMMA opal
Art der Steuerung: DALI
Nennspannung: 220 - 240 V
Frequenz: 50 - 60 Hz
Spannungsart: AC/DC
Bemessungsleistung: 34,0 W
Schutzklasse: I
Lichtlenker: Abdeckung opal
Lichtaustritt: direkt
Lichtverteilung: symmetrisch
Ausstrahlungscharakteristik: breitstrahlend
UGR-Klasse: ? 22
Bemessungslichtstrom: 2930 lm
Lichtstrom einstellbar: stufenlos
Leuchteneffizienz: 86 lm/W
Leuchtmittel: L-TUBE
Inklusive Leuchtmittel: Ja
Farbwiedergabeindex Ra: ? 80
Farbtemperatur: 4000 K
Lichtfarbe: 840
Farborttoleranz (SDCM): < 3 SDCM
Bemessungslebensdauer L80B50 (tq = 25 °C): 50.000 h
Energieeffizienzklasse Leuchtmittel: D

Angebotenes Fabrikat:  ‘...........................‘

Angebotener Typ:  ‘...........................‘

Inkl. Lieferung und Montage, sowie aller Klein- und Befestigungsmaterialien.
Menge: 4,000 St

**03.04.0008 Außenleuchte, eckig, 11W, 750lm**
Rechteckige LED-Deckenleuchte mit Schutzart IP65.
Anbauleuchte für die Deckenmontage.
Mit symmetrisch eng strahlender Lichtstärkeverteilung.
Lichtstärkeverteilung: direkt
Material Reflektor: Aluminium
Leuchtenkörper aus Aluminium-Druckguss. Leuchtenkörper anodisiert, grundiert und pulverbeschichtet.
anthrazit, (ähnlich DB 703)
Montageort: Decke ohne Einbauöffnung
Mit elektronischem Betriebsgerät, schaltbar
Betriebsgerät gemäß Ökodesign-Anforderungen austauschbar.
Stoßspannungsfestigkeit Differential Mode / Common Mode: 2 kV / 1 kV.
Mittlere Bemessungslebensdauer L80 (tq 25 °C) = 50.000 h.
Leuchtenlichtstrom und Lichtfarbe fest eingestellt.
Bemessungslichtstrom 750 lm,
Bemessungsleistung 11 W,
maximale Leuchten-Lichtausbeute 68 lm/W.
Leistungsfaktor ? > 0,9,
Farbwiedergabeindex: Ra > 70
Lichtfarbe: warmweiß
Farbtemperatur: 3000 K
Farborttoleranz (initial MacAdam) = 5 SDCM
Maße (L x B): 200 mm x 100 mm, Leuchtenhöhe 100 mm.
Schutzklasse (DIN EN 61140): I
Schutzart (DIN EN 60529): IP65
Gewicht: 1.3 kg.

Angebotenes Fabrikat:  ‘...........................‘

Angebotener Typ:  ‘...........................‘

Inkl. Lieferung und Montage, sowie aller Klein- und Befestigungsmaterialien.
Menge: 6,000 St

**03.04.0009 Außenleuchte, eckig, 23W, 1600lm**
Rechteckige LED-Wandleuchte mit Schutzart IP65.
Anbauleuchte für die Wandmontage.
Mit asymmetrisch breit strahlender Lichtstärkeverteilung.
Lichtstärkeverteilung: direkt
Material Reflektor: Aluminium
Leuchtenkörper aus Aluminium-Druckguss. Leuchtenkörper anodisiert, grundiert und pulverbeschichtet.
anthrazit, (ähnlich DB 703)
Montageort: Outdoor Wand überdacht, Wand ohne Einbauöffnung
Mit elektronischem Betriebsgerät, schaltbar
Betriebsgerät gemäß Ökodesign-Anforderungen austauschbar.
Stoßspannungsfestigkeit Differential Mode / Common Mode: 2 kV / 1 kV.
Mittlere Bemessungslebensdauer L80 (tq 25 °C) = 50.000 h.
Leuchtenlichtstrom und Lichtfarbe fest eingestellt.
Bemessungslichtstrom 1600 lm,
Bemessungsleistung 23 W,
maximale Leuchten-Lichtausbeute 70 lm/W.
Leistungsfaktor ? > 0,9,
Farbwiedergabeindex: Ra > 70
Lichtfarbe: warmweiß
Farbtemperatur: 3000 K
Farborttoleranz (initial MacAdam) = 5 SDCM
Maße (L x B): 200 mm x 100 mm, Leuchtenhöhe 100 mm.
Schutzklasse (DIN EN 61140): I
Schutzart (DIN EN 60529): IP65
Gewicht: 1.3 kg.

Angebotenes Fabrikat:  ‘...........................‘

Angebotener Typ:  ‘...........................‘

Inkl. Lieferung und Montage, sowie aller Klein- und Befestigungsmaterialien.
Menge: 32,000 St

**03.04.0010 Spiegelleuchte, eckig, 10W, 1100lm**
Farbe: weiß
Länge: 600 mm
Breite: 46 mm
Höhe: 60 mm
Gewicht: 440 g
Lichtquelle: LED
Sockel: ohne Sockel
Farbtemperatur: 3000K, 4000K
Farbwiedergabeindex: 80
Farbtoleranz (McAdam): 4 SDCM
Lebensdauer Lichtquelle: 50000 h (L80/B10)
Bemessungsleistung: 10 W
Bemessungsleuchtenlichtstrom: 1050 lm
Ausstrahlwinkel Down: 141° / 105°
Blendungsbewertungsindex RUG (4H 8H): 23.8
Systemeffizienz: 105 lm/W
Bemessungsleistung 2: 10 W
Bemessungsleuchtenlichtstrom 2: 1100 lm
Ausstrahlwinkel Down 2: 141° / 105°
Blendungsbewertungsindex RUG (4H 8H) 2: 24
Leuchtenlichtausbeute 2: 110 lm/W
Lichtaustritt: vorwiegend direkt
Lichtverteilung: symmetrisch
Betriebsgerät: Konstantstrom-Versorgung
Spannung: 220 - 240 V / 50 Hz, 60 Hz
Leistungsfaktor: 0.9
Schutzklasse: II
Schlagschutz: IK07

Angebotenes Fabrikat:  ‘...........................‘

Angebotener Typ:  ‘...........................‘

Inkl. Lieferung und Montage, sowie aller Klein- und Befestigungsmaterialien.
Menge: 10,000 St

**03.04.0011 Spiegelleuchte, eckig, 19W, 2200lm**
Farbe: weiß
Länge: 1200 mm
Breite: 46 mm
Höhe: 60 mm
Gewicht: 0.9 kg
Lichtquelle: LED
Sockel: ohne Sockel
Farbtemperatur: 3000K, 4000K
Farbwiedergabeindex: 80
Farbtoleranz (McAdam): 4 SDCM
Lebensdauer Lichtquelle: 50000 h (L80/B10)
Bemessungsleistung: 19 W
Bemessungsleuchtenlichtstrom: 2100 lm
Ausstrahlwinkel Down: 144° / 106°
Blendungsbewertungsindex RUG (4H 8H): 23.6
Systemeffizienz: 111 lm/W
Bemessungsleistung 2: 19 W
Bemessungsleuchtenlichtstrom 2: 2200 lm
Ausstrahlwinkel Down 2: 144° / 106°
Blendungsbewertungsindex RUG (4H 8H) 2: 23.8
Leuchtenlichtausbeute 2: 116 lm/W
Lichtaustritt: vorwiegend direkt
Lichtverteilung: symmetrisch
Betriebsgerät: Konstantstrom-Versorgung
Spannung: 220 - 240 V / 50 Hz, 60 Hz
Leistungsfaktor: 0.9
Schutzklasse: II
Schutzart: IP 40

Angebotenes Fabrikat:  ‘...........................‘

Angebotener Typ:  ‘...........................‘

Inkl. Lieferung und Montage, sowie aller Klein- und Befestigungsmaterialien.
Menge: 4,000 St

*Hinweis: Sicherheitsbeleuchtung*

**03.04.0012 Einbaudownlight, rund, 3,3W, Sicherheitsbeleuchtung**
Farbe: weiß
Durchmesser: 135 mm
Höhe: 2 mm
Einbaudurchmesser: 116-120 mm
Deckenstärke: 1-40 mm
Einbauhöhe Leuchte: 60 mm
Gewicht: 0.355 kg
Sicherheitsleuchte: mit eingebauter Einzelbatterie
Überwachung: automatischer Selbsttest
Schaltungsart: NL Bereitschaftsschaltung
Bemessungsbetriebsdauer: 3 h, 8 h
Akku: LiFePO4
Lichtquelle: LED
Sockel: ohne Sockel
Farbtemperatur: 4000K
Farbwiedergabeindex: 70
Lichtstrom Notlicht: 240lm
Schutzklasse: II
Schutzart: IP 20
Schlagschutz: IK06
Konformitätszeichen: CE

Angebotenes Fabrikat:  ‘...........................‘

Angebotener Typ:  ‘...........................‘

Inkl. Lieferung und Montage, sowie aller Klein- und Befestigungsmaterialien.
Menge: 4,000 St

**03.04.0013 Rettungszeichenleuchte, 2,5W, Deckenanbau / Wandanbau**
Rettungszeichenleuchte für den Wand- oder Deckenanbau

Farbe: weiß
Länge: 247 mm
Breite: 45 mm
Höhe: 195 mm
Gewicht: 1 kg
Sicherheitsleuchte: mit eingebauter Einzelbatterie
Überwachung: automatischer Selbsttest
Schaltungsart: NL Dauerschaltung
Erkennungsweite: 24 m
Bemessungsbetriebsdauer: 1 h, 3 h, 8 h
Akku: NiMh
Lichtquelle: LED
Sockel: ohne Sockel
Bemessungsleistung: 2.5 W
Betriebsgerät: Konstantstrom-Versorgung
Spannung: 220 - 240 V / 50 Hz, 60 Hz
Schutzklasse: I
Schutzart: IP 30
Schlagschutz: IK03
Konformitätszeichen: CE, UKCA

Angebotenes Fabrikat:  ‘...........................‘

Angebotener Typ:  ‘...........................‘

Inkl. Lieferung und Montage, sowie aller Klein- und Befestigungsmaterialien.
Menge: 5,000 St

#### Bereich 03.05 KG446 Blitzschutz- und Erdungsanlagen

**03.05.0001 Fangstange D 10mm L 1500mm**
Fangstangen zum Schutz von Dachaufbauten, inkl. Betonsockel
Geeignet für Windlasten nach Eurocode 1: DIN EN 1991-1-4,

Gesamtlänge:  1500mm
Werkstoff:  Auminium
Druchmesser:  Ø 10 mm, Alu
Normenbezug:  DIN EN 62561-2

Inkl. Lieferung und Montage, sowie aller Klein- und Befestigungsmaterialien.
Menge: 13,000 St

**03.05.0002 Fangstange D 10mm L 2000mm**
Fangstangen zum Schutz von Dachaufbauten, inkl. Betonsockel
Geeignet für Windlasten nach Eurocode 1: DIN EN 1991-1-4,

Gesamtlänge:  2000mm
Werkstoff:  Auminium
Druchmesser:  Ø 10 mm, Alu
Normenbezug:  DIN EN 62561-2

Inkl. Lieferung und Montage, sowie aller Klein- und Befestigungsmaterialien.
Menge: 1,000 St

**03.05.0003 Fangstange D 10mm L 2500mm**
Fangstangen zum Schutz von Dachaufbauten, inkl. Betonsockel
Geeignet für Windlasten nach Eurocode 1: DIN EN 1991-1-4,

Gesamtlänge:  2500mm
Werkstoff:  Auminium
Druchmesser:  Ø 10 mm, Alu
Normenbezug:  DIN EN 62561-2

Inkl. Lieferung und Montage, sowie aller Klein- und Befestigungsmaterialien.
Menge: 4,000 St

**03.05.0004 Rundleiter 8mm Alu**
Runddraht entsprechend nach VDE 0185-305 (IEC 62305), für den Einsatz bei Blitzschutzanlagen als Fangeinrichtung.
Auch einsetzbar als Ableitung nach DIN EN 62561-2 (VDE 0185-561-2).
(AL und ALMgSi dürfen nicht unmittelbar auf, im oder unter Putz, Mörtel oder Beton sowie nicht im Erdreich verlegt werden.)

Werkstoff:  Aluminium
Druchmesser Leiter:  8 mm

Inkl. Lieferung und Montage, sowie aller Klein- und Befestigungsmaterialien.
Menge: 350,000 m

**03.05.0005 Dachleitungshalter**
Dachleitungshalter, für Flachdächer zur Befestigung von Rundleitern auf Flachdächern mit 1-facher Leitungshalterung aus frostbeständigem Beton und wetterbeständigem Kunststoff, UV-stabilisiert
Kunststoff- und Betonteil
Leitungsführung: lose
Werkstoff Leitungshalter: Kunststoff
Leitungshalter Aufnahme Rd: 8 mm
Gewicht: 1 kg
Stein: Beton (C35/45)

Inkl. Lieferung und Montage, sowie aller Klein- und Befestigungsmaterialien.
Menge: 480,000 St

**03.05.0006 Ableitungshalter**
Leitungshalter zum Befestigen von Rundleitern mit geschlitztem Überleger,
feste Leitungsführung.
Werkstoff Leitungshalter: NIRO
Leitungshalter Aufnahme Rd: 8-10 mm
Leitungshalter Aufnahme Fl: 20 mm
Bauhöhe Leitungshalter: 20 mm
Gewinde Leitungshalter: M8

Inkl. Lieferung und Montage, sowie aller Klein- und Befestigungsmaterialien.
Menge: 32,000 St

**03.05.0007 Universal-Verbinder**
Universal-Verbinder NIRO
Universal-Verbinder für Kreuz-, T- und Parallel-Verbindungen bzw. Doppelleiter-Anschluss
Werkstoff Klemme: NIRO
Klemmbereich Rd: 8-10 mm
Schraube: e M10 x 35 mm
Normenbezug: DIN EN 62561-1

Inkl. Lieferung und Montage, sowie aller Klein- und Befestigungsmaterialien.
Menge: 35,000 St

**03.05.0008 Überbrückungsseil 300mm**
Überbrückungsseil zur flexiblen Anbindung an das Blitzschutzsystem

Überbrückungsseil Länge 300mm
Für die Anwendung im  Außenbereich geeignet.
Länge: 300 mm
Werkstoff Kabelschuh: Al
Werkstoff Seil: Cu
Querschnitt: 16 mm2
Befestigung: [4x] Ø6,5 / [2x] Ø10,5 mm
Isolierung: Gummi EM5 schwarz

Inkl. Lieferung und Montage, sowie aller Klein- und Befestigungsmaterialien.
Menge: 15,000 St

**03.05.0009 Potentialausgleichschiene**
Anschlüsse für Erdungsleiter nach DIN VDE 0618, Teil 1
1 x Rundleiter Rd 7-10 mm (Blitzschutz)
1 x Rundleiter Rd 8-10 oder Flachband bis FL 30 (30x3,5 mm);
7 x ein-/mehradrige Leiter 2,5 mm² bis 16 mm²
Plombierbare Kunststoffabdeckung (Polypropylen), Aufrastbar, schlagfest
Gewicht: 225 g

Maße (BxLxT): 25x250x43 mm

Inkl. Lieferung und Montage, sowie aller Klein- und Befestigungsmaterialien.
Menge: 1,000 St

**03.05.0010 Messung und Dokumentation der Blitzschutzanlage**
Messung des Widerstandes der einzelnen Erdungen mit Auflistung der gemessenen Widerstandswerte und Ausarbeitung eines Prüfprotokolls und einer maßgerechten Revisionszeichnung
Menge: 1,000 psch

#### Bereich 03.06 KG449 Sonstiges zur KG 440

##### Abschnitt 03.06.01 Baustelleneinrichtung

**03.06.01.0001 Baustelleneinrichtung**
Baustelleneinrichtung und Vorbehalt für die Dauer der Bauzeit
Menge: 1,000 St

##### Abschnitt 03.06.02 Revisionsunterlagen & Einweisung

**03.06.02.0001 Erstellung von Revisionsunterlagen**
Erstellung von Revisionsunterlagen auf Basis der zuvor
beschriebenen und abverlangten Montageplanung und der
daraus resultierenden fortgeschriebenen Bestandsplänen.

Erstellen der Unterlagen unter Einhaltung der im
Vortexte dieses Titels beschriebenen Dokumentationsstruktur.

Spätestens 2 Wochen vor der Fertigstellung der
Baumaßnahme sind folgende Revisionsunterlagen der
Fachbauleitung komplett und in 3-facher Ausfertigung in
Stehordnern zu übergeben:

- Lichtpausen, farbig (Grundrisse, Strangeschemen)
- Aufrisszeichungen der Zentralen inkl. Klemmpläne
- CD-ROM mit allen Plänen als dwg-, dxf- und pdf-Datei
- Anlagenbeschreibungen
- Bedienungsanweisungen und -anleitungen
- Wartungshinweise aller Anlagen
- Stromlauf- u. Klemmenpläne aller Verteilungen
- Sämtliche Messprotokolle: (Isolationsmessung,
Kappa.-Messung, Beleuchtungsstärkemessungen,
ISO-Messungen, OTDR-Messungen, etc.)
- Ersatzteilisten von Gerätschaften aller Anlagen
- Einzelbescheinigungen über alle Anlagen-Einweisungen
des Bedienpersonals
- Einweisungsprotokoll vom Nutzer gegengezeichnet
- Unternehmererklärung
- Angebote von Wartungsverträgen für die Zeit während
und nach der Gewährleistungfrist.

BEACHTUNG:
Die Durchführung der Endabnahme und die Bearbeitung der
AN-Schlussrechnung wird von der ordnungsgemäßen, vollständigen und rechtzeitigen Vorlage der o.a. Unterlagen
gemacht!
Menge: 1,000 psch

**03.06.02.0002 Einweisung**
Für alle Anlagen hat vor Ort eine Einweisung bezüglich Bedienung, Wartung usw. zu erfolgen. Die Einweisungsprotokolle hierfür sind der Bauleitung
einzureichen. Für die Bedienung komplexer Anlagen muss auf Verlangen ein zweiter Einweisungstermin zur Beantwortung von Fragen, die in den ersten Wochen entstehen, stattfinden.
Dies ist in den Einheitspreis einzukalkulieren
Menge: 1,000 psch

##### Abschnitt 03.06.03 Durchbrüche & Bohrungen

**03.06.03.0001 Bohrung bis d=30mm**
Bohrung  30mm
Bohrung in Wand und Decke, aus Holz, Bohrdurchmesser bis 30 mm
Menge: 10,000 St

**03.06.03.0002 Bohrung bis d=60mm**
Bohrung  60mm
Bohrung in Wand und Decke, aus Holz, Bohrdurchmesser von 30mm bis 60 mm
Menge: 5,000 St

**03.06.03.0003 Leerrohr M63**
Leerrohr für Reserveleitungen aus dem Hausanschlussraum in den Außenbereich.
Menge: 30,000 m

##### Abschnitt 03.06.04 Stundenlohnarbeiten

**03.06.04.0001 Stundenlohnarbeiten Obermonteur**
zum Nachweis
Menge: 30,000 h

**03.06.04.0002 Stundenlohnarbeiten Monteur**
zum Nachweis
Menge: 50,000 h

**03.06.04.0003 Stundenlohnarbeiten Helfer**
zum Nachweis
Menge: 50,000 h

### Titel 04 KG450 Kommunikations-, sicherheits- und informationstechnische Anlagen

#### Bereich 04.01 KG452 Such- und Signalanlagen

**04.01.0001 Notrufset**
Notrufset für bspw. Barrierefreie WC-Anlagen

Beinhaltet:
- Rufmodul mit roter LED-Signalleuchte, integriertem potenzialfreien Kontakt, wahlweise zuschaltbarem Summer (Dauerton) sowie der Möglichkeit zur Einstellung von Blinklicht bzw. Dauerlicht.
- Zugtaster mit 2,5 m langer Zugschnur mit rotem Knauf und Beruhigungslicht im Tastergehäuse, für Wand- als auch Deckenmontage geeignet.
- Abstelltaster mit grüner Abstelltaste.
- Netzteil Unterputz 250 mA.
- Optional kann das Rufset um eine Dienstzimmereinheit mit integriertem Schallgeber für akustische Rufsignalisierung, grüne Anwesenheitstaste mit Anwesenheitslicht, sowie gelber Summer-Abstelltaste erweitert werden.

Technische Daten:
Netzteil
- Eingangsspannung: AC 100 bis 240 V, 50 bis 60 Hz
- Eingangsstrom: 180 mA
- Ausgangsspannung: DC 24 V
- Ausgangsstrom: 250 mA
Umgebungstemperatur: + 5 °C bis + 40 °C
Länge Zugschnur: 2,5 m
Montage: Gerätedosen

Hinweise:
- Für Installation nach DIN VDE 0834 unterbrechungsfreie Spannungsversorgung
verwenden.

Angebotenes Fabrikat: '....................................................'

Angebotener Typ: '....................................................'

liefern und betriebsfertig montieren
Menge: 2,000 St

**04.01.0002 Rufmodul (Erweiterung)**
Rufmodul für Notrufset. Für Wand- als auch Deckenmontage. Zur Erweiterung des Notrufsets.

Montage im Vereinsraum

Inkl. Lieferung und Montage, sowie aller Klein- und Befestigungsmaterialien.
Menge: 3,000 St

**04.01.0003 USV Notrufset**
USV Notrufset
Merkmale:
- Unterbrechungsfreie Spannungsversorgung für das Gira Notrufset.
- Bei Absinken bzw. Wegfall der Netzeingangsspannung wird die angeschlossene Last vom Akku unterbrechungsfrei weiter versorgt.
- Bei einem erneuten Ansteigen bzw. Anliegen der Netzeingangsspannung wird der Akku von der Last getrennt und im normalen Netzbetrieb wieder aufgeladen.
- Über den Meldekontakt (M) können die Betriebszustände &quot;USV aktiv&quot; oder &quot;Akku defekt&quot; signalisiert werden.

Technische Daten:
Eingangsspannung: DC 24 V
Ausgangsspannung im Akkubetrieb: 22,8 V ± 10 %
Nennlast im Akkubetrieb: 130 mA für 1 h
Maximallast
- im Akkubetrieb: 300 mA für 15 min
Batterie/Akku
- Typ: UR18500F
- UN-Nr.: 3480
Maximallast
- im Netzbetrieb: 250 mA
Montage: in Gerätedose nach DIN 49073

Hinweise:
- Für Installationen nach DIN VDE 0834.
- DIN VDE 0834 schreibt den Austausch von Bauelementen mit begrenzter
Lebensdauer (Akku) 1 x jährlich vor.
- Bitte beachten Sie die Vorschriften zur Entsorgung von gebrauchten Batterien
(Akkus).

Lieferumfang:
- Blindabdeckung ist im Lieferumfang enthalten.
- Akku im Lieferumfang enthalten.

Angebotenes Fabrikat: '....................................................'

Angebotener Typ: '....................................................'

liefern und betriebsfertig montieren
Menge: 2,000 St

#### Bereich 04.02 KG454 Elektroakustische Anlagen

**04.02.0001 Deckeneinbauautsprecher 6W**
Deckeneinbauilautsprecher zum einbau in eine abgehängte Decke

Nennbelastbarkeit (Programmleist.): 6 (15) W
Anpassungen bei 100 V (in W): 6 - 3 - 1,5 W
Frequenzbereich (±10dB): 75 - 20.000 Hz
Schalldruck bei 1W/1m: 91,5 dB
Schalldruck SPL Pmax/1m: 100 dB @3kHz
Abstrahlwinkel (-6dB) 1/4/8 kHz: 180°/ 120°/ 70°
Lautsprecher Ø (mm) und Impedanz: 130/ 8 Ohm
Außenmaße Ø, Einbautiefe (max.): 200 (66) mm
Gewicht (kg): ca.1,2kg
Farbe: weiß

Angebotenes Fabrikat:  ‘...........................‘

Angebotener Typ:  ‘...........................‘

Inkl. Lieferung und Montage, sowie aller Klein- und Befestigungsmaterialien.
Menge: 4,000 St

**04.02.0002 Wandanbaulautsprecher 60W (Außenbereich)**
Lautsprechertyp: 100 V 2-Wege Fullrange

Nennbelastbarkeit/-leistung: 250/60 W
Bass-Speaker: 2x4" Breitband
Horn-Speaker: 1x 1" Kalotte
Stativhülse: nein
Schalldruck 1W/1m: 88 dB
Schalldruck SPL MAX: 112 dB
Frequenzbereich (±3 dB): 120 - 20.000 Hz
Impedanz (nominal): 166 Ohm @100 V
LS-Anschlüsse: 2x Speakon, 2x Phoenix (In/Out)
Abstrahlwinkel (H x V): 80° x 40°
Abmessungen (HxBxT): 290 x 135 x 166 mm
Schutzklasse: IP 44
Gewicht: 3,9kg
Farbe: weiß

Angebotenes Fabrikat:  ‘...........................‘

Angebotener Typ:  ‘...........................‘

Inkl. Lieferung und Montage, sowie aller Klein- und Befestigungsmaterialien.
Menge: 2,000 St

**04.02.0003 Kleinzentrale 240W**
Ausgangsleistung: 240 W (RMS)

Frequenzbereich: Mic: -3dB (200Hz ~ 19 kHz) Line: -3dB (35Hz ~ 19 kHz)
Klirrfaktor (THD) bei 1 kHz: weniger als 0,5%
Eingänge:

Input 1 Mic : -50dB (2,45mV) / 2 k Ohm, symmetrisch
Input 2-4 Mic: -50dB (2,45mV) / 2 k Ohm, symm. Line -10dB (245mV), symm.
Input 5-7 AUX: -10dB (245mV) / 5 k Ohm, unsymmetrisch
Pack Unit: -10dB (245mV) 10 k Ohm, unsymmetrisch
PRE OUT: 0dB (775mV) 100 Ohm, unsymmetrisch
AMP IN: 0dB (775mV) 10 k Ohm, unsymmetrisch

Ausgänge:
Lautsprecher: 70 V oder 100 V und niederohmig 8 Ohm
Höhen-und Tiefenregler: Bass: ±10dB bei 100Hz Treble: ±10dB bei 10 kHz
Signal-Rauschabstand: Mic: > 70 dB Line: > 80 dB
Stromverbrauch: max. 3,2 A
Spannungsversorgung: 230 V (AC - 50-60Hz) Netzstrom und 24 V DC

Maße (BxHxT): 430 x 133 x 352 mm
Gewicht: ca.16,5kg

Angebotenes Fabrikat:  ‘...........................‘

Angebotener Typ:  ‘...........................‘

Inkl. Lieferung und Montage, sowie aller Klein- und Befestigungsmaterialien.
Menge: 1,000 St

**04.02.0004 Lautsprecherleitung 2x2,5m²**
Lautsprecherleitung

Leiterquerschnitt: 2,5mm²
Aderzahl: 2
Laitermaterial: Sauerstrofffreies Kupfer
Mantelmaterial: PVC
Mantelfarbe: transparent
Biegeradius, fest verlegt: 18mm
Kabelform: Zwilling

Inkl. Lieferung und Montage, sowie aller Klein- und Befestigungsmaterialien.
Menge: 75,000 m

#### Bereich 04.03 KG456 Gefahrenmelde- und Alarmanlage

**04.03.0001 Brandmeldezentrale**
Modularer mikroprozessorgesteuerter Brandmelder-Computer. Geprüft und zugelassen entsprechend folgenden
Richtlinien und Normen:
· VDE 0100 - Allgemeine Bestimmungen
· VDE 0833 - Gefahrenmeldeanlagen
· DIN 14675 - Aufbau von Brandmeldeanlagen
· VdS-Richtlinien
· EN54 Teil 2,4 und 13

Basisvariante zum Aufbau einer Brandmelderzentrale mit senkrechtem Ausbau für max. zehn Modulsteckplätze für z.B.
Ringbus-Module. Ausbau inkl. Energieversorgungsmodul, EV-Anschlußmodul, Gehäuserückwand 2 für senkrechten Einbau, Steuerungs-Modul, Gehäuserahmen, Basis-Modulträger Softwareunterstützung für max. 5 Ringleitungen

Leistungsmerkmale
- Kombinierbare Ring-/Stichleitungstechnik mit dezentraler Intelligenz
- Frei konfigurierbare Funktionalität der eingesetzten Module
- Erhöhte Verfügbarkeit durch Notredundanzfunktion der Ringmodule
- Integrale Notredundanz für Überwachungsflächen bis 48.000m² oder mehr als 512 Brandmelder
- vernetzbar über Systembus
- Bedienfeld mit 5,7" TFT-Display
- Kapazitive Tastatur zur berührungssensitiven und intuitiven Bedienung
- Programmgesteuertes Nachtdesign mit interaktivem Tastaturmenü
- Schnittstellen: Systembus, USB, Ethernet, RS 485, TTY
- Betrieb von ringbusversorgten optischen-, akustischen- und
Sprachalarmgebern in versch.Alarmierungsber. via Systembus
- Kaskadierbare Energieversorgung bis 450 Watt gem.EN54-4
- Länge der Ringleitung bis zu 3,5 km
- Betrieb von verschiedenen Eingangs-/Ausgangs-Buskopplern
- Integrierte Schnittstellen zum Betrieb der erforderlichen Feuerwehrperipherie z. B. Feuerwehranzeigetableau, Feuerwehrbedienfeld
- Ereignisspeicher mit 10.000 Einträgen
- Betrieb von VdS-anerkannten Funkkomponenten mit komfortabler Feldstärkemessung
- Parametrierung, Kalibrierung und Programmierung via USB direkt
- Galvanische Trennung der Analogringe möglich

Technische Daten
Nennspannung 230 V AC
Nennfrequenz 50 - 60 Hz
Nennstrom 0,8 A (pro Netzteil)
Ausgangsspannung 24 V DC
Ruhestrom: 192 mA (ohne Bedienteil) 348 mA (mit Bedienteil)
Strom f. ext. Verbraucher 3 A
Akkukapazität 2 x 12V / 12 Ah
Schutzklasse IP 30
Gehäuse ABS, 10% glasfaserverstärkt,V-0
Farbe grau, ähnlich Pantone 538
Abmessungen (BxHxT) 450x320x185 mm

Angebotenes Fabrikat: '....................................................'

Angebotener Typ: '....................................................'


liefern und betriebsfertig mit allen Klein- und Befestigungsmaterialien montieren
Menge: 1,000 St

**04.03.0002 Anzeige- und Bedienteil 5,7"-Grafikdisplay**
Bedienteil (Human Machine Interface HMI)
mit farbfähigem 5,7" TFT-Display.
Eingebaut in Frontrahmen des Brandmelde-
Computer inkl. Gehäuseschloß, Scharniereinheit und Befestigungsmaterial.

Leistungsmekmale
- Kapazitive Tastatur zur berührungssensitiven und intuitiven Bedienung
- Programmgesteuertes Nachtdesign mit
interaktivem Tastaturmenü
- optionaler Anschluss einer Gruppeneinzelanzeige
- optionale Nutzung als abgesetztes
Bedienteil
- grafikfähig
- optionale farbliche Darstellung
- Zugangsebenen über Accesscode
steuerbar
- optionaler Anschluß eines Protokolldruckers

Technische Daten:
Betriebsspannung 24 V DC
Ruhestrom ca. 156 mA
Umgebungstemperatur -5 °C - 45 °C
Rel. Luftfeuchte max. 95 %
(ohne Betauung)
Farbe schwarz, ähnlich RAL9005
Gewicht ca. 1 kg
Abmessungen B:450 mm H:320 mm T:30 mm

für vorgenannten Brandmeldecomputer
liefern und betriebsfertig montieren
Menge: 1,000 St

**04.03.0003 Brandschutzwandgehäuse E30**
Belüftetes Brandschutzwandgehäuse zur Aufnahme der ausgeschriebenen Brandmeldezentrale.
Ausführung als Hängeschrank.
Türverschluß erfolgt durch Schwenkhebel
über eine Schubstange mit 2-Punkt-Verriegelung und Blind-Profilhalbzylinder

Technische Daten:
Schutzart: IP41
Farbe: Lichtgrau
Gewicht: ca.166 kg
Türanschlag: links
Abmessungen aussen (B x H x T): 648 x 1384 x 449 mm

incl. zugelassenem Montagematerial und Kabelschott

Inkl. Lieferung und Montage, sowie aller Klein- und Befestigungsmaterialien.
Menge: 1,000 St

**04.03.0004 Akku 12V / 12Ah**
12V Akku mit 12Ah für angebotene Brandmeldezentrale

Inkl. Lieferung und Montage, sowie aller Klein- und Befestigungsmaterialien.
Menge: 2,000 St

**04.03.0005 Ringlinienmodul**
1-fach Ringlinien-Modul für max. 127
Busteilnehmer mit intergrierter Energieversorgung für Prozeßanalogmelder,
Ein-/Ausgangs-Koppler oder optional für
busversorgte Signalgeber.
Funktionserweiterung für busversorgte
Alarmierung durch Softwareupgrade
optional möglich.

Leistungsmerkmale

- bis zu 3500 m Ringleitungslänge
- Kombinierbare Ring-/Stichleitungs-
technik
- Verknüpfungen sind über Baugruppen u.
Netzwerkzentralen hinaus möglich
- Verwaltung von Funkkomponenten
- permanente Überwachung aller
angeschalteten Melder, Koppler und
Alarmierungseinrichtungen
- Überwachung der Ringleitungen auf
Kurzschluss, Drahtbruch und Störung
- Schnelle Reaktivierung der
busversorgten Signalgeber nach
Kurzschluss
- Kunststoffschutzgehäuse mit LED-
Betriebsanzeigen zur schnellen
Indikation des Betriebszustandes
- Integrierte Leitungsisolatoren für
beidseitigen Leitungsschutz

Technische Daten:
Betriebsspannung 24 V DC
17 mA
Ruhestrom ca. 17 mA
Gewicht ca. 110 g
Abmessungen B: 27 mm H: 93 mm
T: 112 mm

für vorgenannten Brandmeldecomputer
liefern und betriebsfertig montieren
Menge: 1,000 St

**04.03.0006 O²T Multisensormelder**
O²T Multisensormelder
Multisensormelder mit zwei integrierten optischen Rauchsensoren mit unterschiedlichen Streulichtwinkeln sowie zusätzlicher Thermomeldersensor Auswertung zur Erkennung von Schwelbränden bis hin zu offenen Bränden mit gleichmäßigem Ansprechverhalten. Vergleich der
Rauchsensorsignale zur Rauchklassifizierung und Reduzierung von Täuschungsalarmen, beispielsweise durch Wasserdampf oder Staub. Durch die Detektionseigenschaften ist der Melder auch in der Lage, die in der Normenreihe EN 54 beschriebenen Testfeuer TF1 und TF6 zu erkennen.
Der O²T Multisensormelder ist auch für höhere Anwendungstemperatur bis +65 °C geeignet.
Der Leitungstrenner ist im Melder integriert. Eine Melderparallelanzeige ist zusätzlich anschließbar.

Technische Daten
Allgemeine technische Daten:
Betriebsspannung 8 - 42 V DC
Ruhestrom @ 19 V DC 60 micoA
Ruhestrom @ BMZAkku 330 microA bei 42V
Alarmstrom ohne Kommunikation 18 mA
Überwachungsfläche 110 m²
Überwachungshöhe 12 m
Luftgeschwindigkeit 0 m/s - 25.4 m/s
Anwendungstemperatur -20 °C bis 65 °C
Lagertemperatur -25 °C bis 75 °C
Rel. Luftfeuchte < 95 %
Schutzart IP 40 mit Sockel, bis zu IP 43 mit Sockel und Option
Material ABS
Farbe weiß, ähnlich RAL 9010
Gewicht ca. 110 g
Melderspezifikation EN 54-7/-5 B /-17, CEA 4021
Abmessungen Ø: 117 mm H: 49 mm (62 mm inkl. Sockel)

für vorgenannten Brandmeldecomputer
liefern und betriebsfertig montieren
Menge: 10,000 St

**04.03.0007 O²T-Multisensormelder mit akustischem Signalgeber**
O²T-Multisensormelder mit akustischem Signalgeber
Multisensormelder mit zwei integrierten optischen Rauchsensoren mit unterschiedlichen Streulichtwinkeln sowie zusätzlicher Thermomeldersensor Auswertung zur Erkennung von Schwelbränden bis hin zu offenen Bränden mit gleichmäßigem Ansprechverhalten. Vergleich der
Rauchsensorsignale zur Rauchklassifizierung und Reduzierung von Täuschungsalarmen, beispielsweise durch Wasserdampf oder Staub. Durch die Detektionseigenschaften ist der Melder auch in der Lage, die in der Normenreihe EN 54 beschriebenen Testfeuer TF1 und TF6 zu erkennen.
Der O²T Multisensormelder ist auch für höhere Anwendungstemperatur bis +65 °C geeignet.
Der Leitungstrenner ist im Melder integriert. Eine Melderparallelanzeige ist zusätzlich anschließbar.

Zusätzlich zur Rauchdetektion mit dem bewährten O²T-Multisensorprinzip ist im Melder ein Warntongeber integriert.
Der Schallpegel ist in acht Stufen programmierbar.

Technische Daten
Allgemeine technische Daten:
Betriebsspannung 8 bis 42 V DC
Ruhestrom @ 19 V DC 80 microA
Ruhestrom @ BMZAkku 450 microA bei 42V
Lastfaktor 2
Überwachungsfläche 110 m²
Überwachungshöhe 12 m
Luftgeschwindigkeit 0 m/s bis  25.4 m/s
Anwendungstemperatur -20 °C bis 65 °C
Lagertemperatur -25 °C bis 75 °C
Rel. Luftfeuchte < 95 %
Schutzart IP43 (mit Sockel + Option)
Material ABS
Farbe weiß, ähnlich RAL 9010
Gewicht ca. 145 g
Melderspezifikation EN 54-7/-5 B/-17, CEA 4021
Spezifikation EN 54-3 akustischer Signalgeber
Abmessungen Ø: 117 mm H: 59 mm
Ø: 117 mm H: 67 mm (inkl. Sockel)1

für vorgenannten Brandmeldecomputer
liefern und betriebsfertig montieren
Menge: 25,000 St

**04.03.0008 O²T-Multisensormelder mit akustischem und optischem**
O²T-Multisensormelder mit akustischem und optischem Signalgeber
Multisensormelder mit zwei integrierten optischen Rauchsensoren mit unterschiedlichen Streulichtwinkeln sowie zusätzlicher Thermomeldersensor Auswertung zur Erkennung von Schwelbränden bis hin zu offenen Bränden mit gleichmäßigem Ansprechverhalten. Vergleich der
Rauchsensorsignale zur Rauchklassifizierung und Reduzierung von Täuschungsalarmen, beispielsweise durch Wasserdampf oder Staub. Durch die Detektionseigenschaften ist der Melder auch in der Lage, die in der Normenreihe EN 54 beschriebenen Testfeuer TF1 und TF6 zu erkennen.
Der O²T Multisensormelder ist auch für höhere Anwendungstemperatur bis +65 °C geeignet.
Der Leitungstrenner ist im Melder integriert. Eine Melderparallelanzeige ist zusätzlich anschließbar.

Zusätzlich zur Rauchdetektion mit dem bewährten O²T-Multisensorprinzip sind im Melder eine Blitzleuchte, ein Warntongeber sowie ein Sprachalarmgeber integriert. Der Schallpegel ist in acht Stufen programmierbar.

Technische Daten
Allgemeine technische Daten:
Betriebsspannung 8 bis 42 V DC
Ruhestrom @ 19 V DC 90 microA
Ruhestrom @ BMZAkku ca. 500 microA bei 42V
Lastfaktor 3
Blitzenergie ca. 3 J
Lichtstärke max. 15,8 cd peak/2,63 cd effektiv
Blitzleuchte rot
Überwachungsfläche 110 m²
Überwachungshöhe 12 m
Luftgeschwindigkeit 0 m/s bis 25.4 m/s
Anwendungstemperatur -20 °C bis 65 °C
Lagertemperatur -25 °C bis 75 °C
Rel. Luftfeuchte < 95 %
Schutzart IP43 (mit Sockel + Option)
Material ABS
Farbe weiß, ähnlich RAL 9010
Gewicht ca. 145 g
Melderspezifikation EN 54-7/-5 B/-17, CEA 4021
Spezifikation EN 54-3 akustischer Signalgeber
EN 54-3 akustischer Sprachsignalgeber
Abmessungen Ø: 117 mm H: 59 mm
Ø: 117 mm H: 67 mm (inkl. Sockel)

für vorgenannten Brandmeldecomputer
liefern und betriebsfertig montieren
Menge: 2,000 St

**04.03.0009 Thermodiff-Melder**
Wärmemelder mit schnellem Halbleitersensor zur sicheren Branddetektion von Bränden mit schnellem Temperaturanstieg, sowie integrierter Maximalwertauslösung zur Erkennung von Bränden mit langsamen Temperaturanstieg. Melder mit prozessorgesteuerter Signalverarbeitung und dezentraler Intelligenz.
-Flache Bauweise
-Trenner integriert im Melder, nach pr EN 54-17
-Zentrierte 360° Alarmanzeige
-Separate Betriebsanzeige
-Kontinuierliches Ansprechverhalten zur Detektion von langsamen und schnellen Temperaturanstiegen
-360° thermische Überwachung mit einem Sensor
-Alarm- und Betriebsdatenspeicherung, integrierter Betriebsstundenzähler
-Zugelassen nach EN 54 T 5 A1
-Powered Loop fähig
Betriebsspannung: 8V bis 42V DC
Ruhestrom @ 19 V DC (mittel) ca. 40 µA
Überwachungsfläche max. 30 m2
Überwachungshöhe max. 7,5 m
Anwendungstemp. -20 bis +50 °C
Gehäuse ABS, weiß ähnlich RAL 9010
Gewicht ca. 110 g
Maße inkl. Sockel d = 117 mm, H = 62 mm

für vorgenannten Brandmeldecomputer
liefern und betriebsfertig montieren
Menge: 2,000 St

**04.03.0010 Meldersockel Standard**
Meldersockel zur Aufnahme von punktförmigen Brandmeldern für Unterputzmontage in Hohldecken.
Typenbeschreibung:
- Kunststoffgehäuse mit eingebautem
 Klemmenblock
- Mit Schaltkontakt im Klemmenblock
- Arretierung mit Bajonettverschlusst
- Montagering mit Spreizkrallen und
 Manschette
- Blendring 158 mm zur Abdeckung der
 Manschette
- Einbaumöglichkeit für weiteren
 Klemmenblock zur
 Bildung von Stützpunkten
Technische Daten:
- Schutzart: IP 44
- Zul. Umgebungstemperatur:
 -25 °C bis + 70 °C
- Abmessungen: (D x H) sichtbar
 158 x 4,5 mm
- Gehäuse: ABS/PC weiß,
 ähnlich RAL 9003

Inkl. Lieferung und Montage, sowie aller Klein- und Befestigungsmaterialien.
Menge: 37,000 St

**04.03.0011 Handfeuermelder**
Handfeuermelder rot zur manuellen
Auslösung eines Brandalarms

Typenbeschreibung:
- Entspricht EN 54-11 und EN 54-17
- Integrierte bidirektionale Ringschnittstelle
- Integrierter Kurzschlussisolator
- Volle Funktionsfähigkeit bei Ringdefekten
- Automatische Adressierung
- Nutzung einer Unique Number möglich
- Typ B Indirekte Auslösung
- Druckknopf mit Arretierung
- Individuelle Alarmanzeige-LED
- Inklusive Türschloss und
 Glasscheibe
- Beschriftung Symbol "brennendes Haus"
- Zusatzbeschriftung "Feuerwehr" möglich
Technische Daten:
- Betriebsspannung: 7 bis 31 V DC
- Stromaufnahme: 0,12 mA
- Schutzart: IP 52
- Zul. Umgebungstemperatur:
 -20 °C bis + 50 °C
- Abmessungen: (H x B x T)
 135 x 135 x 36 mm
- Gehäuse: ASA rot, RAL 3001

Inkl. Lieferung und Montage, sowie aller Klein- und Befestigungsmaterialien.
Menge: 5,000 St

**04.03.0012 Melderkennzeichnungsschild rund**
gemäß Norm, weiße Schrift auf roter Platte zur dauerhaften Anbringung an Decken, zweiteilig
liefern und montieren
Menge: 42,000 St

**04.03.0013 Klebeschild Brandmeldezentrale**
Das genormte Klebeschild mit weißem Hintergrund, rotem Rand und schwarzer Beschriftung "Brandmeldezentrale" dient als Hinweis zur Brandmelderzentrale. Gemäß den behördlichen Auflagen nach DIN 4066.

Technische Daten:
Abmaße (HxB): 105x297mm
Ausführung: selbstklebend
Anwendung: im Innenbereich

liefern und montieren
Menge: 1,000 St

#### Bereich 04.04 KG457 Datenübertragungsnetze

**04.04.0001 Netzwerkschrank 18HE**
Netzwerkschrank als Wandschrank

Höheneinheiten: 18HE
Rastermaß: 482,6 mm (19 Zoll)
Fronttür: Glastür einteilig, Schwenkhebelgriff
Rücktür: Stahl, 2 x Vorreiber
Dachblech: vorhanden
Seitenwände: beidseitig
Boden: geschlossen
Zerlegbar: Ja
Schutzart: IP20
Farbe: RAL7035 lichtgrau
Abmessungen (HxBxT): 896x600x600mm

Inkl. Lieferung und Montage, sowie aller Klein- und Befestigungsmaterialien.
Menge: 1,000 St

**04.04.0002 Patchfeld 24 Modulplätze**
Verteilerfeld 19" 0,5HE 24-Port
Modularer Aufbau zur Aufnahme von bis zu 24 Modulen im Keystone-Format, inklusive adaptierbarem Kabelmanagement, Erdungskabel und Zugentlastung über Kabelbinder am Kabelrechen, weiße Beschriftungsfelder pro Port 15x6mm mit transparenter Abdeckung.

Käfigmuttern für die Montage im Netzwerkschrank mit inbegriffen.

Inkl. Lieferung und Montage, sowie aller Klein- und Befestigungsmaterialien.
Menge: 2,000 St

**04.04.0003 Netzwerkmodul Cat6a**
RJ45-Anschlussmodul Cat.6A /Class EA,

vollgeschirmtes Gehäuse aus Zinkdruckguß
Beschaltung ohne Spezialwerkzeug möglich
Zugentlastung mittels Kabelbinder
mit Staubschutzkappe

Geltende Normen:  ISO/IEC 11801, IEC 60603-7-51 EMV:  EN 50082-1; EN 55022

Lebensdauer:  > 750 Steckzyklen
Kabeldurchmesser  max. 8,0mm
Kontaktbeschichtung:  50µ" vergoldet
Kontaktwiderstand:  < 20 mO
Strombelastbarkeit:  1.5A @ 20°C
Temperaturbereich:  -40°C bis +66°C

Inkl. Lieferung und Montage, sowie aller Klein- und Befestigungsmaterialien.
Menge: 96,000 St

**04.04.0004 Modulanschlussdose RJ45 2-fach**
Tragring für die Aufnahme von 2x RJ45 Keystone-Modulen zum Einbau in eine Schalterdose.

mit Beschriftungsfeld
Farbe der Abdeckung: reinweiß glänzend,
Passend zum Schaltermaterial der Steckdosen

Inkl. Lieferung, Montage und Beschriftung, sowie aller Klein- und Befestigungsmaterialien.
Menge: 24,000 St

**04.04.0005 Steckdosenleiste 19"**
19" 1HE Steckdosenleiste mit Überspannungsschutz
8-fach Schutzkontaktsteckdosenleiste
mit optischer Funktions- und Ausfallanzeige
Kurzschlussfestigkeit 6,5kA
m 35° gedrehte Steckdoseneinsätze im Aluminiumprofil
Anschlussleitung: 2,0 m H05VV-F 3G1,5 mm² schwarz

Käfigmuttern für die Montage im Netzwerkschrank mit inbegriffen.

Inkl. Lieferung und Montage, sowie aller Klein- und Befestigungsmaterialien.
Menge: 1,000 St

**04.04.0006 Datenmessung Kupfer**
Beidseitige Meßung an Kupferdatenkabel 4 * 2
Das gesamte Verkabelungssystem ist durch den AN nach
Abschluss der Installationen einzumessen. Für alle
symmetrischen Kupferkabel (Kat 6a/ UTP, STP, Sternvierer) nach
Einbau der Stecker: Messungen mit einem Kabeltester als
Durchschaltungs- und Vertauschungsprüfung, zur Bestimmung
des Schleifenwiderstandes, der Nahnebensprechdämpfung, der
Dämpfung, der Länge und der Kapazität. Die Messung hat in
beiden Richtungen zu erfolgen. Sämtliche Einmessprotokolle
müssen vor der Vereinbarung des Abnahmetermins dem AG in
vollständiger Form vorliegen. Jede Dokumentation ist mit der
Angabe von Prüfer, Datum und Uhrzeit der Prüfung zu
kennzeichnen. Beifügung der Messprotokolle mit
Messergebnissen zu den Revisionsunterlagen.

Ausführen, Erstellung messprotokolle sowie die Übermittlung im Preis inbegriffen
Menge: 96,000 St

USt %: 19,00
